# Straßenunterhaltung Bezirk Süd
Angebotsaufforderung (GAEB 90, DA83)
Währung: EUR
Auftraggeber: Stadt Gelsenkirchen

## Robert-Schmidt-Straße
Datum: 27.10.25

*Hinweis*
VORBEMERKUNG ZUM LEISTUNGSVERZEICHNIS

HINWEIS ZU NORMEN UND VORSCHRIFTEN

Die im Leistungsverzeichnis in den einzelnen Gewerken
aufgeführten Normen,
Vorschriften, Richtlinien, Merkblätter usw. gelten
jeweils in der zum Zeitpunkt der Auftragserteilung
gültigen Fassung.

### Hierarchiestuf 01 TEIL A: STRASSENBAU

#### Hierarchiestuf 01.01 VERKEHRSSICHERUNG

*Hinweis*
Verkehrseinrichtungen

*Hinweis*
Verkehrssicherung lt. Strassenverkehrsbehörde

*Hinweis*
STVO § 43 Abs. 2 in Verbindung mit § 45 Abs. 6.
VWV zu § 43 STVO.
RSA

*Hinweis*
Die hier aufgeführte Regelung, Umleitung und
Aufrechterhaltung der Verkehrs beinhaltet:

a) Die Sicherung und Regelung des Verkehrs,
b) die Aufstellung des Sperr- und Umleitungsplanes,
c) die Gebühr für die Sperrgenehmigung, die beim
Verkehrsamt einzuholen ist (Die Gebühr wird nicht
gesondert vergütet).

Die Beschilderung der Baustelle ist entsprechend der
STVO vorzunehmen. Hier ist die RSA sowie die VER-SI-
STRA begleitend mit den entsprechenden Regelplänen
zugrunde zu legen.

Die Warnblinkleuchten, die gesamte Beschilderung und
die Absperrung ist zu kontrollieren und zu warten.

Für die Baumaßnahme ist der Regelplan der RSA gemäß den
Auflagen der Verkehrsanordungen gebenden Dienststelle
maßgebend.

Die verkehrstechnische Planung soll nach dem Vier-Augen
-
Prinzip vom Auftragnehmer (AN) geprüft und mindestens
vierzehn Tage vor Baubeginn dem AG vorliegen.

Es ist mit Gelsendienste eine Abstimmung über die
Leerung der Mülltonnen zu treffen z.B. über die
Einrichtung eines Sammelplatzes

Mit der Annahme des Auftrages zur Durchführung der
Baumaßnahme überträgt gleichzeitig der Auftraggeber
(AG) die Verkehrssicherungspflicht
im Sinne der §§ 9, 9a StrWGNW
- für die Dauer der gesamten Bauzeit der Maßnahme - auf
den Auftragnehmer (AN).
Die Aufgaben der Verkehrssicherungspflicht erstrecken
sich von Kreuzung Schemannstraße bis zum
Kreuzungsbereich Grüner Weg auf der Schubertstraße
auch
wenn abschnittsweise gearbeitet wird, einschließlich
der ggf. in Anspruch genommenen übrigen Flächen
(Containerstellplätze, Lagerflächen etc.).
Die Verkehrssicherungspflicht beinhaltet insbesondere
die regelmäßige Kontrolle und verkehrssichere
Unterhaltung sowie bei Schnee- und Eisglätte das Räumen
und Streuen der Verkehrsflächen.
Die Kontrollgänge sind dreimal täglich)
durchzuführen. Die Feststellungen sowie die Beseitigung
von Unfallgefahrstellen sind zu dokumentieren und
monatlich beim AG einzureichen.

Der AN stellt den AG von allen Ansprüchen Dritter frei.

Alle genannten Leistungen sind in den Preis dieser
Position einzurechnen!

**01.01.0010 Baustellensicherung nach STVO aufstellen, unterhalten und abbauen**
Robert-Schmidt-Straße - Kanalbau, Gehwege- und
Fahrbahndeckenbau

Die Verkehrssicherung erfolgt auf Grundlage der
Straßenverkehrsordnung (StVO), RSA sowie der ZTV-SA in
der jeweils gültigen Fassung. Die nachfolgend
aufgeführten Regelpläne beinhalten die entsprechend
benötigten Absperrschranken, Leitbaken, Verkehrszeichen
und Gelbmarkierungen. Diese werden nicht gesondert
aufgeführt und sind einzukalkulieren. Die dauerhafte
Unterhaltung von Gelbmarkierung ist ebenfalls zu
berücksichtigen. Die Baufelder sind grundsätzlich
komplett mit Absperrschrankengitter einzufassen, es
sind ausschließlich Kunststoffschranken gemäß der TL zu
verwenden. Die Bauarbeiten sind barrierefrei
durchzuführen, demzufolge sind an Fußgängerquerungen
Asphaltkeile zu legen und mit Leitbaken in der
Fahrbahnrinne zu sichern. Die Fußgänger sind während
der gesamten Bauzeit sicher und barrierefrei zu führen.

Gemäß ZTV-SA Punkt 8 ist nach Fertigstellung der
Baustelleneinrichtung und vor Baubeginn eine Abnahme im
Rahmen eines Ortstermins durchzuführen, bei der
Auftraggeber und Auftragnehmer die ordnungsgemäße
Ausführung des angeordneten Verkehrszeichenplans
dokumentieren. Hierüber fertigt der Auftraggeber eine
Niederschrift. Bei der Abnahme ist die
Anordnungsbehörde zu beteiligen. Vor Durchführung der
Abnahme darf mit den Bauarbeiten nicht begonnen werden.

Dieses gilt ebenfalls, wenn die Verkehrsführung
aufgrund fortlaufender Bauabschnitte erheblich
verändert wird.

Vor Verkehrsfreigabe ist zwischen Auftraggeber und
Auftragnehmer unter Beteiligung der Anordnungsbehörde
ein weiterer Ortstermin durchzuführen bei dem die
ordnungsgemäße Markierung und Beschilderung
dokumentiert wird.

Die erforderliche verkehrsrechtliche Anordnung ist
mindestens 2 Wochen vor Baubeginn bei der
Anordnungsbehörde zu beantragen. Bei Vollsperrungen ist
die Anordnung 4 Wochen vor Baubeginn zu beantragen, da
hier eine Zustimmung der Feuerwehr der Stadt
Gelsenkirchen erforderlich ist.

Die ortsfeste Beschilderung ist immer anzupassen,
ungültige Verkehrszeichen sind grundsätzlich
abzudecken. Wegweisungstafeln sind mit Lattenkreuzen zu
versehen.

Für alle Bauabschnitte sind vom Auftragnehmer
detaillierte Verkehrszeichenpläne zu erstellen.

Alle betroffenen Anlieger sind vor Baubeginn und
fortlaufend bei Änderung der verkehrsregelnden und -
lenkenden Maßnahmen per Handzettel zu informieren. Der
Handzettel ist vor Erteilung der verkehrsrechtlichen
Anordnung mit dem Auftraggeber abzustimmen.

Die Zufahrt für Rettungs- und Einsatzfahrzeuge sowie
die Sicherung der Feuerwehraufstellflächen sind
jederzeit zu gewährleisten.
Hydranten sind im Radius von 1 m dauerhaft
freizuhalten.

Die Robert-Schmidt-Straße ist in 5 Bauabschnitte zu
unterteilen:

BA 1: Robert-Schmidt-Straße zwischen Schonnebecker
Straße und einschl. der Kreuzung Grüner Weg (Kanalbau)

BA 2: Robert-Schmidt-Straße zwischen Grüner Weg und
Schemannstraße (Kanalbau)

BA 3: Robert-Schmidt-Straße zwischen Schonnebecker
Straße und einschl. der Kreuzung Grüner Weg (Gehwege-
und Fahrbahndeckenbau)

BA 4: Robert-Schmidt-Straße zwischen Grüner Weg und
Schemannstraße (Gehwege- und Fahrbahndeckenbau)

BA 1: Robert-Schmidt-Straße zwischen Schonnebecker
Straße und einschl. der Kreuzung Grüner Weg (Kanalbau)

Die Robert-Schmidt-Straße ist zwischen Schonnebecker
Straße und Grüner Weg in Anlehnung an den Regelplan B
I/15, B I/2, B II/9 ohne Notgehweg und B II/1 ohne
Radweg zu sperren. Die Baulänge beträgt ca. 185 m.

Die Robert-Schmidt-Straße wird für die Kanalarbeiten
voll gesperrt.
Es handelt sich hierbei um eine Wanderbaustelle. Die
Baulänge darf aus einsatztaktischen Gründen der
Feuerwehr der Stadt Gelsenkirchen (Einsatz der
Drehleiter) im Bereich der Wohnbebauung max. 12 m
betragen. Es sind nach Feierabend keine Baufahrzeuge
vor und hinter der offenen Baustelle abzustellen, da
hierdurch die max. Baulänge von 12 m überschritten
wird.
Während des Kanalbaus sind die Oberflächen aus Gründen
der Verkehrssicherheit provisorisch mit der Tragschicht
bis Oberkante Fahrbahn zu schließen.

Die Schonnebecker Straße wird in Höhe der Robert-
Schmidt-Straße in Anlehnung an den Regelplan B I/15
voll gesperrt. Hierzu ist eine Umleitung
auszuschildern.
Während der Vollsperrung sind die Oberflächen im
Einmündungsbereich Schonnebecker Straße/Robert-Schmidt-
Straße im Endzustand wiederherzustellen.

Der Kreuzungsbereich Robert-Schmidt-Straße/Grüner Weg
ist während der Kanalbaustelle im Kreuzungsbereich in
Anlehnung an den Regelplan B I/15 voll zu sperren.
Hierfür ist eine Umleitung auszuschildern.
Während der Vollsperrung sind die Oberflächen im
Kreuzungsbereich Robert-Schmidt-Straße/Grüner Weg im
Endzustand wiederherzustellen.

Hinsichtlich der Müllabfuhr ist vor Baubeginn ein
Termin mit Gelsendienste zu vereinbaren um
Sammelstellen für die Mülltonnen festzulegen. Die
Mülltonnen sind bauseits von den Wohneinheiten zu den
Sammelstellen und anschließend wieder zurück zu
transportieren.

Zusätzlich sind ca. 60 Verkehrszeichen (incl.
Zusatzzeichen), 20 Leitbaken, 20
Absperrschrankengitter, 2 Hinweistafeln 40 nummerierte
Umleitungsschilder und 3 Zusatztafeln (Info zur
Baustelle, Gewerbe etc.) einzuplanen. Die Hinweistafeln
sind mit LED-Vorwarnblinker 200 mm 12V, zur Montage
über den Tafeln, mit automatischer Nachtabsenkung,
Verpolungs- und Unterspannungsschutz (BAST geprüft)
oder im Akkubetrieb mit Solartechnik auszustatten.

BA 2: Robert-Schmidt-Straße zwischen Grüner Weg und
Schemannstraße (Kanalbau)

Die Robert-Schmidt-Straße ist zwischen Grüner Weg und
Schemannstraße in Anlehnung an den Regelplan B I/15, B
I/2, B II/9 ohne Notgehweg und B II/1 ohne Radweg zu
sperren. Die Baulänge beträgt ca. 250 m.

Die Robert-Schmidt-Straße wird für die Kanalarbeiten
voll gesperrt.
Es handelt sich hierbei um eine Wanderbaustelle. Die
Baulänge darf aus einsatztaktischen Gründen der
Feuerwehr der Stadt Gelsenkirchen (Einsatz der
Drehleiter) im Bereich der Wohnbebauung max. 12 m
betragen. Es sind nach Feierabend keine Baufahrzeuge
vor und hinter der offenen Baustelle abzustellen, da
hierdurch die max. Baulänge von 12 m überschritten
wird.
Während des Kanalbaus sind die Oberflächen aus Gründen
der Verkehrssicherheit provisorisch mit der Tragschicht
bis Oberkante Fahrbahn zu schließen.

In der Schemannstraße wird der Verkehr in Höhe der
Robert-Schmidt-Straße in Anlehnung an den Regelplan B
I/2 einspurig an der Baustelle vorbeigeführt.
Gegebenenfalls wird der Verkehr auf der
gegenüberliegenden Seite der Robert-Schmidt-Straße
halbseitig über den Gehweg geführt. Hierzu ist ein
Asphaltkeil im Bereich der Bordanlage anzubringen.
Während der halbseitigen Sperrung sind die Oberflächen
im Einmündungsbereich Schemannstraße/Robert-Schmidt-
Straße im Endzustand wiederherzustellen.

Hinsichtlich der Müllabfuhr ist vor Baubeginn ein
Termin mit Gelsendienste zu vereinbaren um
Sammelstellen für die Mülltonnen festzulegen. Die
Mülltonnen sind bauseits von den Wohneinheiten zu den
Sammelstellen und anschließend wieder zurück zu
transportieren.

Zusätzlich sind ca. 40 Verkehrszeichen (incl.
Zusatzzeichen), 10 Leitbaken, 10 Absperrschrankengitter
und 3 Zusatztafeln (Info zur Baustelle, Gewerbe etc.)
einzuplanen.

BA 3: Robert-Schmidt-Straße zwischen Schonnebecker
Straße und Grüner Weg (Gehwege- und Fahrbahndeckenbau)

Die Robert-Schmidt-Straße ist in Anlehnung an den
Regelplan B I/15, B I/2, B II/9 ohne Notgehweg und B
II/1 ohne Radweg zu sperren.
Die Baulänge beträgt ca. 180 m.

Die Gehwege sind in Anlehnung an den Regelplan B II/1
ohne Radweg und B II/9 ohne Notgehweg zu sperren. Der
Fußgänger ist per Beschilderung auf die
gegenüberliegende Gehwegseite zu führen. Gebäudezugänge
sind ständig zu gewährleisten.

Für die Vorarbeiten im Bereich der Fahrbahn ist diese
in Anlehnung an den Regelplan B I/2 zu sperren. Für die
Erneuerung der Fahrbahndecke wird die Robert-Schmidt-
Straße in Anlehnung an den Regelplan B I/15 voll
gesperrt.
Die Straße Grüner Weg ist für den Fahrbahndeckeneinbau
halbseitig in Anlehnung an den Regelplan B I/2 zu
sperren.

Hinsichtlich der Müllabfuhr ist vor Baubeginn ein
Termin mit Gelsendienste zu vereinbaren um
Sammelstellen für die Mülltonnen festzulegen. Die
Mülltonnen sind bauseits von den Wohneinheiten zu den
Sammelstellen und anschließend wieder zurück zu
transportieren.

Zusätzlich sind ca. 60 Verkehrszeichen (incl.
Zusatzzeichen), 20 Leitbaken, 20
Absperrschrankengitter, 2 Hinweistafeln 40 nummerierte
Umleitungsschilder und 3 Zusatztafeln (Info zur
Baustelle, Gewerbe etc.) einzuplanen. Die Hinweistafeln
sind mit LED-Vorwarnblinker 200 mm 12V, zur Montage
über den Tafeln, mit automatischer Nachtabsenkung,
Verpolungs- und Unterspannungsschutz (BAST geprüft)
oder im Akkubetrieb mit Solartechnik auszustatten.

BA 4: Robert-Schmidt-Straße zwischen Grüner Weg und
Schemannstraße (Gehwege- und Fahrbahndeckenbau)

Die Baumaßnahme ist in Anlehnung an den Regelplan B
I/15, B I/2, B II/9 ohne Notgehweg und B II/1 ohne
Radweg zu sperren.
Die Baulänge beträgt ca. 250 m.

Die Gehwege sind in Anlehnung an den Regelplan B II/1
ohne Radweg und B II/9 ohne Notgehweg zu sperren. Der
Fußgänger ist per Beschilderung auf die
gegenüberliegende Gehwegseite zu führen. Gebäudezugänge
sind ständig zu gewährleisten.

Für die Vorarbeiten im Bereich der Fahrbahn ist diese
in Anlehnung an den Regelplan B I/2 zu sperren. Für die
Erneuerung der Fahrbahndecke wird die Robert-Schmidt-
Straße in Anlehnung an den Regelplan B I/15 voll
gesperrt. Die Schemannstraße ist halbseitig in
Anlehnung an den Regelplan B I/2 zu sperren.
Gegebenenfalls ist der gegenüberliegende Gehweg der
Robert-Schmidt-Straße in Anlehnung an den Regelplan B
II/1 und B II/9 ohne Notgehweg wiederherzustellen. Die
aufgebrachten Asphaltkeile sind zu entfernen.

Hinsichtlich der Müllabfuhr ist vor Baubeginn ein
Termin mit Gelsendienste zu vereinbaren um
Sammelstellen für die Mülltonnen festzulegen. Die
Mülltonnen sind bauseits von den Wohneinheiten zu den
Sammelstellen und anschließend wieder zurück zu
transportieren.

Zusätzlich sind ca. 40 Verkehrszeichen (incl.
Zusatzzeichen), 20 Leitbaken, 20
Absperrschrankengitter, 3 Zusatztafeln (Info zur
Baustelle, Gewerbe etc.), einzuplanen.
Menge: 1,000 Stüc

#### Hierarchiestuf 01.02 ERSCHLIESSEN DES BAUGELÄNDES

*Hinweis*
Bauliche Anlagen

*Hinweis*
Baumschutzvorrichtung

*Hinweis*
DIN 18 920
Baumschutz auf Baustellen, siehe Anlage

*Hinweis*
Stammumfänge werden 1.0 m über Geländeoberkante
gemessen.
70 v.H. der Einheitspreise werden nach Erstellung der
Schutzvorrichtung, der Rest nach Entfernung der
Schutzvorrichtung gezahlt.

*Hinweis*
Schutzvorrichtungen nach Beendigung der Bauarbeiten
abbauen, das Material geht in das Eigentum des
Auftagnehmers über und ist von der Baustelle zu
entfernen.

**01.02.0010 Mantel mit Polsterung herstellen und unterhalten (Umfang 220 cm)Polst**
Mantel mit Polsterung zum Schutz des Baumstammes vor
Beschädigung  herstellen und während der Bauzeit
unterhalten.
Stammumfang = Durchschnitt 6x 50 cm und 6x 210 cm
Polsterung des Stammes durch umwickeln mit Holzwolle
oder Strohseil.
Mantel aus Brettern, 24 mm dick, lückenlos befestigen.
Mantelhöhe = 200 cm
Menge: 11,000 St

*Hinweis*
Vorhandene Straßenkonstruktion aufbrechen und entsorgen

*Hinweis*
Altbaustoffe gehen in das Eigentum des Auftragnehmers
über und werden entsorgt (BVB Nr. 10.1)

Zur Wiederverwendung sind geeignete Baustoffe einer
güteüberwachten Recyclinganlage zuzuführen.

Die Kosten für das elektronische Nachweisverfahren
(eANV) für gefährliche Abfälle wir nicht separat
vergütet und ist in die entsprechenden Positionen
einzurechnen.

Abgerechnet wird nach örtlichem Aufmaß bzw. nach
Profilen.
Einbaugegenstände nicht abgezogen. Dafür erfolgt keine
Vergütung für hierdurch verursachte Erschwernisse.

*Hinweis*
Asphaltbefestigung

**01.02.0020 Bit. Bef. schneiden, Dicke bis 10 cm**
Bituminöse Befestigung schneiden.
Dicke der bituminösen Befestigung bis 10 cm.
Menge: 40,000 m

**01.02.0030 Bit. Bef. schneiden, Dicke über 10 cm bis 20 cm**
Bituminöse Befestigung schneiden.
Dicke der bituminösen Befestigung über 10 cm bis 20 cm.
Menge: 40,000 m

**01.02.0040 Teerhaltige Fahrbahnbeläge, 170301* aufnehmen und entsorgen**
Teerhaltige Fahrbahnbeläge einschließlich dem
teerdurchtränkten Schottermaterial  sorgfältig getrennt
von anderen Materialien lösen, zerkleinern und
entsorgen.

Die Gesamtstärke der teerhaltigen Stoffe ist während
des Abtrags laufend zu überwachen und festzustellen.

Dicke der Schicht bis ca.15 cm..

Einstufung gem. beigefügtem Gutachten
Verwertungsklasse C nach RuVA-StB
Abfallschlüsselnummer 170301*

siehe Prüfbericht-Nummern:
2310608, Bearb.-Nr. B7/18771

Die Gebühren für die Entsorgung gemäß eANV sind in
dieser Position mit einzurechnen.
Menge: 2700,000 m2

*Hinweis*
Pflasterdecken, Plattenbeläge und Einfassungen

*Hinweis*
Nicht verwendbares Aufbruch gut geht ins Eigentum des
Auftragnehmers über und wird entsorgt (BVB Nr. 10.1),
wenn in den Leistungspositionen nichts anderes
festgelegt ist.

*Hinweis*
Natursteinpflaster

**01.02.0050 Betonplatten aufnehmen**
Betonplatten einschl. Bettung aufnehmen und entsorgen.
Plattendicke bis 8 cm.
Menge: 490,000 m2

*Hinweis*
Borde

*Hinweis*
Bordsteine aus Beton und Naturstein.

Form H, R und F:
Der Unterbeton ist bis 30 cm dick, der Rückenbeton ist
bis 20 cm breit.

Form T:
Der Unterbeton ist bis 15 cm dick, der Rückenbeton ist
bis 15 cm breit

**01.02.0060 Bordsteine (Form H, R, F oder Schrambord) aufnehmen**
Bordsteine Form H, R, F oder Schrammbord einschl. Unter
-
und Rückenbeton aufnehmen und entsorgen.
Menge: 65,000 m

*Hinweis*
Rinnen

*Hinweis*
Rinnen aus Pflastersteinen aus Beton oder Naturstein.

Rinnenbahn aus Großpflaster:
Der Unterbeton ist bis 20 cm dick

Rinnenbahn aus Rinnenplatten:
Der Unterbeton ist bis 30 cm dick

**01.02.0070 Rinnenbahn 1reihig aufnehmen**
Rinnenbahn 1reihig einschl. Unterbeton und Fugenfüllung
aufnehmen und entsorgen.
Art: Großpflasterstein / Naturstein
Menge: 820,000 m

*Hinweis*
Tragschichten ohne/mit Bindemittel aufnehmen und entsor

*Hinweis*
Aufbruchgut geht ins Eigentum des Unternehmers über und
wird entsorgt (BVB Nr. 10.1)

**01.02.0080 SoB aufnehmen u. entsorgen, BM-F0*, Dicke bis 10 cm**
Schicht ohne Bindemittel (SoB) aufnehmen und entsorgen.

Material-/Gesteinsart: Baustoffgemisch aus natürlichen,
 rezyklierten (RC-Baustoff) oder industriell
hergestellten Gesteinskörnungen
Dicke der Schicht: bis 10 cm

Einstufung gemäß EBV: BM-F0*

DepV: DK 0 bis DK 0*

AVV: 17 05 04

s. Prüfbereicht-Nr. 2025P244245 (25220683-002
s. Prüfbereicht-Nr. 2025P244245 (25220683-003)
s. Prüfbereicht-Nr .2025P244245 (25220683-004

Ausführung im Bereich des Gehweges als Ausschachtung
Menge: 45,000 m3

**01.02.0090 SoB aufnehmen u. entsorgen, BM-F3, Dicke bis 10 cm**
Schicht ohne Bindemittel (SoB) aufnehmen und entsorgen.

Material-/Gesteinsart: Baustoffgemisch aus natürlichen,
 rezyklierten (RC-Baustoff) oder industriell
hergestellten Gesteinskörnungen
Dicke der Schicht: bis 10 cm

Einstufung gemäß EBV: BM-F3

DepV: DK 1

AVV: 17 05 03*

s. Prüfbereicht-Nr. 2025P244245 (25220683-001)

Ausführung im Bereich des Gehweges
Menge: 10,000 m3

*Hinweis*
Entwässerungseinrichtungen abbrechen bzw. aufnehmen

*Hinweis*
Normung der Unterteile DIN 4052

*Hinweis*
Der Anschluß der Leitung am Sinkkastenbodenteil ist mit
KG 2000 Bögen herzustellen. Der verdrängte Boden ist zu
entsorgen (BVB Nr. 10.1).

*Hinweis*
Schächte abbrechen

*Hinweis*
Ein evtl. erforderlicher Verbau und das Freilegen der
Schachtteile werden nicht gesondert vergütet.

*Hinweis*
Straßenabläufe abbrechen

*Hinweis*
Das Freilegen der Straßenabläufe wird nicht gesondert
vergütet.

*Hinweis*
Anschlussleitungen, die bestehen bleiben, werden soweit
erforderlich abgedichtet bzw. für einen Neuanschluß
gesichert.

**01.02.0100 Aufsätze für Straßenabläufe zum Betriebshof abfahren**
Aufsätze für Straßenabläufe aufnehmen, verwendbare
Aufsätze säubern zum Betriebshof Daimlerstr. 18 fahren,
abladen und stapeln.
Unbrauchbares Material ist zu entsorgen.
Menge: 23,000 Stüc

**01.02.0110 Straßenablauf, Tiefe bis 2,00 m aufnehmen**
Straßenablauf ohne Aufsatz ausbauen einschl.
Erdarbeiten in Boden der Klasse 3 bis 6 (=
Homogenbereich C, D) und entsorgen.
Art: Mauerwerk, Steinzeug oder Beton.
Ausbautiefe bis 2,00 m.
Die Anschlußleitung aufnehme uns entsorgen sowie die
Baugrube
lagenweise verfüllen und verdichten.
Menge: 23,000 Stüc

#### Hierarchiestuf 01.03 ERDBAU / BODENBEWEGUNG

*Hinweis*
Boden

*Hinweis*
ZTV E-StB

*Hinweis*
Bei Planumsarbeiten werden Einbaugegenstände nicht
abgezogen. Es erfolgt keine zusätzliche Vergütung für
durch diese Gegenstände verursachten Erschwernisse.

**01.03.0010 Boden, bis BM- F 3, 4 1 cm bis 60 cm dick, lösen und entsorgen**
Boden profilgerecht lösen, fördern und entsorgen.
Bodenklasse 3 bis 5 (= Homogenbereich C)
Abtragungsdicke bis 4 1 cm bis 60 cm
Einstufung gem. EBV bis einschließlich BM -F 3
Menge: 32,000 m3

*Hinweis*
Boden liefern

*Hinweis*
Abgerechnet wir nach aufgemessener Fläche bei
vorgegebener Einbaudicke.

**01.03.0020 Bodenaustausch vornehmen**
Bodenaustausch vornehmen, profilgerecht einbauen und
verdichten.
Material: nichtbindiger Boden.

Anmerkung **
Der zu ersetzende Boden ist zu entsorgen.
Menge: 20,000 m3

*Hinweis*
Leitungsgräben, Baugruben, Erdarbeiten für Sinkkastenan

*Hinweis*
Leitungsgräben, Baugruben

*Hinweis*
ZTV E-StB, ZTV A-StB, sowie die
Vorschriften der Versorgungsunternehmen

Homogenbereich C nach DIN 18300 =
Bodenklasse 3-5 nach DIN 18300

*Hinweis*
Die nachfolgenden Positionen beinhalten das
sachgerechte Ausheben der Baugrube einschl.
erforderlichen Verbau, der nicht gesondert vergütet
wird.

*Hinweis*
Abgerechnet wird mit senkrechten Wänden einschl.
Verbau. Beim Grabenaushub ist das Herstellen der
Grabensohle (einebnen und verdichten) in den
Einheitspreisen enthalten.

*Hinweis*
Der verdrängte Aushub geht in das Eigentum des
Auftragnehmers über und wird entsorgt).

*Hinweis*
Erdarbeiten für Sinkkastenanschlüsse

*Hinweis*
Aufbruch der Straßenbefestigung wird gesondert
vergütet. Erschwernisse, die durch vorhandene,
kreuzende Leitungen entstehen werden nicht gesondert
vergütet.
Der Abbruch und die Entsorgung vorhandener
Entwässerungsleitungen bis DN 300 sind im EP
einzurechnen.
Verbau wird nicht gesondert vergütet.

*Hinweis*
Gemessen von Außenkante Sammler bis Außenkante
Sinkkasten, Horizontalmessung.

Abzurechnende Grabenbreite bei DN 150 - DN 200,
bis 1,25 m Tiefe = 0,60 m.
Abzurechnende Grabenbreite bei DN 150 - DN 200,
bis 2,00 m Tiefe = 0,80 m.
Abzurechnende Grabenbreite bei DN 150 - DN 200,
bis 3,00 m Tiefe = 1,00 m.

**01.03.0030 Baugrube bis 3,00 m Tiefe herstellen**
Boden der Bodenkl. 3 bis 6 (=Homogenbereich C, D) in
Baugruben für Straßenentwässerungsleitungen und
Schächten aufnehmen und im Baustellenbereich lagern.
Baugrubentiefe von 0 bis 3,00 m, gerechnet von
Oberkante Planum bzw. Straße bis Baugrubensohle.
Die Baugrubensohle wasserfrei halten.
Nach Verlegung der Rohrleitung die Baugrube wieder
verfüllen und verdichten.
Menge: 30,000 m3

*Hinweis*
Planum herstellen

*Hinweis*
ZTV E-StB

*Hinweis*
Bei Planumsarbeiten werden Einbaugegenstände nicht
abgezogen. Es erfolgt keine zusätzliche Vergütung für
durch diese Gegenstände verursachten Erschwernisse.

**01.03.0040 Erdplanum: Geh- und Radwege**
Erdplanum der Geh- und Radwege mit einer Genauigkeit
von +/-2 cm herstellen und verdichten.

Hier: Im Gehwegbereich entlang von Hausfassaden,
Mauern, Einfriedungen
Menge: 490,000 m2

#### Hierarchiestuf 01.04 ENTWÄSSERUNGSEINRICHTUNGEN

*Hinweis*
Anschlussleitungen

*Hinweis*
Normung der Unterteile DIN 4052

*Hinweis*
Der Anschluß der Leitung am Sinkkastenbodenteil ist mit
KG 2000 Bögen herzustellen. Der verdrängte Boden ist zu
entsorgen (BVB Nr. 10.1).

**01.04.0010 Anschlußleitung herstellen, Rohr - KG 2000 DN/OD 160**
KG 2000 DN/OD 160
Vollwandabwasserrohre und Formstücke aus Polypropylen
(PP-MD) gemäß mit werksseitig eingelegter patentierter
Lippendichtung. Hochlastkanalrohr mit hoher
Ringsteifigkeit > 10 kN/m² (durch MPA-Gutachten nach
DIN EN ISO 9969 bestätigt), im Schwerlastbereich ( SLW
60) einsetzbar. Die Rohrleitungen sind unter Beachtung
der DIN EN 1610 und der Herstellerverlegeanleitung zu
verlegen.
Farbe: verkehrsgrün
Menge: 15,000 m

**01.04.0020 Rohrbögen Rohr - KG 2000 DN / OD 160**
KG 2000 Bögen DN/OD 160 15°bis87°
Vollwandabwasserrohre und Formstücke
Vollwandabwasserrohre und Formstücke aus Polypropylen
(PP-MD) gemäß DIN EN 14758-1 mit werksseitig
eingelegter patentierter Lippendichtung.
Hochlastkanalrohr mit hoher Ringsteifigkeit > 10 kN/m²
(durch MPA-Gutachten nach DIN EN ISO 9969 bestätigt),
im Schwerlastbereich ( SLW 60) einsetzbar. Die
Rohrleitungen sind unter Beachtung der DIN EN 1610 und
der Herstellerverlegeanleitung zu verlegen.
Farbe: verkehrsgrün
Als Zulage zur Verlegeposition
Menge: 20,000 Stüc

**01.04.0030 Abzweig - KG 2000 DN / OD 160 / 160**
KG 2000 Abzweige DN/OD 160/160 45°
Vollwandabwasserrohre und Formstücke aus Polypropylen
(PP-MD) gemäß DIN EN 14758-1 mit werksseitig
eingelegter patentierter Lippendichtung.
Hochlastkanalrohr mit hoher Ringsteifigkeit > 10 kN/m²
(durch MPA-Gutachten nach DIN EN ISO 9969 bestätigt),
im Schwerlastbereich ( SLW 60) einsetzbar. Die
Rohrleitungen sind unter Beachtung der DIN EN 1610 und
der Herstellerverlegeanleitung zu verlegen
Farbe: verkehrsgrün
Als Zulage zur Verlegeposition!
Menge: 1,000 Stüc

**01.04.0040 Muffenstopfen - KG 2000 DN OD 160**
KG 2000 Muffenstopfen DN/OD 160
Vollwandabwasserrohre und Formstücke aus Polypropylen
(PP-MD) gemäß DIN EN 14758-1 mit werksseitig
eingelegter patentierter Lippendichtung.
Hochlastkanalrohr mit hoher Ringsteifigkeit > 10 kN/m²
(durch MPA-Gutachten nach DIN EN ISO 9969 bestätigt),
im Schwerlastbereich ( SLW 60) einsetzbar. Die
Rohrleitungen sind unter Beachtung der DIN EN 1610 und
der Herstellerverlegeanleitung zu verlegen.
Farbe: verkehrsgrün
Als Zulage Zur Verlegeposition!
Menge: 1,000 Stüc

*Hinweis*
AWADOCK-Anschlußsyteme

**01.04.0050 Sattelstück DN/OD 160/90° mit konischer Einschraubkrone, WD 60-85 mm**
Sattelstück DN/OD 160/90° mit konischer Einschraubkrone
aus Polypropylen. Anschlussdichtung aus SBR mit
Innengewinde und zusätzlicher Quelldichtung aus
thermoplastischen Elastomer, mit bauaufsichtlicher
Zulassung. Sattelstück zum seitlichen Anschluss von
glattwandigen Kanalrohren DN/OD 160 an Beton- oder
Stahlbetonrohre nach DIN 4032/4035 bzw. DIN EN 1916
oder Steinzeugrohre nach EN 295.
Wanddicke ca.: 60-85mm.
Im Einheitspreis ist der fachgerechte Anschluss mittels
Kernbohrgerät (Bohrung: 200 mm +2/-1mm) am Hauptkanal
einzurechnen. Ein Einbau- /Bohrlochprotokoll gemäß
Anlage ist zu erstellen.
Menge: 10,000 Stüc

**01.04.0060 Anschl. Sattelst. DN/OD 160/90°, KG an Rundsch. (WD = 120 mm) herst.**
Anschluss Sattelstück DN/OD 160/90°, KG an
Betonschächte herstellen

Sattelstück DN/OD 160/90° mit konischer Einschraubkrone
aus Polypropylen. Anschlussdichtung aus SBR mit
Innengewinde und zusätzlicher Quelldichtung aus
thermoplastischen Elastomer, mit bauaufsichtlicher
Zulassung.

Sattelstück zum seitlichen Anschluss von
glattwandigen Kanalrohren DN/OD 160 an Betonschächte.
Schachtdurchmesser: ca. 1000 bis 1500 mm
Wanddicke ca.120 mm.
Im Einheitspreis ist der fachgerechte Anschluss mittels
Kernbohrgerät (Bohrung: 200 mm +2/-1mm) am Hauptkanal
einzurechnen. Ein Einbau- /Bohrlochprotokoll gemäß
Anlage ist zu erstellen.
Menge: 1,000 Stüc

*Hinweis*
Strassenabläufe und Entwässerungsmulden

*Hinweis*
Normung der Unterteile DIN 4052

*Hinweis*
Der Anschluß der Leitung am Sinkkastenbodenteil ist mit
KG 2000 Bögen herzustellen. Der verdrängte Boden ist zu
entsorgen (BVB Nr. 10.1).

**01.04.0070 Unterteil herstellen (BEGU, Schaft 5d = 570 mm hoch)**
Straßenablauf ohne Aufsatz einschl. Erdarbeiten
herstellen.
Boden der Klasse 3 - 5 (= Homogenbereich C).
Mörtel der Mg III.
Bestehend aus: Boden 1 a, für KG-Rohranschluß,
Schaft 5 d (570 mm hoch),
Auflagerring 10 a. BEGU.
Auflager aus Beton C 12/15, 10 cm dick.
Menge: 10,000 Stüc

**01.04.0080 Aufsatz 500x524 Aco Multitop, Pultform**
Aufsatz für Straßenablauf aufsetzen.

ACO Aufsatz Multitop 500 PF Klasse D400 Entsprechend
DIN EN 124/E DIN 1229 Pultform, Bauhöhe 150 mm,
Rahmenaußenmaße 500 x 524 mit multifunktionalem
Doppelscharnier, BEGU-Rahmen, hochziehbar mit
Eimerauflage mit PEWEPREN - Einlagen, mit vorgeformten,
bei Bedarf ausschlagbaren Bauzeitenentwässerungen, Rost
aus Gusseisen mit vier schraublosen und
verkehrssicheren Arretierungen aus hochverschleißfestem
Kunststoff, Rost nach Lösen der Arretierungen
herausnehmbar, zweiseitig ca. 110 Grad aufklappbar,
Rost nach dem Aufklappen nicht herausnehmbar,
Schlitzweite 24 mm Schlitzlängen kleiner 170 mm
Einlaufquerschnitt ca. 1.040 cm²
Klasse D 400 Artikel-Nr. 89407

Aufgrund der Unterhaltung (Systemeinheit ! ) werden
andere
Aufsätze nicht zugelassen.
Menge: 23,000 Stüc

**01.04.0090 Eimer für Begurekord lang einsetzen**
Eimer für Begurekord lang einsetzen.
Menge: 10,000 Stüc

#### Hierarchiestuf 01.05 SCHICHTEN OHNE BINDEMITTEL

*Hinweis*
Schottertragschicht (STS)

*Hinweis*
TL SoB-StB, TL Gestein-StB, TL G SoB-StB
ZTV SoB-StB
DIN 18299:, DIN 18315
RStO

*Hinweis*
Baustoffgemische für den Einsatz als
Schottertragschicht (STS)
müssen gemäß TL G SoB-StB in Verbindung mit TL SoB-StB
und TL Gestein-StB güteüberwacht sein.

Für die nachfolgend ausgeschrieben
Schottertragschichten werden keine Ersatzbaustoffe als
Nebenangebote zugelassen.

Vor Baubeginn hat der Auftragnehmer unaufgefordert ein
aktuelles Fremdüberwachungszeugnis, aufgestellt von
einer nach RAP Stra anerkannten Prüfstelle, rechtzeitig
vorzulegen.

*Hinweis*
Abgerechnet wird nach aufgemessener Fläche bei
vorgegebener Einbaudicke im verdichteten Zustand bzw.
bei Einbau nach Gewicht durch Vorlage von Wiegekarten.

*Hinweis*
Hier: Im Gehwegbereich entlang von Hausfassaden,
Mauern, Einfriedungen

*Hinweis*
- Einbau nach Fläche bei vorgegebener Dicke -

*Hinweis*
Unter Pflasterdecken muss die Frostschutzschicht
im Einbauzustand einen
Infiltrationsbeiwert von ki > 1 x 10-5 m/s
aufweisen.

*Hinweis*
Schottertragschicht liefern

**01.05.0010 STS - Baustoffg. a. nat. Gstk. - Körnung 0/45 mm - liefern**
Schottertragschicht liefern.

Material-/Gesteinsart:  Baustoffgemisch aus natürlichen
  gebrochenen
Gesteinskörnungen
Körnung:  0/45 mm
Menge: 20,000 t

*Hinweis*
Schottertragschicht einbauen

*Hinweis*
- Einbau nach Gewicht -

**01.05.0020 STS einbauen - Körnung 0/45 mm - bis ca. 20 cm Dicke**
Geliefertes Schottertragschichtmaterial in Geh- und
Radwegen profil- und höhengerecht einbauen und
verdichten.

Einbaudicke im verdichteten Zustand: bis ca. 20cm

Anmerkung:
Die Lieferung des Materials erfolgt über die
Lieferposition
Menge: 20,000 t

#### Hierarchiestuf 01.06 ASPHALTBAU

*Hinweis*
Vorarbeiten

*Hinweis*
Die Vorbehandlung der Fahrbahnflächen und das
Aufbringen der Beläge müssen unter Aufrechterhaltung
des Verkehrs abschnittsweise vorgenommen werden, wenn
die Verkehrslenkung nichts anderes zuläßt.

Das Reinigen und das evtl. erforderliche Anspritzen der
Fahrbahnflächen werden nicht vergütet, wenn die
Verschmutzung durch ein fahrlässiges Verhalten des
Auftragnehmers verursacht wurde.

*Hinweis*
Reinigen bituminöser Flächen

*Hinweis*
Kehrgut geht ins Eigentum des Auftragnehmers über und
wird entsorgt. (BVB Nr. 10.1)

**01.06.0010 Straßenfläche säubern**
Verschmutzte Beton- oder bituminöse Flächen mit
Kehrmaschinen (bei kleineren Flächen von Hand),
notfalls unter Zuhilfenahme von Wasser gründlich
reinigen.
Menge: 2700,000 m2

*Hinweis*
Anspritzen bituminöser Flächen

**01.06.0020 Straßenfläche mit C60BP4-S, Asphalttragschicht, anspritzen**
Polymermodifizierte Bitumenemulsion C 60BP4-S gem. TL
BE StB mit einer Bindemittelmenge von 250 bis 350 g/m²
zur Herstellung des Schichtenverbundes ansprühen.
Unterlage: Asphalttragschicht
Menge: 2700,000 m2

*Hinweis*
Regulierung von Einbauten

*Hinweis*
ZTV-Asphalt-StB

*Hinweis*
Schieber und Kappen regulieren

*Hinweis*
Aufbrucharbeiten zum Freilegen der Hydranten und
Schieberkappen werden nicht gesondert vergütet.

*Hinweis*
Aufbruchmaterial geht ins Eigentum des Auftragnehmers
über
und wird entsorgt.

**01.06.0030 Hydrant, Schieberkappe anpassen**
Hydrant und Schieberkappe in bituminöser Befestigung
freilegen und auf Höhe setzen.
Bis 15 cm regulieren.
Der benötigte Arbeitsraum ist wieder bituminös zu
verfüllen. Die Kappen sind vor dem Einbau der obersten
Asphaltschicht mit einem bit. Fugenband zu versehen.
Der Einbau des Fugenbandes ist in dieser Position
einzukalkulieren.
Menge: 13,000 Stüc

*Hinweis*
Schachtabdeckungen regulieren

*Hinweis*
Regulieren mit Fuge

*Hinweis*
Aufbrucharbeiten zum Freilegen der Schachtabdeckung
werden nicht gesondert vergütet.
Evtl. notwendige Ausgleichringe nach DIN 4034 werden
nicht gesondert vergütet.
Fugen mit Mg III, DIN 1053 dicht füllen und glatt
streichen.

*Hinweis*
Aufbruchmaterial geht ins Eigentum des Auftragnehmers
über und wird entsorgt.

*Hinweis*
Fräsen von Asphaltschichten

*Hinweis*
Das Fräsgut geht in das Eigentum des Auftragnehmers
über und wird entsorgt.

Unebenheiten der gefrästen Fläche < 6 mm gemessen
an der 4-Meter-Latte.

*Hinweis*
Das Schneiden der Fräsränder wird gesondert vergütet.

*Hinweis*
Fugen herstellen

*Hinweis*
TL Fug-StB, ZTV Fug-StB

*Hinweis*
Die Herstellung der Fugen erfolgt mit
kraftstoffresistenter Fugenvergußmasse.

*Hinweis*
Mit Dichtungsband

*Hinweis*
Vor dem Einbau der Deckschicht die hergestellte
Schnittkante säubern und mit geeignetem Voranstrich
behandeln.
Die Anwendungsrichtlinien des Herstellers sind zu
beachten.

**01.06.0040 Fugen mit Dichtungsband herstellen, 4,5 cm hoch**
Fugen in der bituminösen Deckschicht herstellen, mit
schmelzbarem Bitumendichtungsband.
Dicke der Deckschicht 4 cm.
Höhe des Fugenbandes 4,5 cm.
Menge: 80,000 m

*Hinweis*
Asphalttragschicht

*Hinweis*
TL Asphalt-StB, TL Bitumen-StB,
ZTV-Asphalt-StB, ZTV BEA-StB,
DIN 18317, DIN 18299, DIN EN 12591,
RStO,

*Hinweis*
Die Ergebnisse der Eignungsnachweise müssen rechtzeitig
vor
Einbaubeginn vorliegen, damit u. U. weitere Prüfungen
durchgeführt werden können.
Erforderlicher Handeinbau beim Fertigereinsatz für
Trompeten,
Inselköpfe etc. wird nicht gesondert vergütet.

*Hinweis*
Abgerechnet wird nach aufgemessener Fläche bei
vorgegebener Einbaudicke im verdichteten Zustand bzw.
bei Einbau nach Gewicht durch Vorlage von Wiegekarten.

*Hinweis*
- Einbau nach Fläche bei vorgegebener Dicke -

*Hinweis*
Fertigereinbau

*Hinweis*
Einbau in Fahrbahnen und Platzanlagen

**01.06.0050 Asphalttragschicht AC 22 T N herstellen**
Asphalttragschicht nach ZTV Asphalt-StB ,aus
Asphaltmischgut AC 22 T N herstellen.Eine Verwendung
von RA bis max. 40 M.-% ist zugelassen.In Fahrbahnen
der Belastungsklasse Bk 1,0.Bindemittel: Bitumen 70/100
(resultierend im Fertigprodukt) gemäß DIN EN
12591.Schichtdicke: im verdichteten Zustand 10 cm, ?
ca. 235 kg/m².
Menge: 700,000 t

*Hinweis*
Asphaltdeckschicht aus Asphaltbeton

*Hinweis*
TL Asphalt-StB, TL Bitumen-StB,
ZTV-Asphalt-StB, ZTV BEA-StB,
DIN 18317, DIN 18299, DIN EN 12591,
DIN EN 14023, E LA D,
RStO

*Hinweis*
Die Ergebnisse der Eignungsnachweise müssen rechtzeitig
vor
Einbaubeginn vorliegen, damit u. U. weitere Prüfungen
durchgeführt
werden können.
Erforderlicher Handeinbau beim Fertigereinsatz für
Trompeten,
Inselköpfe etc. wird nicht gesondert vergütet.

*Hinweis*
Abgerechnet wird nach aufgemessener Fläche bei
vorgegebener
Einbaudicke im verdichteten Zustand bzw. bei Einbau
nach
Gewicht durch Vorlage von Wiegekarten.

*Hinweis*
- Einbau nach Fläche bei vorgegebener Dicke -

*Hinweis*
Fertigereinbau

*Hinweis*
Einbau in Fahrbahnen und Platzanlagen

**01.06.0060 Asphaltdeckschicht AC 11 D N herstellen**
Asphaltdeckschicht aus AC 11 D N herstellen.
Die Deckschicht ist beim letzten Walzgang mit Splitt
maschinell abzustreuen und einzuwalzen. Das Absplitten
wird in einer separaten Position vergütet.
Eine Verwendung von RA ist nicht zugelassen.

In Fahrbahnen der Belastungsklasse Bk1,0. Bindemittel
Bitumen 50/70 gemäß DIN EN 12591. Gesteinskörnung:
Diabas-Edelsplitt.

Schichtdicke in verdichtetem Zustand 4 cm, ca. 100
kg/m². Einbau in Fahrbahnen in nicht zusammenhängenden
Teilflächen
Menge: 2700,000 m2

*Hinweis*
Handeinbau

*Hinweis*
Einbau in Fahrbahnen und Platzanlagen

**01.06.0070 Abstumpfungsmaßnahme durchführen**
Abstumpfungsmaßnahme zur Erhöhung der
Anfangsgriffigkeit durch gleichmäßiges Aufbringen und
Einwalzen von Abstreukörnung 1/3 durchführen, nicht
gebundenes Material aufnehmen und der Verwertung nach
Wahl des AN zuführen.
Abstreukörnung: Lieferkörnung 1/3 bituminiert
Abstreumenge: 1,0 kg/m²
Art:  Maschinell aufstreuen
Menge: 2700,000 m2

#### Hierarchiestuf 01.07 PFLASTERDECKEN, PLATTENBELÄGE, EINFASSUN

*Hinweis*
Vorarbeiten

*Hinweis*
Die Vorbehandlung der Fahrbahnflächen und das
Aufbringen der Beläge müssen unter Aufrechterhaltung
des Verkehrs abschnittsweise vorgenommen werden, wenn
die Verkehrslenkung nichts anderes zuläßt.

Das Reinigen der Fahrbahnflächen wirdn nicht vergütet,
wenn die Verschmutzung durch ein fahrlässiges Verhalten
des Auftragnehmers verursacht wurde.

*Hinweis*
Regulierung von Einbauten

*Hinweis*
ZTV Pflaster-StB

*Hinweis*
Schieber und Kappen regulieren

*Hinweis*
Aufbrucharbeiten zum Freilegen der Hydranten und
Schieberkappen werden nicht gesondert vergütet.

*Hinweis*
Aufbruchmaterial geht ins Eigentum des Auftragnehmers
über
und wird entsorgt.

**01.07.0010 Hydrant, Schieberkappe anpassen in Pflasterflächen**
Hydrant, Schieberkappe im Pflasterbelag freilegen und
auf Höhe setzen.
Bis 10 cm regulieren.
Freigelegten Bereich verfüllen mit C12/15.
Obere Lage aus Pflaster des angrenzenden Belages wieder
herstellen, einschl. dem erforderl. Verschnitt und ggf.
Ersatzpflasterbeistellung.
Unbrauchbares Material ist zu beseitigen.
Menge: 10,000 Stüc

*Hinweis*
Pflasterdecken

*Hinweis*
Pflasterdecke mit Pflastersteinen aus Beton herstellen

*Hinweis*
TL Pflaster-StB, TL Gestein-StB, TL G SoB-StB DIN EN
1338
ZTV Pflaster-StB
Merkblatt für Flächenbefestigungen mit
Pflasterdeckenund Plattenbelägen in ungebundener
Ausführung sowiefür Einfassungen - M FP
DIN 18299, DIN 18318
RStO

*Hinweis*
Verband siehe gegebenenfalls Vorbemerkung
zum Leistungsverzeichnis oder gemäß
vorgefundener Örtlichkeit.

Das Abrütteln des Pflasters wird nicht gesondert
vergütet.

Die Fugenfüllung wird gesondert vergütet.

Bettungsmaterial:
Das Bettungsmaterial muss im verdichteten Zustand
ausreichend wasserdurchlässig sein und darf nicht in
die Unterlage eindringen. Daher ist die
Korngrößenverteilung des Bettungsmaterials bei
Tragschichten ohne Bindemittel auf deren
Korngrößenverteilung abzustimmen, so dass eine
ausreichende Filterstabilität der Materialien
untereinander gewährleistet ist.
Der Nachweis der Filterstabilität gilt als erbracht,
wenn folgende Bedingung eingehalten ist:

D15/d85 <= 5; D50/d50 <= 25

D15; D50 = Korndurchmesser [mm] des
Tragschichtmaterials, der bei 15 bzw. 50 M.-%
Siebdurchgang der Körnungslinie vorliegt.

d85; d50 = Korndurchmesser [mm] des Bettungsmaterials,
der bei 50 bzw. 85 M.-% Siebdurchgang der Körnungslinie
vorliegt.

Vor Baubeginn hat der Auftragnehmer unaufgefordert
die Eignungsprüfung bzw. ein aktuelles
Fremdüberwachungszeugnis, aufgestellt von einer
nach RAP Stra anerkannten Prüfstelle, vorzulegen.

Der Nachweis der Filterstabilität ist vor Baubeginn
durch den Auftragnehmer vorzulegen.

**01.07.0020 Pflasterdecke mit Pflastersteinen aus Beton herst. - Rad- und Gehwege**
Pflasterdecke mit Pflastersteinen aus Beton in Rad- und
Gehwegflächen herstellen.

Pflastersteindicke: 8 cm

Bettung: Baustoffgemisch aus natürlichen
gebrochenen Gesteinskörnungen
Körnung: 0/5 mm, Kategorie GU,B
Anteil gebrochener Oberflächen: C90/3
Fließkoeffizient: ECS35
Widerstand gegen Zertrümmerung: SZ22/LA25
Einbaudicke im verdichteten Zustand: 4 cm.

Anmerkung:
Ohne Lieferung der Steine.

Hier: Im Gehwegbereich entlang von Hausfassaden,
Mauern, Einfriedungen
Menge: 490,000 m2

*Hinweis*
Pflastersteine aus Beton liefern

*Hinweis*
TL Pflaster-StB DIN EN 1338

*Hinweis*
Maximale Differenz der beiden Diagonalen: Klasse 2,
Kennzeichnung D
(nur bei Rechteckpflaster mit einer Länge der
Diagonalen > 300 mm)

Frost-Tausalz-Widerstand: Klasse 3, Kennzeichnung I

Abriebwiderstand: Klasse 4, Kennzeichnung I

Die Lieferung erfolgt einschließlich der notwendigen
Formsteine.

Die Steine müssen zweischichtig hergestellt sein.

Die Mindestgriffigkeit der Pflastersteine darf 55 SRT-
Einheiten,
gemessen am Pendelmessgerät, nicht unterschreiten.
Vor Baubeginn hat der Auftragnehmer unaufgefordert
einen
aktuellen Nachweis über die Griffigkeit vorzulegen.

Vor Baubeginn hat der Auftragnehmer unaufgefordert
die Leistungserklärung vorzulegen.

**01.07.0030 Reckteckpflaster 20/10/8 cm, grau, liefern**
Pflastersteine aus Beton liefern.

Format:  20/10/8 cm bzw. 10/10/8 cm
Fase:  Mini-Fase
Farbe:  grau
Menge: 490,000 m2

*Hinweis*
Pflastersteine und Plattenbeläge maschinell schneiden

*Hinweis*
Es ist ein Naßschneidegerät mit Diamantsägeblatt zu
verwenden.

Anfallendes unbrauchbares Material geht ins Eigentum
des Auftragnehmers über und wird beseitigt. (BVB Nr.
10.1).

**01.07.0040 Pflastersteine aus Beton, 6 bis 10 cm dick, schneiden**
Pflastersteine aus Beton schneiden.

Dicke: 6 bis 10 cm
Menge: 50,000 m

**01.07.0050 Pflastersteine aus Beton, 14 cm dick, schneiden**
Pflastersteine aus Beton schneiden.

Dicke: 14 cm
Menge: 10,000 m

*Hinweis*
Fugenfüllung von Pflasterdecken und Plattenbelägen

*Hinweis*
Fugenfüllung bei Plastersteinen aus Beton herstellen

*Hinweis*
TL Pflaster-StB, TL Gestein-StB, TL G SoB-StB DIN EN
1338:
ZTV Pflaster-StB
Merkblatt für Flächenbefestigungen mit
Pflasterdeckenund Plattenbelägen in ungebundener
Ausführung sowiefür Einfassungen - M FP
DIN 18299, DIN 18318

*Hinweis*
Das Abrütteln des Pflasters wird nicht gesondert
vergütet.

Die Befestigung ist vor dem Abrütteln einzufegen und
nach dem Abrütteln einzuschlämmen.

Das Kehrgut wird beseitigt (BVB Nr. 10.1).

Fugenmaterial:
Die Korngrößenverteilung des Fugenmaterials ist auf die
Korngrößenverteilung des Bettungsmaterials abzustimmen,
so dass eine ausreichende Filterstabilität der
Materialien untereinander gewährleistet ist. Der
Nachweis der Filterstabilität gilt als erbracht, wenn
folgende Bedingung erfüllt ist:

D15/d15 >= 1; D15/d85 <= 4; D50/d50 <= 5

D15; D50 = Korndurchmesser [mm] des Bettungsmaterials,
der bei 15 bzw. 50 M.-% Siebdurchgang der Körnungslinie
vorliegt.

d85; d50; d15 = Korndurchmesser [mm] des
Fugenmaterials, der bei 15, 50 bzw. 85 M.-%
Siebdurchgang der Körnungslinie vorliegt.

Vor Baubeginn hat der Auftragnehmer unaufgefordert
die Eignungsprüfung bzw. ein aktuelles
Fremdüberwachungszeugnis, aufgestellt von einer
nach RAP Stra anerkannten Prüfstelle, vorzulegen.

Der Nachweis der Filterstabilität ist vor Baubeginn
durch den Auftragnehmer vorzulegen.

**01.07.0060 Fugenfül. b. Pflasterd. m. Pflasterst. a. Bet. herst. - Überf./Zuf.**
Fugenfüllung von Pflasterdecken mit Pflastersteinen aus
Beton in Gehwegen und Überfahrten/Zufahrten herstellen.

Fugenfüllung: Baustoffgemisch aus natürlichen
gebrochenen Gesteinskörnungen
Körnung: 0/4 mm, Kategorie GU,F
Anteil gebrochener Oberflächen: C90/3
Fließkoeffizient: ECS35
Widerstand gegen Zertrümmerung: SZ18/LA20
Menge: 510,000 m2

*Hinweis*
Borde und Einfassungen

**01.07.0070 Hochbord setzen**
Bordsteine aus Beton in Geraden und Kurven setzen.

Form: Hochbord
Maße: 15/18/30 cm, 12/15/30 cm, 12/15/25 cm

Anmerkung:
Ohne Lieferung der Bordsteine.
Menge: 60,000 m

**01.07.0080 Bordstein RB 15/22 cm setzen**
Bordsteine aus Beton in Geraden und Kurven setzen.

Form: RB 15/22 cm

Anmerkung:
Ohne Lieferung der Bordsteine.
Menge: 5,000 m

*Hinweis*
Bordsteine aus Beton, Form HB, quarz hell gewaschen, li

*Hinweis*
TL Pflaster-StB
DIN EN 1340, DIN 483

*Hinweis*
Frost-Tausalz-Widerstand: Klasse 3, Kennzeichnung D

Biegezugfestigkeit: Klasse 2, Kennzeichnung T

Abriebwiderstand: Klasse 4, Kennzeichnung I

Die Lieferung erfolgt einschließlich der notwendigen
Formsteine.

Die Steine müssen zweischichtig hergestellt sein.

Die Mindestgriffigkeit der Pflastersteine darf 55 SRT-
Einheiten,
gemessen am Pendelmessgerät, nicht unterschreiten.
Vor Baubeginn hat der Auftragnehmer unaufgefordert
einen
aktuellen Nachweis über die Griffigkeit vorzulegen.

Vor Baubeginn hat der Auftragnehmer unaufgefordert
die Leistungserklärung vorzulegen.

**01.07.0090 HB 12-15/30 cm, 15er Anlauf, quarz hell, liefern**
Bordsteine aus Beton liefern.

Form:  Hochbord
Maße:  12-15/30/100 cm
Anlauf:  15 cm
Vorsatz:  quarz hell gewaschen
Menge: 44,000 Stüc

**01.07.0100 HB-Ü.stein li. ü. 1 m, R=2 cm, 12-15/22-30/100 cm, quarz hell, liefern**
Bordsteine aus Beton liefern.

Form:  Hochbord-Übergangsstein links über 1 m,
 Radius = 2,0 cm
Maße:  12-15/22-30/100 cm
Vorsatz:  quarz hell gewaschen
Menge: 8,000 Stüc

**01.07.0110 HB-Ü.stein re. ü. 1 m, R=2 cm, 12-15/22-30/100 cm, quarz hell, liefern**
Bordsteine aus Beton liefern.

Form:  Hochbord-Übergangsstein rechts über 1 m,
 Radius = 2,0 cm
Maße:  12-15/22-30/100 cm
Vorsatz:  quarz hell gewaschen
Menge: 8,000 Stüc

*Hinweis*
Bordsteine aus Beton, Form RB, quarz hell gewaschen, li

*Hinweis*
TL Pflaster-StB
DIN EN 1340, DIN 483

*Hinweis*
Frost-Tausalz-Widerstand: Klasse 3, Kennzeichnung D

Biegezugfestigkeit: Klasse 2, Kennzeichnung T

Abriebwiderstand: Klasse 4, Kennzeichnung I

Die Lieferung erfolgt einschließlich der notwendigen
Formsteine.

Die Steine müssen zweischichtig hergestellt sein.

Die Mindestgriffigkeit der Pflastersteine darf 55 SRT-
Einheiten,
gemessen am Pendelmessgerät, nicht unterschreiten.
Vor Baubeginn hat der Auftragnehmer unaufgefordert
einen
aktuellen Nachweis über die Griffigkeit vorzulegen.

Vor Baubeginn hat der Auftragnehmer unaufgefordert
die Leistungserklärung vorzulegen.

**01.07.0120 RB 15/22 cm, R = 2 cm, quarz hell, liefern**
Bordsteine aus Beton liefern.

Form:  Rundbord
Maße:  15/22/100 cm
Radius:  2 cm
Vorsatz:  quarz hell gewaschen
Menge: 5,000 m

*Hinweis*
Dehnungsfugen

*Hinweis*
Randeinfassung einschl. Fundament und Rückenstütze im
Abstand von 10 m beim Einbau trennen. In voller Höhe
und
Breite einen Kunststoffabstandhalter ( elastisches
Material ),
b = 2 cm einbauen und mit bituminösem Fugenkitt
schließen.

**01.07.0130 Dehnungsfugen für Bordsteine u. Rinne anlegen**
Dehnungsfugen für Bordsteine und Rinne anlegen.
Menge: 2,000 Stüc

*Hinweis*
Es ist ein Naßschneidegerät mit Diamantsägeblatt zu
verwenden.

Anfallendes unbrauchbares Material geht ins Eigentum
des Auftragnehmers über und wird beseitigt. (BVB Nr.
10.1).

**01.07.0140 Bordsteinköpfe Form F, H und R schneiden**
Bordsteinköpfe Form F, H und R schneiden.
Material: Bordsteine aus Beton oder Naturstein.
Menge: 2,000 Stüc

*Hinweis*
Rinnen, Mulden, Streifen aus Pflaster

*Hinweis*
Rinne mit Pflastersteinen aus Beton herstellen

*Hinweis*
TL Pflaster-StB 06
DIN EN 1338
ZTV Pflaster-StB,
Merkblatt für Flächenbefestigungen mit
Pflasterdeckenund Plattenbelägen in ungebundener
Ausführung sowiefür Einfassungen - M FP
DIN 18299, DIN 18318

*Hinweis*
Sämtliche Muldensteine, Rinnensteine und Rinnen aus
Pflastersteinen sind auf ein mindestens 20 cm dickes
Fundament mit einer Zusammensetzung C20/25 zu
versetzen. Das Fundament ist zu verdichten.

Muldensteine, Rinnensteine und Rinnen aus
Pflastersteinen sind auf dem noch verarbeitbaren
Fundamentbeton einzubauen.

Das Setzen von Paß- und Formsteinen wird nicht
gesondert vergütet.

Das Einschlämmen wird gesondert vergütet.

Bordstein und Rinne sind auf ein gemeinsames
Betonfundament zu setzen.

Bordstein und Rinne sind auf ein gemeinsames Fundament
zu setzen.

Die Rückenstütze ist einzuschalen.

**01.07.0150 Rinne mit Pflastersteinen aus Beton 24/16/14 cm, einreihig, herstellen**
Rinne mit Pflastersteinen aus Beton in Geraden und
Kurven herstellen.

Format:  24/16/14 cm bzw. 16/16/14 cm
Breite:  eine Reihe

Anmerkung:
Ohne Lieferung der Steine.
Menge: 820,000 m

*Hinweis*
Pflastersteine aus Beton liefern

*Hinweis*
TL Pflaster-StB DIN EN 1338

*Hinweis*
Maximale Differenz der beiden Diagonalen: Klasse 2,
Kennzeichnung D
(nur bei Rechteckpflaster mit einer Länge der
Diagonalen > 300 mm)

Frost-Tausalz-Widerstand: Klasse 3, Kennzeichnung I

Abriebwiderstand: Klasse 4, Kennzeichnung I

Die Lieferung erfolgt einschließlich der notwendigen
Formsteine.

Die Steine müssen zweischichtig hergestellt sein.

Die Mindestgriffigkeit der Pflastersteine darf 55 SRT-
Einheiten,
gemessen am Pendelmessgerät, nicht unterschreiten.
Vor Baubeginn hat der Auftragnehmer unaufgefordert
einen
aktuellen Nachweis über die Griffigkeit vorzulegen.

Vor Baubeginn hat der Auftragnehmer unaufgefordert
die Leistungserklärung vorzulegen.

**01.07.0160 Reckteckpflaster 24/16/14 cm, grau, liefern**
Pflastersteine aus Beton liefern.

Format:  24/16/14 cm bzw. 16/16/14 cm
Fase:  ohne Fase
Farbe:  grau
Menge: 820,000 m

*Hinweis*
Abschlußbahn/Auffahrtsstein mit Pflastersteinen aus Bet

*Hinweis*
TL Pflaster-StB
DIN EN 1338
ZTV Pflaster-StB,
Merkblatt für Flächenbefestigungen mit
Pflasterdeckenund Plattenbelägen in ungebundener
Ausführung sowiefür Einfassungen - M FP
DIN 18299, DIN 18318

*Hinweis*
Sämtliche Abschlußbahnen sind auf ein mindestens 10 cm
dickes Fundament mit einer Zusammensetzung C20/25 zu
versetzen. Das Fundament ist zu verdichten.

Die Rückenstütze ist in einer Breit von 10 cm
herzustellen.

Abschlußbahnen sind auf dem noch verarbeitbaren
Fundamentbeton einzubauen.

Das Setzen von Paß- und Formsteinen wird nicht
gesondert vergütet.

Das Einschlämmen wird gesondert vergütet.

Die Rückenstütze ist einzuschalen.

*Hinweis*
Pflastersteine aus Beton liefern

*Hinweis*
TL Pflaster-StBDIN EN 1338

*Hinweis*
Maximale Differenz der beiden Diagonalen: Klasse 2,
Kennzeichnung D
(nur bei Rechteckpflaster mit einer Länge der
Diagonalen > 300 mm)

Frost-Tausalz-Widerstand: Klasse 3, Kennzeichnung I

Abriebwiderstand: Klasse 4, Kennzeichnung I

Die Lieferung erfolgt einschließlich der notwendigen
Formsteine.

Die Steine müssen zweischichtig hergestellt sein.

Die Mindestgriffigkeit der Pflastersteine darf 55 SRT-
Einheiten,
gemessen am Pendelmessgerät, nicht unterschreiten.
Vor Baubeginn hat der Auftragnehmer unaufgefordert
einen
aktuellen Nachweis über die Griffigkeit vorzulegen.

Vor Baubeginn hat der Auftragnehmer unaufgefordert
die Leistungserklärung vorzulegen.

*Hinweis*
Fugenfüllung herstellen

*Hinweis*
Merkblatt für Flächenbefestigungen mit
Pflasterdeckenund Plattenbelägen in ungebundener
Ausführung sowiefür Einfassungen - M FP
DIN 18299, DIN 18318

*Hinweis*
Das Kehrgut wird beseitigt (BVB Nr. 10.1).

**01.07.0170 Fugenfüllung herstellen mit Zementmörtel, einreihig**
Fugenfüllung herstellen einschl. Reinigung.
Material: Zementmörtel MV 1:3.
Breite: Eine Reihe.
Menge: 820,000 m

#### Hierarchiestuf 01.08 UMLAGEN ALLER ART

*Hinweis*
Betonpflaster und Pflasterklinker

*Hinweis*
Umlagen  bis 12 cm Höhe

*Hinweis*
TL Pflaster-StB, TL Gestein-StB,
TL G SoB-StBDIN EN 1338, DIN EN 1342
ZTV Pflaster-StB
DIN 18299, DIN 18318

*Hinweis*
In die Einheitspreise ist das Aufnehmen des jeweiligen
Bettungmaterials, das Reinigen und das anschließende
Legen bzw. Setzen des Baustoffes einzurechnen, ebenso
wie das Laden und die Entsorgung des jeweiligen
Bettungsmaterials und der unbrauchbaren Altbaustoffe.

Das neue Bettungsmaterial,

Baustoffgemisch aus natürlichen gebrochenen
Gesteinskörnungen
Körnung: 0/5 mm, Kategorie GU,B
Anteil gebrochener Oberflächen: C90/3
Fließkoeffizient: ECS35
Widerstand gegen Zertrümmerung: SZ18/LA20
Einbaudicke im verdichteten Zustand: 4 cm,

und das neue Fugenmaterial,

Baustoffgemisch aus natürlichen gebrochenen
Gesteinskörnungen
Körnung: 0/4 mm, Kategorie GU,F bzw. 0/2 mm,
Kategorie GF85
Anteil gebrochener Oberflächen: C90/3
Fließkoeffizient: ECS35
Widerstand gegen Zertrümmerung: SZ18/LA20

sind in die Einheitspreise einzukalkulieren.

Die Wiederverlegung der Pflastersteine erfolgt in dem
vorgefundenen Verband.

Ersatzmateriallieferung wird nicht
gesondert vergütet.

**01.08.0010 Umlage Beton Doppelverbund- und Rechteckpflaster, 8 cm dick**
Beton Doppelverbundpflaster 8 cm dick umlegen.
Menge: 20,000 m2

*Hinweis*
Natursteinpflaster

*Hinweis*
Umlagen  bis 12 cm Höhe

*Hinweis*
TL Pflaster-StB, TL Gestein-StB,
TL G SoB-StBDIN EN 1342:
ZTV Pflaster-StB,
DIN 18299, DIN 18318

*Hinweis*
In die Einheitspreise ist das Aufnehmen des jeweiligen
Bettungmaterials, das Reinigen und das anschließende
Legen bzw. Setzen des Baustoffes einzurechnen, ebenso
wie das Laden und die Entsorgung des jeweiligen
Bettungsmaterials und der unbrauchbaren Altbaustoffe.

Das neue Bettungsmaterial,

Baustoffgemisch aus natürlichen gebrochenen
Gesteinskörnungen
Körnung: 0/5 mm, Kategorie GU,B
Anteil gebrochener Oberflächen: C90/3
Fließkoeffizient: ECS35
Widerstand gegen Zertrümmerung: SZ18/LA20
Einbaudicke im verdichteten Zustand: 4 cm

ist in die Einheitspreise einzukalkulieren.

Die Wiederverlegung der Pflastersteine erfolgt in dem
vorgefundenen Verband.

Ersatzmateriallieferung und Fugenfüllung werden
gesondert vergütet.

**01.08.0020 Umlage Mosaiksteinpflaster 4/6 cm**
Mosaiksteinpflaster 4/6 cm umlegen.
Menge: 10,000 m2

**01.08.0030 Umlage Kleinpflaster 9/11 cm**
Kleinpflaster 9/11 cm umlegen.
Menge: 20,000 m2

*Hinweis*
Platten aller Art

*Hinweis*
Umlagen bis 12 cm Höhe

**01.08.0040 Umlage Gehwegplatten 40/40/8 cm**
Gehwegplatten 40/40/8 cm umlegen.
Menge: 10,000 m2

*Hinweis*
Beton- und Naturbordsteine

*Hinweis*
Umlagen  bis 12 cm Höhe

*Hinweis*
TL Pflaster-StB
DIN EN 1340, DIN 483DIN EN 1343, DIN 482
ZTV Pflaster-StB,
Merkblatt für Flächenbefestigungen mit
Pflasterdeckenund Plattenbelägen in ungebundener
Ausführung sowiefür Einfassungen - M FP
DIN 18299, DIN 18318

*Hinweis*
In die Einheitspreise ist das Aufnehmen des jeweiligen
Bettungmaterials, das Reinigen und das anschließende
Legen bzw. Setzen des Baustoffes einzurechnen, ebenso
wie das Laden und die Entsorgung des jeweiligen
Bettungsmaterials und der unbrauchbaren Altbaustoffe.

Das neue Bettungsmaterial,

Baustoffgemisch aus natürlichen gebrochenen
Gesteinskörnungen
Körnung: 0/5 mm, Kategorie GU,B
Anteil gebrochener Oberflächen: C90/3
Fließkoeffizient: ECS35
Widerstand gegen Zertrümmerung: SZ18/LA20
Einbaudicke im verdichteten Zustand: 4 cm,

und das neue Fugenmaterial,

Baustoffgemisch aus natürlichen gebrochenen
Gesteinskörnungen
Körnung: 0/4 mm, Kategorie GU,F bzw. 0/2 mm,
Kategorie GF85
Anteil gebrochener Oberflächen: C90/3
Fließkoeffizient: ECS35
Widerstand gegen Zertrümmerung: SZ18/LA20

sind in die Einheitspreise einzukalkulieren.

Die Wiederverlegung der Pflastersteine erfolgt in dem
vorgefundenen Verband.

Ersatzmateriallieferung wird nicht
gesondert vergütet.

**01.08.0050 Umlage H 15/30, 18/30 und T 10/25, 10/30 aus Beton**
Betonbordsteine umlegen.
Format: H 15/30 cm und 18/30 cm,
T 10/25 cm und 10/30 cm.
Menge: 5,000 m

**01.08.0060 Umlage Betonbordsteine, Form R**
Betonbordsteine umlegen.
Format: R 15/20 cm, 18/22 cm.
Menge: 4,000 m

**01.08.0070 Umlage Betonbordsteine, Form T 8/20**
Betonbordsteine umlegen.
Format: T 8/20 cm.
Menge: 20,000 m

#### Hierarchiestuf 01.09 SONSTIGE LEISTUNGEN

*Hinweis*
Inliner - Arbeiten

*Hinweis*
Vorbemerkungen zu den Kurzlinern
Vorbemerkungen zu den Kurzlinern
Abdichtung von lokalen Undichtigkeiten mittels
Kurzliner Typ K Baulänge bis 1,0 m
und
Kurzliner Typ L Baulänge = Einzelrohrlänge +
beidseitiger Überlappung von jeweils 20 cm, jedoch
maximal 3,00 m
nach VSB-Empfelungen Nr. 2,
für Rohrdurchmesser von DN 100 bis 800.
Trägermaterial: E-CR-Glas oder Synthesefasern
Harzsystem: Reaktionsschrumpffreie Epoxidharze,
Polyurethanharze oder Silikatharze
Mindestwanddicken nach ATV-DVWK-M 143-7 mind. 3 mm.
Einzurechnen sind:
Untergrundvorbehandlung:
Anrauhen der kompletten Rohrwandung (Steinzeugrohre
sind anzuschleifen) unter Kamerabeobachtung im Bereich
des geplanten Kurzliners mit geeigneter Fräseinheit und
allen dazugehörigen Geräten einschl. Bedienung und
Nebenkosten. Kalibrierung des Rohrabschnittes, in den
der Kurzschlauch eingebracht wird.
Einbau:
Einstellung des Mischungsverhältnisses und
Dokumentation der Topfzeit. Der misch- und
Imprägniervorgang muss vor Witterungseinflüssen
geschützt erfolgen. Aufzeichnung von Expansionsdruck
und -dauer.
Qualitätskontrolle:
Entnahme von Rückstellproben (harzprobe, ausgehärtet
mind. 100 g; Trägermaterial mind. 20x10 cm, für jeden
Sanierungsabschnitt).
Nachweis der verbrauchten Komponenten und des
Mischungsverhältnisses.
Nachweis der Materialkennwerte, Wandaufbau,
Materiallagn, Zusammensetzung, Dicke und Aushärtung an
Laminatproben.

**01.09.0010 Kurzliner Typ K DN 100-150 Baulänge bis 1,0 m**
Kurzliner DN 100-150 wie in den Vorbemerkungen
beschrieben mittels Packer positionieren und
vorschriftsmäßig
einbauen.
Menge: 5,000 St

*Hinweis*
Vorbemerkungen zu den Schlauchlinern
Schlauchliner aus GFK in Haltungen
Vorbemerkungen zu den GFK-Schlauchlinern
Kanalrohre mit Korrosion, Rissen, Scherbenbildung,
geringer
Verformung und teilweise Grundwassereintritt durch
Einbau
eines lichterhärtenden, glasfaserverstärkten, mit
Kunstharz
getränkten Schlauches mit DIBt-Zulassung gemäß
DWA-M143-
3 bzw. a.a.R.d.T. insbesondere DWA-M 144-3 sanieren.
Als Trägermaterial sind ausschließlich E-CR Materialien
(DIN 61853-1) zu verwenden. Es können ungesättigte
Polyesterharze (UP), Vinylesterharze (VE) als auch
Epoxidharze (EP) verwendet werden.
Grundsätzlich ist vor jeder Schlauchlinersanierung eine
Gleitfolie in die Sanierungsstrecke einzubringen.
Beim Einziehen und Aushärten des Schlauches sind die
Zugkräfte sowie Druck- und Temperaturverlauf
zeitkontinuierlich
EDV-gestützt und unter Berücksichtigung der
Herstelleranleitung bzw. des -handbuches zu
dokumentieren.
Sämtliche für die Schlauchliner vorzubereitenden
Maßnahmen
sind in die Position mit einzukalkulieren, inkl.
Gleitfolie.
Abgerechnet wird von Schachtinnenwand zu
Schachtinnenwand.
Abfall:
Umpumpen und Entsorgen von Abfallmaterialien auf einer
für
die jeweilige Abfallart zugelassenen Deponie. Die dabei
anfallenden Kosten sind in die Positionen einzurechnen.
Altrohr-Geometrie:
Die Sanierungsstrecke ist vor der Bauausführung auf
ihre
Maßgenauigkeit (Querschnitt der Haltung und Länge) zu
überprüfen. Eventuelle Abweichungen sind dem AG
schriftlich
mitzuteilen.
Vorbereitung der Haltung:
Alle einragenden Hindernisse (z.B. Stutzen, Wurzeln,
Dichtungen, Inkrustationen etc.) sind vor
Schlauchlinereinbau
zu
entfernen bzw. abzufräsen. Die Vergütung erfolgt über
Pos.
01.06.0010. (Fräsarbeiten) auf Stundennachweis.
Statische Berechnungen:
Vom Auftragnehmer ist eine prüffähige Statik unter
Berücksichtigung der DWA-M 144-3 (Lastannahmen und
Einbaubedingungen entsprechend Vorbemerkungen)
vorzulegen.
Zwei Wochen vor Baubeginn ist dem AG die gewählte
Materialkenngruppe zzgl. ermittelte Wanddicke
mitzuteilen.
Zu der o.g. Verbunddicke wird die Verschleißschicht
nach
Arbeitsblatt DWA-A 143-3 addiert.
Dichtheitsprüfung:
Nach Abschluss der Warmaushärtung wird sofort im
Anschluss
eine Dichtheitsprüfung nach DIN EN 1610 durchgeführt.
Für
Schlauchliner, bei denen die Innenbeschichtung gemäß
Eignungsnachweis kein integrierter Bestandteil ist,
muss die
Dichtheit ohne Bauhilfsstoffe (Beschichtungen oder
Folien)
zusätzlich an einem Probestück nachgewiesen werden.
Integrierte Bestandteile des Schlauchliners dürfen
durch die
Prüfung nicht beschädigt werden. Die Prüfung hat nach
Beendigung der Härtung und vor dem Öffnen der
Anschlüsse
zu erfolgen. Zur Dichtheitsprüfung muss ein Vertreter
des
Auftraggebers anwesend sein (s. DWA 143-3).
Materialprüfung:
In die Einheitspreise einzurechnen ist die Entnahme
eines
Probestückes je Einbauabschnitt in Gegenwart der
Vertreter
des
Auftraggebers und Auftragnehmers.
Die Probengröße beträgt 20 x Wanddicke in
Umfangsrichtung
und 35 cm in Längsrichtung.
Der Termin und der Entnahmeort sowie die Vorgehensweise
zum Verschließen der Probeentnahmestelle sind im
Vorfeld mit
dem Arbeitgeber abzustimmen.
Die Probeentnahme erfolgt zunächst im Schachtbauwerk
mit
Hilfe eines Probenstützrohres. Wenn das dort entnommene
Probestück den Anforderungen nicht genügt, ist eine
Zweitprobe
innerhalb der Haltung zu entnehmen, welche dann
maßgebend
ist. Die Entnahmestellen in der Haltung müssen
dauerhaft,
wasserdicht und in Schlauchlinerwanddicke verschlossen
werden.
Die Materialprobe wird wie folgt beschriftet:
- B austellenbezeichnung
- D atum der Probenentnahme
- S chachtnummer
- H altungsnummer
- Unterschrift des Auftraggeber- und
Auftragnehmervertreters
Der Probenbegleitschein wird vor Ort ausgefüllt, durch
Auftraggeber- und Auftragnehmervertreter unterschrieben
und
vom Auftragnehmer gemeinsam mit der Probe einem vom AG
beauftragten, akkreditierten Prüflabor übergeben.
Die Materialprobe muss bei mit ungesättigten
Polyesterharzen
und Vinylesterharzen getränkten Schlauchlinern sofort
nach
dem Beschriften in einer styroldichten und UV-
undurchlässigen
Verpackung verpackt werden.
Die entnommene Probe gilt für den jeweiligen
Einbauabschnitt
als repräsentativ.
Minderung bei aufgetretenen Mängeln:
Bei geradem Rohrverlauf mit gleicher Nennweite darf der
Schlauchliner keine zusätzlichen
Oberflächenunebenheiten
(Falten) aufweisen, die 2% des nominalen Durchmessers
(DN)
oder 6mm überschreiten (der jeweils größere Wert ist
entscheidend). Darüberhinausgehende Unebenheiten
(Ausnahme: ggf. vorhandene Muffenversätze oder
altrohrbedingte Fehlstellen) werden als Mangel
betrachtet. Bei
Nichterreichen der statisch vorgesehenen
Materialkennwerte
oder Wanddicken ist zunächst eine erneute statische
Berechnung unter Ansatz der ermittelten Kennwerte
(Mittelwert)
vorzulegen. Hierbei sind der Abminderungsfaktor aus
Zeiteinfluss und der Ansatzwert des Ringspalts
mindestens
entsprechend der ursprünglichen statischen Berechnung
in
Ansatz zu bringen. Fehlfräsungen werden grundsätzlich
als
Mangel betrachtet. Mängel sind in Absprache mit dem
Auftraggeber zu behandeln.

**01.09.0020 Schlauchliner DN 150-200 wie in den Vorbemerkungen beschrieben mittels**
Schlauchliner DN 150 - 200 wie in den Vorbemerkungen
beschrieben mittels Packer positionieren und
vorschriftsmäßig einbauen.
Menge: 15,000 m

*Hinweis*
Reinigung im Vorlauf für eine Inspektion oder für eine
Sanierungsmaßnahme mittels Hochdruckspül- und
Saugfahrzeug. Ziel ist das Entfernen von Ablagerungen
und der Sielhaut.
Notwendiges Öffnen und Verschließen von Schächten sowie
mehrfache An- und Abfahrten gem. des
Sanierungsfortschrittes sind in die Einheitspreise
einzukalkulieren und werden nicht besonders vergütet.
Das für die Reinigung benötigte Spülwasser wird nicht
vom AG gestellt. Das anfallende Räumgut ist
ordnungsgemäß auf einer Deponie zu entsorgen, einschl.
der Entsorgungskosten.
Der Spüldruck ist dem baulichen Zustand der
Kanalhaltung anzupassen.
Bei einem Verschmutzungsgrad von über 20% ist der
Auftraggeber im Vorfeld der Reinigung zu informieren.
Der Nachweis des Verschmutzungsgrades ist zu führen und
zu dokumentieren.
Das erhöhte Reinigungsaufkommen wird im Stundenlohn
vergütet.

**01.09.0030 HD-Reinigung DN 300, Verschmutzungsgrad bis 20 %**
Reinigung von Abwasserkanälen bis DN 300 mittels
Hochdruckspül- und Saugfahrzeug gemäß Vorbemerkung bis
zu einem Verschmutzungsgrad von bis zu 50% bezogen auf
den Innendurchmesser des Rohres.
Menge: 10,000 m

*Hinweis*
Einsatz einer Robotereinheit bestehend aus Fräs- und
Spachtelroboter unterschiedlicher Größen für die
Nennweiten bis DN 800 bzw. Eiprofil 300/450 bis
500/750.
Es gelten die Anforderungen, Qualitätskriterien und
Prüfungen gemäß der VSB-Empfehlung Nr.1 und der DWA-M
143-16.
Das Robotersystem muss mit einer ferngesteuerten axial
und radial schwenkbaren Farbkamera ausgestattet sein,
die jeden Arbeitsgang permanent dokumentiert.
Die Aufzeichnungen auf DVD gehen in das Eigentum des AG
über.
Der Einsatz und die TV-Überwachung sind von geschultem
Personal auszuführen. Die Robotereinheit muss mit mind.
80m langen Versorgungsleitungen ausgestattet sein.
Die vorbereitenden Fräsarbeiten sind in abzusperrenden
Haltungen unmittelbar vor der Sanierung durchzuführen
und sollten danach nicht mehr von Abwasser überströmt
werden.
Die Sanierungsleistungen sind grundsätzlich
arbeitstäglich durchzuführen.
Nach Aushärten des Materials sind sämtliche Übergänge
und überstehende Materialien nachzuschleifen und zu
entfernen.
Anforderungen gemäß DIN 16946-2 (Typ 1040 - 0)
Einzurechnen sind der An- und Abtransport aller für die
Robotersanierung erforderlichen Geräte, Anlagen und
Personal,
5 kg Material (Harz) pro Schadstelle, sowie sonstige
Nebenarbeiten und sämtliche Materialien.
Für Sachschäden, die bei der Hausanschlusssanierung
(Rückstau, durch Setzen einer Blase) entstehen, haftet
nach dem Verursacherprinzip der AN.

**01.09.0040 Fräsarbeiten nach Aufwand**
Einsatz eines Fräsroboters inkl. Bedienungspersonal zur
Beseitigung von Wurzeln, Ablagerungen, Inkrustrationen,
einragenden Hausanschlussstutzen,
Muffenversätzen, Hindernissen etc. welche in den
Hauptkanal einragen (z.B. Dichtungen o.ä.).
Der gesamte Fräsvorgang wird zur Überwachung digital
aufgenommen und dem AG auf DVD/USB-Stick/Festplatte zur
Abrechnung übergeben.
Das anfallende Fräsgut geht in das Eigentum des AN über
und ist vorschriftsmäßig zu entsorgen. Nachweise über
die Entsorgung sind dem AG auf Verlangen vorzulegen.
Es werden nur Arbeiten auf Anweisung des AG vergütet.
Menge: 3,000 h

### Hierarchiestuf 02 TEIL B: Erneuerung von Entwässerungskanä

*Hinweis*
Allgemeine Vorbemerkungen

*Hinweis*
VORBEMERKUNGEN ZUM LEISTUNGSVERZEICHNIS
(ohne BE-Positionen)

Abkürzungen:

AG:  Auftraggeber
AN:  Auftragnehmer
BÜ:  Bauüberwachung des AG (AGG mbH)

In der Leistungsbeschreibung bedeutet Nach besonderer
Anordnung des AG, dass auch mit der Vorbereitung zur
Ausführung erst nach besonderer Anordnung zu beginnen
ist.
____________________________________________________

Angaben zu Stoffen, Bauteilen und -elementen

Mit den im Leistungsverzeichnis enthaltenen Angaben
über Bauart, Bauteile, Baustoffe und Abmessungen gelten
auch Herstellungsvorgang und -ablauf bis zur fertigen
Leistung -
unter Zugrundelegung der anerkannten Regeln der Technik

und der gesetzlichen und behördlichen Vorschriften -
als beschrieben.
Hierbei bedeutet "Bauart" das Herstellen durch
Zusammenfügen der Stoffe und Bauteile bis zur fertigen
Leistung.

Alle Leistungen umfassen auch die Lieferung der
dazu-gehörenden Stoffe und Bauteile einschl. Abladen
und Lagern auf der Baustelle, wenn in der
Leistungsbeschreibung nichts anderes vorgeschrieben
ist.

Stoffe, Bauteile und Bauelemente der nachfolgenden
Positionen
müssen ungebraucht sein.

Baustelleneinrichtung

Das Einrichten der Baustelle, Vorhalten der
Baustellen-einrichtung während der Arbeiten und Räumen
der Baustelle nach Beendigung der auszuführenden
Arbeiten im
Teil Kanalbau wird nicht gesondert vergütet und ist in
die Positionen des LVs Teil Kanalbau einzurechnen.
Hierzu zählt auch das Freimachen des Geländes der
Baustelleneinrichtungsfläche und Pachten derselben bei
fehlendem Gelände, einschl. der erforderlichen Lager-
und Arbeitsplätze für die Durchführung der
vertraglichen Leistungen.

Anschlussmöglichkeiten für Strom und Wasser werden vom
AG nicht zur Verfügung gestellt. Die Kosten für die
Erstellung der Anschlüsse und die hierzu erforderlichen
Genehmigungen werden nicht gesondert vergütet.

Provisorische Abwasserüber- und umleitungen

Insbesondere bei der Herstellung und dem Rückbau von
provisorischen Abwasserumleitungen sowie bei den zu
erbringenden Leistungen innerhalb der Trasse
bestehender Abwasserkanäle sind Arbeiten im Bereich
bzw. innerhalb von abwassertechnischen Anlagen
auszuführen.
Hierzu sind teilweise umfangreiche
sicherheitstechnische Maßnahmen zu ergreifen, um eine
gefahrlose Ausführung der Arbeiten zu ermöglichen.

Gefahren in abwassertechnischen Anlagen bestehen oder
entstehen z.B. durch:

-  Gase oder Dämpfe, durch die Brände oder Explosionen
entstehen können, sowie Sauerstoffmangel, der zum
Ersticken führen kann.

-  sehr giftige, giftige oder mindergiftige
gesundheitsschädliche) Stoffe, die berührt, durch
die Haut und den Mund
aufgenommen oder eingeatmet werden können (z.B.
Säuren, Laugen, Schwefelwasserstoff, Kohlendioxid).

-  Bakterien oder Lebewesen und deren
Stoffwechselprodukte
sowie Verschmutzungen, die zu Infektionen führen
können.

Es wird ausdrücklich auf die BGV C5 / DGUV Vorschrift
21
"Abwassertechnische Anlagen" sowie die BGR 126 / DGUV
Regel 103-003

"Sicherheitsregeln für Arbeiten in umschlossenen Räumen
von abwassertechnischen Anlagen" hingewiesen, die zu
berücksichtigen und einzuhalten sind.

Die zu ergreifenden sicherheitstechnischen Maßnahmen
für das Arbeiten in abwassertechnischen Anlagen, welche
im Zuge der
Baumaßnahme erforderlich sind, werden nicht gesondert
vergütet und sind in die entsprechenden Positionen
einzurechnen.

Emissionsschutz

Es sind die einschlägigen gesetzlichen Vorschriften in
der jeweils gültigen Fassung zu beachten. Die
Belästigung von Anwohnern und Passanten im
Baustellenbereich und auf den Zufahrtstraßen durch
Lärm, Geräusche, Staubentwicklung o.ä. ist auf ein
Mindestmaß zu beschränken.

Vermessung

Vor Beginn der Baumaßnahme ist durch die ausführende
Firma ein Kontrollnivellement der Anschlussstellen an
den Bestand durchzuführen. Der Auftraggber ist bei
Abweichungen von den Planunterlagen unverzüglich zu
verständigen . Diese Leistung ist einzurechnen und wird
nicht gesondert vergütet.

Alle Vermessungsarbeiten zur laufenden Überwachung der
Bauarbeiten sind vom Auftragnehmer durchzuführen.
'Vom Auftraggeber werden die vermessungstechnischen
Grundlagen in Form einer Achsabsteckung und eines
Höhennetzes erstellt und die vermarkten Punkte bei der
Übergabe in der Örtlichkeit angezeigt. Die Sicherung
und Unterhaltung der übergebenen Festpunkte obliegt bis
zur Bauabnahme dem Auftragnehmer (AN).'

Alle vorgenannten, zur Abwicklung der ausgeschriebenen
Leistungen erforderlichen Vermessungs- und Absteckungsarbeiten sind Nebenleistungen des Auftragnehmers und
werden von diesem in eigener Verantwortung ausgeführt.

Der Auftragnehmer haftet allein für die Richtigkeit
seiner Absteckungen und Messungen. Vom Auftraggeber
durchgeführte Kontrollmessungen entbinden ihn nicht von
seiner Verantwortung. Vor Beginn der Arbeiten hat der
Auftragnehmer die ihm vom Auftraggeber übergebenen
Angaben zum Übertragenetz (UTM-Koordinatensystem) und
die Höhenfestpunkte örtlich zu überprüfen.

Der Auftraggeber ist berechtigt, alle
Absteckberechnungen, Absteckungen und Messungen des
Auftragnehmers jederzeit einzusehen und zu prüfen,
sowie eigene Kontrollmessungen durchzuführen.

Für die vom Auftraggeber vorzunehmenden
Kontrollmessungen hat der Auftragnehmer für
durchschnittlich 1 Stunde pro Woche eine Hilfskraft zu
stellen. Dies ist in den Einheitspreisen zu
berücksichtigen und wird nicht gesondert vergütet.

Dem Auftraggeber muss nach Absprache während der
offenen Rohrverlegung die Möglichkeit zur Prüfung der
Achs- und Höhenlagen des Rohrstranges gegeben werden.
Eventuell anfallende Stillstandskosten sind in die
Rohrverlegepositionen einzurechnen.

Aufrechterhalten des Verkehrs
auf den Zufahrtsstraßen, Gehwegen und Zufahrtswegen,
Unterhalten und Reinigen derselben soweit diese für die
Baustellentransporte und Bauarbeiten in Anspruch
genommen werden.
Der Auftragnehmer hat vor Baubeginn die behördliche
Genehmigung beim Ordnungsamt, bzw. beim Referat Verkehr
der Stadt Gelsenkirchen einzuholen.

Abkürzungen im Leistungsverzeichnis -
für Abrechnungseinheiten (Einh):

d  =  Tag
h  =  Stunde
Jr  =  Jahr
kg  =  Kilogramm
km  =  Kilometer
km²  =  Quadratkilometer
l  =  Liter
cm  =  Zentimeter
m  =  Meter
m²  =  Quadratmeter
m³  =  Kubikmeter
Mt  =  Monat
PSCH  =  pauschal
St  =  Stück
t  =  Tonne
Wo  =  Woche

Text- bzw. Bieterangaben müssen vom Anbieter ausgefüllt
und dem Leistungsverzeichnis beigefügt werden!

#### Hierarchiestuf 02.01 Baustelleneinrichtung

*Hinweis*
Hinweis zur BE-Fläche

Bei fehlendem Gelände für die
Baustelleneinrichtungsfläche, einschl. der
erforderlichen Lager- und Arbeitsplätze bleibt es dem
Auftragnehmer frei gestellt, sich entsprechende Flächen
für die Dauer der Bauzeit zu pachten.

Sollte es sich bei den zu pachtenden Flächen bzw.
Grundstücken nicht um städtisches Eigentum sondern um
privates Eigentum handeln, muss beim zuständigen
Referat Bauordnung und Bauverwaltung der Stadt
Gelsenkirchen, Ref. 63/2 eine Baugenehmigung erwirkt
werden.

Die Kosten für die Baustelleneinrichtung, Beleuchtung
sowie deren Vorhaltung und Räumung werden nicht
gesondert vergütet.

**02.01.0010 Baubüro AG**
Bürocontainer für Zwecke des AG liefern und aufstellen.

Mind. Fläche : 22 m²

Das Baubüro ist wie folgt auszustatten:

Beleuchtung mit Lichtbändern einschl. Stromanschluss,
Klimatisierung,
Separater WC- und Waschraum einschl. Kanalanschluss,
Küchenabteilung einschl. Kalt- und Warmwasser- sowie
Kanalanschluss.

Ausstattung der Räume:

- WLAN-Anschluss- und Zugang einschl. Gestellung eines
schnurlosen Telefons
- Schreibtisch
- 2 verschließbare Stahl-Aktenschränke
- Büro-Drehstuhl
- Ablagetisch
- Kopiergerät, DIN A 4 u. DIN A 3, incl. Einzug u.
separater  Scannerfunktion
- Besprechungstisch für 8 Personen
- 8 Stühle (gepolstert)
- Beistelltisch
- 4 Zeichnungsträger (magnetisch)
- Garderobenleiste
Menge: 1,000 St

**02.01.0020 Baubüro vorhalten**
Bürocontainer für Zwecke des AG vorhalten.
Abrechnung nach Vorhaltedauer in Monaten.

Eingeschlossen sind : Heizung, Elektrizität,
wöchentliche Reinigung.

Die Leistung erfolgt während der Bauzeit und noch über
die abgeschlossene Räumung der Baustelle hinaus.
Menge: 10,000 Mt

**02.01.0030 Baubüro beseitigen**
Bürocontainer für Zwecke des AG abbauen und beseitigen.
Menge: 1,000 St

**02.01.0040 Notfall-Meldekette**
Meldekette,
bei Unfällen im Bereich der Baustelle,
gegliedert in Ereignisse unterschiedlicher schwere
(tödlich, mit Schwer-/Leichtverletzten, Explosion,
Brand, Schäden mit erheblichem Sachschaden etc.),
unter Beachtung der Priorität der zu informierenden
Rettungsdienste, Dienststellen und sonstiger
Beteiligten,
aufstellen und im DIN A3-Format (Mindestformat) farbig
und wetterfest eingeschweißt in allen
Baubüros/-Containern gut sichtbar anbringen.
Die Meldekette ist mit dem vom AG beauftragten
SiGe-Koordinator abzustimmen.
Bei der Aufstellung ist außerdem zu berücksichtigen,
dass der AG bei schwerwiegenden Ereignissen unmittelbar
nach den Rettungskräften zu informieren ist.
Menge: 1,000 psch

**02.01.0050 Bauschild aufst.u.beseitig.**
Bauschild mit festen Pfählen aufstellen,
für die Dauer der vertraglichen Ausführungsfrist
vorhalten und beseitigen.
Stabile und wetterfeste Ausführung mit dauerhafter
Beschriftung, z.T. farbig, nach Angaben der Bauleitung,
Größe ca.
'2,30' x
'3,00' m,
in fertiger Montage einschl. Erd- und
Fundamentarbeiten,
gemäß Anlage
'10.0 '.
Menge: 2,000 St

**02.01.0060 Genehmigungen, Verkehrsführungspläne, Gebühren**
Für den 1. und 2. BA

Einholen aller erforderlichen Genehmigungen, Aufstellen
von Verkehrszeichen- / Sperr- / Umleitungsplänen usw.,
einschl. der Kosten für die anfallenden Gebühren.
Menge: 1,000 psch

*Hinweis*
Hinweise zu den Verkehrssicherungsmaßnahmen

Maßnahmen zur Sicherung sowie zur Umleitung und
Regelung des öffentlichen Verkehrs (DIN 18299, Ziffer
4.2.9 und 4.2.10) nach STVO.  Die Zusätzlichen
Technischen Vertragsbedingungen und Richtlinien für Sicherungsarbeiten an
Arbeitsstellen an Straßen (ZTV -SA ) und die Vorgaben
der zuständigen Straßenverkehrsbehörde sind unter
Berücksichtigung der Richtlinien für die Sicherung von
Arbeitsstellen an Straßen (RSA) - in der jeweils
gültigen Fassung zu beachten und einzuhalten.

Die verwendeten Absperrgeräte müssen den jeweiligen
einschlägigen "Technischen Lieferbedingungen"
entsprechen.
Die geforderte Verkehrssicherung ist aufzustellen,
während der Bauzeit zu unterhalten und anschließend
abzubauen sowie die benutzten Flächen in den
ursprünglichen Zustand zu versetzen.

Für die Verkehrssicherung sind Fachfirmen für die
Sicherung von Arbeitsstellen einzusetzen, die einen
geprüften und anerkannten Verkehrssicherungsfachmann
beschäftigen, der entsprechend dem Merkblatt über
Rahmenbedingungen für erforderliche Fachkenntnisse zur
Verkehrssicherung von Arbeitsstellen an Straßen (MVAS
99) geschult ist.
Die Kontrollen müssen von qualifizierten
Sicherungsfachleuten durchgeführt werden, die in der
Lage sind, genehmigungsfähige Verkehrssicherungspläne
vorzulegen und jederzeit die ausgeführte
Baustellensicherung beurteilen können.
Eine regelmäßige Überwachung ist nachzuweisen.
Mit der Annahme des Auftrages zur Durchführung der
Baumaßnahme überträgt gleichzeitig der Auftraggeber
(AG) die Verkehrssicherungspflicht  - für die Dauer der
gesamten Bauzeit der Maßnahme - auf den Auftragnehmer
(AN).
Der AN stellt den AG von allen Ansprüchen Dritter frei.

Verkehrsführung während der Bauzeit:
s. Baustellenbeschreibung und Bauabablauf

Die Baustellensicherung beinhaltet:

a.  Die Sicherung und Regelung des Verkehrs in
Abstimmung  mit dem Referat Verkehr,  Abt. 69/1-4.
Vor Baubeginn ist eine Abstimmung mit Herrn
Skowronek,  Tel. 0209/169-4446 erforderlich.

b.  Die Ausschilderung der Baustellen entsprechend der
StVO.  Hier sind die "Richtlinien für die Sicherung
von Arbeitsstellen  an Straßen (RSA) sowie die
"Zusätzlichen Technischen
Vertragsbedingungen und Richtlinien für
Sicherungsarbeiten  an Arbeitsstellen an Straßen
(ZTV-SA) in der jeweils  gültigen Fassung, in
Verbindung mit den "Technischen  Lieferbedingungen"
zugrunde zu legen.

c.  Für alle Bauabschnitte (Bauphasen) sind
detaillierte  Verkehrszeichenpläne einzureichen.

d.  Die Anwohner sind vor Baubeginn und während der
Baumaßnahme per Handzettel über alle Verkehrsregelnden
und -lenkenden Maßnahmen zu unterrichten.

e.  Die Warnleuchten, die gesamte Beschilderung und
Absperrung sind arbeitstäglich zu kontrollieren und
nach  Erfordernis zu warten.

f.  Die ortsfeste Beschilderung (Hinweistafeln etc.)
ist  anzupassen. Verkehrszeichen sind grundsätzlich
abzudecken.

g.  Alle gemäß Regelplan erforderlichen
Sperreinrichtungen,  Markierungsfolien, Beleuchtungen
etc. sind in den Preis der  nachfolgenden Positionen
einzurechnen.

**02.01.0070 Verkehrssicherung lt. Straßenverkehrsbehörde**
Robert-Schmidt-Straße - Kanalbau, Gehwege- und
Fahrbahndeckenbau

Die Verkehrssicherung erfolgt auf Grundlage der
Straßenverkehrsordnung (StVO), RSA sowie der ZTV-SA in
der jeweils gültigen Fassung. Die nachfolgend
aufgeführten Regelpläne beinhalten die entsprechend
benötigten Absperrschranken, Leitbaken, Verkehrszeichen
und Gelbmarkierungen. Diese werden nicht gesondert
aufgeführt und sind einzukalkulieren. Die dauerhafte
Unterhaltung von Gelbmarkierung ist ebenfalls zu
berücksichtigen. Die Baufelder sind grundsätzlich
komplett mit Absperrschrankengitter einzufassen, es
sind ausschließlich Kunststoffschranken gemäß der TL zu
verwenden. Die Bauarbeiten sind barrierefrei
durchzuführen, demzufolge sind an Fußgängerquerungen
Asphaltkeile zu legen und mit Leitbaken in der
Fahrbahnrinne zu sichern. Die Fußgänger sind während
der gesamten Bauzeit sicher und barrierefrei zu führen.

Gemäß ZTV-SA Punkt 8 ist nach Fertigstellung der
Baustelleneinrichtung und vor Baubeginn eine Abnahme im
Rahmen eines Ortstermins durchzuführen, bei der
Auftraggeber und Auftragnehmer die ordnungsgemäße
Ausführung des angeordneten Verkehrszeichenplans
dokumentieren. Hierüber fertigt der Auftraggeber eine
Niederschrift. Bei der Abnahme ist die
Anordnungsbehörde zu beteiligen. Vor Durchführung der
Abnahme darf mit den Bauarbeiten nicht begonnen werden.

Dieses gilt ebenfalls, wenn die Verkehrsführung
aufgrund fortlaufender Bauabschnitte erheblich
verändert wird.

Vor Verkehrsfreigabe ist zwischen Auftraggeber und
Auftragnehmer unter Beteiligung der Anordnungsbehörde
ein weiterer Ortstermin durchzuführen bei dem die
ordnungsgemäße Markierung und Beschilderung
dokumentiert wird.

Die erforderliche verkehrsrechtliche Anordnung ist
mindestens 2 Wochen vor Baubeginn bei der
Anordnungsbehörde zu beantragen. Bei Vollsperrungen ist
die Anordnung 4 Wochen vor Baubeginn zu beantragen, da
hier eine Zustimmung der Feuerwehr der Stadt
Gelsenkirchen erforderlich ist.

Die ortsfeste Beschilderung ist immer anzupassen,
ungültige Verkehrszeichen sind grundsätzlich
abzudecken. Wegweisungstafeln sind mit Lattenkreuzen zu
versehen.

Für alle Bauabschnitte sind vom Auftragnehmer
detaillierte Verkehrszeichenpläne zu erstellen.

Alle betroffenen Anlieger sind vor Baubeginn und
fortlaufend bei Änderung der verkehrsregelnden und -
lenkenden Maßnahmen per Handzettel zu informieren. Der
Handzettel ist vor Erteilung der verkehrsrechtlichen
Anordnung mit dem Auftraggeber abzustimmen.

Die Zufahrt für Rettungs- und Einsatzfahrzeuge sowie
die Sicherung der Feuerwehraufstellflächen sind
jederzeit zu gewährleisten.
Hydranten sind im Radius von 1 m dauerhaft
freizuhalten.

Die Robert-Schmidt-Straße ist in 5 Bauabschnitte zu
unterteilen:

BA 1: Robert-Schmidt-Straße zwischen Schonnebecker
Straße und einschl. der Kreuzung Grüner Weg (Kanalbau)

BA 2: Robert-Schmidt-Straße zwischen Grüner Weg und
Schemannstraße (Kanalbau)

BA 3: Robert-Schmidt-Straße zwischen Schonnebecker
Straße und einschl. der Kreuzung Grüner Weg (Gehwege-
und Fahrbahndeckenbau)

BA 4: Robert-Schmidt-Straße zwischen Grüner Weg und
Schemannstraße (Gehwege- und Fahrbahndeckenbau)

BA 1: Robert-Schmidt-Straße zwischen Schonnebecker
Straße und einschl. der Kreuzung Grüner Weg (Kanalbau)

Die Robert-Schmidt-Straße ist zwischen Schonnebecker
Straße und Grüner Weg in Anlehnung an den Regelplan B
I/15, B I/2, B II/9 ohne Notgehweg und B II/1 ohne
Radweg zu sperren. Die Baulänge beträgt ca. 185 m.

Die Robert-Schmidt-Straße wird für die Kanalarbeiten
voll gesperrt.
Es handelt sich hierbei um eine Wanderbaustelle. Die
Baulänge darf aus einsatztaktischen Gründen der
Feuerwehr der Stadt Gelsenkirchen (Einsatz der
Drehleiter) im Bereich der Wohnbebauung max. 12 m
betragen. Es sind nach Feierabend keine Baufahrzeuge
vor und hinter der offenen Baustelle abzustellen, da
hierdurch die max. Baulänge von 12 m überschritten
wird.
Während des Kanalbaus sind die Oberflächen aus Gründen
der Verkehrssicherheit provisorisch mit der Tragschicht
bis Oberkante Fahrbahn zu schließen.

Die Schonnebecker Straße wird in Höhe der Robert-
Schmidt-Straße in Anlehnung an den Regelplan B I/15
voll gesperrt. Hierzu ist eine Umleitung
auszuschildern.
Während der Vollsperrung sind die Oberflächen im
Einmündungsbereich Schonnebecker Straße/Robert-Schmidt-
Straße im Endzustand wiederherzustellen.

Der Kreuzungsbereich Robert-Schmidt-Straße/Grüner Weg
ist während der Kanalbaustelle im Kreuzungsbereich in
Anlehnung an den Regelplan B I/15 voll zu sperren.
Hierfür ist eine Umleitung auszuschildern.
Während der Vollsperrung sind die Oberflächen im
Kreuzungsbereich Robert-Schmidt-Straße/Grüner Weg im
Endzustand wiederherzustellen.

Hinsichtlich der Müllabfuhr ist vor Baubeginn ein
Termin mit Gelsendienste zu vereinbaren um
Sammelstellen für die Mülltonnen festzulegen. Die
Mülltonnen sind bauseits von den Wohneinheiten zu den
Sammelstellen und anschließend wieder zurück zu
transportieren.

Zusätzlich sind ca. 60 Verkehrszeichen (incl.
Zusatzzeichen), 20 Leitbaken, 20
Absperrschrankengitter, 2 Hinweistafeln 40 nummerierte
Umleitungsschilder und 3 Zusatztafeln (Info zur
Baustelle, Gewerbe etc.) einzuplanen. Die Hinweistafeln
sind mit LED-Vorwarnblinker 200 mm 12V, zur Montage
über den Tafeln, mit automatischer Nachtabsenkung,
Verpolungs- und Unterspannungsschutz (BAST geprüft)
oder im Akkubetrieb mit Solartechnik auszustatten.

BA 2: Robert-Schmidt-Straße zwischen Grüner Weg und
Schemannstraße (Kanalbau)

Die Robert-Schmidt-Straße ist zwischen Grüner Weg und
Schemannstraße in Anlehnung an den Regelplan B I/15, B
I/2, B II/9 ohne Notgehweg und B II/1 ohne Radweg zu
sperren. Die Baulänge beträgt ca. 250 m.

Die Robert-Schmidt-Straße wird für die Kanalarbeiten
voll gesperrt.
Es handelt sich hierbei um eine Wanderbaustelle. Die
Baulänge darf aus einsatztaktischen Gründen der
Feuerwehr der Stadt Gelsenkirchen (Einsatz der
Drehleiter) im Bereich der Wohnbebauung max. 12 m
betragen. Es sind nach Feierabend keine Baufahrzeuge
vor und hinter der offenen Baustelle abzustellen, da
hierdurch die max. Baulänge von 12 m überschritten
wird.
Während des Kanalbaus sind die Oberflächen aus Gründen
der Verkehrssicherheit provisorisch mit der Tragschicht
bis Oberkante Fahrbahn zu schließen.

In der Schemannstraße wird der Verkehr in Höhe der
Robert-Schmidt-Straße in Anlehnung an den Regelplan B
I/2 einspurig an der Baustelle vorbeigeführt.
Gegebenenfalls wird der Verkehr auf der
gegenüberliegenden Seite der Robert-Schmidt-Straße
halbseitig über den Gehweg geführt. Hierzu ist ein
Asphaltkeil im Bereich der Bordanlage anzubringen.
Während der halbseitigen Sperrung sind die Oberflächen
im Einmündungsbereich Schemannstraße/Robert-Schmidt-
Straße im Endzustand wiederherzustellen.

Hinsichtlich der Müllabfuhr ist vor Baubeginn ein
Termin mit Gelsendienste zu vereinbaren um
Sammelstellen für die Mülltonnen festzulegen. Die
Mülltonnen sind bauseits von den Wohneinheiten zu den
Sammelstellen und anschließend wieder zurück zu
transportieren.

Zusätzlich sind ca. 40 Verkehrszeichen (incl.
Zusatzzeichen), 10 Leitbaken, 10 Absperrschrankengitter
und 3 Zusatztafeln (Info zur Baustelle, Gewerbe etc.)
einzuplanen.

BA 3: Robert-Schmidt-Straße zwischen Schonnebecker
Straße und Grüner Weg (Gehwege- und Fahrbahndeckenbau)

Die Robert-Schmidt-Straße ist in Anlehnung an den
Regelplan B I/15, B I/2, B II/9 ohne Notgehweg und B
II/1 ohne Radweg zu sperren.
Die Baulänge beträgt ca. 180 m.

Die Gehwege sind in Anlehnung an den Regelplan B II/1
ohne Radweg und B II/9 ohne Notgehweg zu sperren. Der
Fußgänger ist per Beschilderung auf die
gegenüberliegende Gehwegseite zu führen. Gebäudezugänge
sind ständig zu gewährleisten.

Für die Vorarbeiten im Bereich der Fahrbahn ist diese
in Anlehnung an den Regelplan B I/2 zu sperren. Für die
Erneuerung der Fahrbahndecke wird die Robert-Schmidt-
Straße in Anlehnung an den Regelplan B I/15 voll
gesperrt.
Die Straße Grüner Weg ist für den Fahrbahndeckeneinbau
halbseitig in Anlehnung an den Regelplan B I/2 zu
sperren.

Hinsichtlich der Müllabfuhr ist vor Baubeginn ein
Termin mit Gelsendienste zu vereinbaren um
Sammelstellen für die Mülltonnen festzulegen. Die
Mülltonnen sind bauseits von den Wohneinheiten zu den
Sammelstellen und anschließend wieder zurück zu
transportieren.

Zusätzlich sind ca. 60 Verkehrszeichen (incl.
Zusatzzeichen), 20 Leitbaken, 20
Absperrschrankengitter, 2 Hinweistafeln 40 nummerierte
Umleitungsschilder und 3 Zusatztafeln (Info zur
Baustelle, Gewerbe etc.) einzuplanen. Die Hinweistafeln
sind mit LED-Vorwarnblinker 200 mm 12V, zur Montage
über den Tafeln, mit automatischer Nachtabsenkung,
Verpolungs- und Unterspannungsschutz (BAST geprüft)
oder im Akkubetrieb mit Solartechnik auszustatten.

BA 4: Robert-Schmidt-Straße zwischen Grüner Weg und
Schemannstraße (Gehwege- und Fahrbahndeckenbau)

Die Baumaßnahme ist in Anlehnung an den Regelplan B
I/15, B I/2, B II/9 ohne Notgehweg und B II/1 ohne
Radweg zu sperren.
Die Baulänge beträgt ca. 250 m.

Die Gehwege sind in Anlehnung an den Regelplan B II/1
ohne Radweg und B II/9 ohne Notgehweg zu sperren. Der
Fußgänger ist per Beschilderung auf die
gegenüberliegende Gehwegseite zu führen. Gebäudezugänge
sind ständig zu gewährleisten.

Für die Vorarbeiten im Bereich der Fahrbahn ist diese
in Anlehnung an den Regelplan B I/2 zu sperren. Für die
Erneuerung der Fahrbahndecke wird die Robert-Schmidt-
Straße in Anlehnung an den Regelplan B I/15 voll
gesperrt. Die Schemannstraße ist halbseitig in
Anlehnung an den Regelplan B I/2 zu sperren.
Gegebenenfalls ist der gegenüberliegende Gehweg der
Robert-Schmidt-Straße in Anlehnung an den Regelplan B
II/1 und B II/9 ohne Notgehweg wiederherzustellen. Die
aufgebrachten Asphaltkeile sind zu entfernen.

Hinsichtlich der Müllabfuhr ist vor Baubeginn ein
Termin mit Gelsendienste zu vereinbaren um
Sammelstellen für die Mülltonnen festzulegen. Die
Mülltonnen sind bauseits von den Wohneinheiten zu den
Sammelstellen und anschließend wieder zurück zu
transportieren.

Zusätzlich sind ca. 40 Verkehrszeichen (incl.
Zusatzzeichen), 20 Leitbaken, 20
Absperrschrankengitter, 3 Zusatztafeln (Info zur
Baustelle, Gewerbe etc.), einzuplanen.
Menge: 1,000 psch

*Hinweis*
Alle Schilder, Absperrvorrichtungen, Markierungen etc.
die über die Leistungen obiger Verkehrssicherungspositionen hinausgehen, werden über die nachstehenden
Postionen vergütet.

**02.01.0080 Verkehrszeichen aufstellen**
Verkehrszeichen aller Art liefern und aufstellen,
mit versetzbarem Pfahl,
voll rückstrahlende Ausführung,
für die Dauer der vertraglichen Ausführungsfrist
vorhalten,
entsprechend Baufortschritt umsetzen und beseitigen.
Menge: 10,000 St

**02.01.0090 Absperrschranken aufstellen**
Absperrschranken liefern und aufstellen,
mit versetzbaren Pfählen,
voll rückstrahlende Ausführung,
für die Dauer der vertraglichen Ausführungsfrist
vorhalten,
entsprechend Baufortschritt umsetzen und beseitigen.
Menge: 30,000 St

**02.01.0100 Sicherheitsleitbaken aufstellen**
Sicherheitsleitbaken liefern und aufstellen,
mit versetzbarem Pfahl,
voll rückstrahlende Ausführung,
für die Dauer der vertraglichen Ausführungsfrist
vorhalten,
entsprechend Baufortschritt umsetzen und beseitigen.
Menge: 50,000 St

**02.01.0110 Signalleuchte**
Signalleuchte für Absperrbaken und -schranken.
Maße (H  xB x L): 290 x 240 x 80 mm,
mit LED-Technik,
Lichtaustritt einseitig/gelb, Dauerlicht,
BASt Prüf-Nr.: V4-13-2001
mit optischer Funktionskontrollanzeige,
mit integriertem Batteriekasten,
mit Dämmerungsautomatik,
einschl. Halterung zur universellen Anbringung an
Sicherheitsleitbaken und/oder Absperrschranken.
Menge: 40,000 St

*Hinweis*
Die Baustelle muss nach Beendigung der täglichen
Arbeitszeit
lückenlos gegen die angrenzenden Flächen geschlossen
sein.
Hierzu sind die Zaunelemente auch im Zufahrtsbereich
durch Verbindungsteile fest und unverrückbar
miteinander zu verschrauben.

**02.01.0120 Bauzaun, H = 2,0 m**
Bauzaun auf unbefestigtem und befestigten Untergrund,
nicht unterkriechbar, aus Einzelelementen mit
verzinktem Stahlrohrrahmen und Vergitterung, mit
Standfüßen, Zaunoberkante über Oberfläche Gelände 2,00
m.
Die einzelnen Bauzaunelemente sind durch
Verbindungsteile fest und unverrückbar miteinander zu
verschrauben.
Der Bauzaun ist für den jeweiligen Bauabschnitt für die
Kanalbauarbeiten und / oder Schachtarbeiten
aufzustellen, vorzuhalten und zu räumen.
Die Bauzaunelemente sind entsprechend dem technischen
Ablauf innerhalb der Bauabschnitte zu transportieren
und erforderliche Bauzaunlängen für den jeweiligen
Bauabschnitt ggfs. zu ergänzen.

Das arbeitstägliche Öffnen und Schließen sowie das
Herstellen, Umsetzen und Räumen des Bauzaunes ist
einzukalkulieren.

Abgerechnet wird die Länge des aufgebauten Bauzaunes
parallel zum Rohrleitungsgraben bzw. zur Baugrubenkante
einmalig auf jeder Seite.
Die Sicherung der Stirnseiten (Vor-Kopf-Umzäunung) des
Rohrgrabens bei Linienbaustellen gem. Baufortschritt
wird nicht gesondert vergütet und ist in diese Position
mit einzukalkulieren.

Die Sicherung und Einfriedung von Lagerflächen ist
nicht Bestandteil dieser Position. Dies ist in die
Positionen Baustelleneinrichtung einzukalkulieren.
Menge: 900,000 m

**02.01.0130 Bauzaun, H = 1,20 m**
Bauzaun auf unbefestigtem und befestigten Untergrund,
nicht unterkriechbar, aus Einzelelementen aus
hochwertigem Kunststoff mit feuerverzinkten Endrohren,
mit Standfüßen,
Schranke und Tastleiste beklebt mit
retroreflektierender Folie,
Zaunhöhe über O.K. Gelände = 1,20 m.
Die einzelnen Bauzaunelemente sind durch
Verbindungsteile fest und unverrückbar miteinander zu
verschrauben.
Der Bauzaun ist für den jeweiligen Bauabschnitt für die
Kanalbauarbeiten und / oder Schachtarbeiten
aufzustellen, vorzuhalten und zu räumen.
Die Bauzaunelemente sind entsprechend dem technischen
Ablauf innerhalb der Bauabschnitte zu transportieren
und erforderliche Bauzaunlängen für den jeweiligen
Bauabschnitt ggfs. zu ergänzen.

Abgerechnet wird die Länge des aufgebauten Bauzaunes
parallel zum Rohrleitungsgraben bzw. zur Baugrubenkante
einmalig auf jeder Seite.
Die Sicherung der Stirnseiten (Vor-Kopf-Umzäunung) des
Rohrgrabens bei Linienbaustellen gem. Baufortschritt
wird nicht gesondert vergütet und ist in diese Position
mit einzukalkulieren.
Menge: 900,000 m

**02.01.0140 Bauzaunbeleuchtung**
Elektrische Warnbeleuchtung
liefern, aufstellen, vorhalten und betreiben
und nach Gebrauch beseitigen,
Befestigung an Bauzäunen nach Angaben der
Straßenverkehrsbehörden,
als Zulage.
Menge: 45,000 m

**02.01.0150 Behelfsbrücke Fußgänger mit Widerl.u.Anr. herstellen,beseit.**
Behelfsbrücke für Fußgänger
in Geländehöhe,
für öffentlichen Verkehr,
mit Widerlager und Anrampung,
Nutzbreite bis 1,50 m, Gesamtlänge bis 2,50 m,
Ausführung der Lauffläche aus Holz,
mit Schutzgeländer nach Wahl des AN,
herstellen und beseitigen.
Menge: 10,000 St

**02.01.0160 Stahlplattenabdeckung**
Abdeckung von Gräben, Baugruben, Kabelschächten, etc.
für den öffentlichen Verkehr (SLW 60)
aus Stahlplatten herstellen und nach dem Verfüllen der
Gräben und Baugruben wieder beseitigen.
Breite der Baugruben und Gräben bis
'1,80 ' m,
Länge der Platten n. Wahl des AN,
Abgerechnet wird die abgedeckte Baugrubenfläche
ohne Auflageflächen.
Menge: 60,000 m2

#### Hierarchiestuf 02.02 Vorbereitende Arbeiten

*Hinweis*
Siehe in Anlage 7.0, Mail vom 11/07/23: AW
55-04-208616; Konzept Kampfmittel.

Im Falle Notwendiger Ramm- und Bohrarbeiten, gemäß
Stellungnahme - Bombardierung. vom 03/11/2022 gilt.

Sondierbohrungen zur Detektion auf Kampfmittel in den
Verbauachsen und Bohransatzpunkten als
Sicherhheitsüberprüfung herstellen. Es gilt das
"Merkblatt für Baugrundeingriffe auf Flächen mit
Kampfmittelverdacht ohne konkrete Gefahr.

Die Arbeiten sind im Vorfeld mit der Stadt
Gelsenkirchen, Referat für Recht u. Ordnung
abzustimmen.

Es sind Kunststoff-Rohre (frei von Ferrometallen) mit
einem Innendurchmesser von mindestens 60 mm für
Sondierungen des Kampfmittelräumdienstes zu liefern,
einzuspülen bzw. durch Vorbohren mit einer
Flachförderschnecke einzubauen, gegen Auftrieb zu
sichern (untere Rohrende verschlossen, obere Rohrende
30 cm über GOK), nach der Sondierung wieder aufzunehmen
und zu beseitigen.

Die Bohrlöcher sind nach erfolgter Sondierung zu
verdämmen, so dass für den Vortrieb und die
Grundwasserstockwerke keine, gegenüber dem ungestörten
Boden nachteiligen Beeinflussungen wie z. B.
Druckverluste oder Grundwasser- austausch der einzelnen
Stockwerke entstehen.
Es ist darauf zu achten, dass die Trennung der
Grundwasserleiter zu jeder Zeit gewährleistet bleibt.
Für den Rückbau der Sondierbohrungen gelten die
Anforderungen analog zu den Anforderungen für den
Rückbau von Grundwassermessstellen gem.
DVGW-Arbeitsblatt W 135, jedoch abweichend hiervon ist
kein Quellton in Form von Pellets  sondern Dämmer zu
verwenden. Die Belange des Vortriebs (Sicherheit gegen
Ausbläser) sind hierbei besonders zu beachten! Für alle
eingesetzten Materialien muss eine
Unbedenklichkeitsbescheinigung und DIBt-Zulassung
vorliegen.

Die eingebrachte Menge an Suspension ist zu
dokumentieren. Bei Abweichungen von mehr als 15 % des
rechnerisch erforderlichen Volumens ist die Verfüllung
zu stoppen und der AG zu verständigen.

Ein Eindringen von Suspension in den Grundwasserleiter
ist gem. DVGW-Arbeitsblatt W 135 zu verhindern.

Einschließlich Lieferung aller Materialien und
Entsorgung der ausgebauten PVC Rohre und des
überschüssigen Bohrgutes.

Es kann von einer Bohrtiefe von mindestens 8 m ab UK
Aufschüttungsebene bzw. unter GOK 1945 ausgegangen
werden. Die entsprechenden Tiefen sind in den einzelnen
Positionen aufgeführt. Geräte und Bohrwerkzeuge sind
entsprechend auszulegen.
Die Koordination mit dem KBD hinsichtlich der
Kampfmitteldetektionen, Terminabsprachen,
Baustellenbesprechungen etc. erfolgt durch den AN und
sind einzurechnen. Durch den AN ist ein Bohrplan mit
Darstellung  der nummerierten Ansatzpunkte zu liefern
und an den KBD zu senden.

Verhalten bei Kampfmittelverdacht:

Ergibt sich aus dem Bohrwiderstand ein Verdacht auf das
Vorhandensein von Kampfmitteln sind die Arbeiten sofort
einzustellen, das Bohrloch zu verrohren, der KBD zu
benachrichtigen um eine Detektion vorzunehmen.

Abgerechnnet wird nach lfm Bohrung von OK Bohrung (=
GOK) bis UK Bohrung (= planmäßige Bohrtiefe nach
Vorgabe KBD, i.d.R. 8 m unter GOK 1945 = UK Auffüllung)

**02.02.0010 Beantragen einer Oberflächendetektion - Sondierbohrung**
Beantragen einer Oberflächendetektion bzw.
Sondierbohrung vor Ramm und Bohrarbeiten.

Unter Anwendung der Anlage 1 TVV, im Bereich von
Bombardierungen. Unter Beteiligung des AV der AGG .
Gemäß Stellungnahmen der Stadt GE, Referat 32
Öffentliche Sicherheit und Ordnung.
Menge: 1,000 St

**02.02.0020 Oberflächendetektion - Sondierbohrungen einrichten**
Zur Ausführung einer Beantragten Oberflächendetektion -
Sondierbohrung vor Ramm und Bohrarbeiten.

Arbeitsfeld mit allen notwendigen Maschinen, Geräten
einrichten. Zur Durchführung einer Beantragten
Detection Sondierung.
Menge: 3,000 St

**02.02.0030 Sondierbohrungen Baugrubenverbau**
Sondierbohrungen in den Bereichen des einzubringenden
Baugrubenverbaus durchführen und fachgerecht rückbauen
gem. der Vorbemerkungen.

Bohrtiefe bis 12,00 m

Bohransatzpunkt: GOK
Menge: 200,000 m

**02.02.0040 Kontaktbohrungen**
Kontakt- / Aufschlussbohrungen in nicht auswertbaren
Bereichen, oder zur Erkundung von Hindernissen
durchführen und fachgerecht rückbauen gem. der
Vorbemerkungen.

Ausführung als unverrohrte engmaschige Kontaktbohrung /
Aufschlussbohrung.

Bohrtiefe bis 10,00 m

Bohransatzpunkt: GOK
Menge: 2,000 m

*Hinweis*
Für die Demontage bzw. den Rückbau von asbesthaltigen
Stoffen wird besonders auf die TRGS 519 hingewiesen.
Bei Dämmmaterialien ist die TRGS 521 zu beachten.

**02.02.0050 Verkehrsschild in öffentlichem Straßenbereich aufnehmen**
Verkehrsschild aufnehmen,
in öffentlichem Straßenbereich,
Verkehrsschild aus Stahlrohrpfosten, Durchmesser 8 cm,
Höhe über Gelände ca. 2,00 m,
Schildergröße ca. 0,2 m²,
Fundament aus Beton (L x B x H ca. 30 x 30 x 30 cm)
abschlagen und Schutt entsorgen; einschl.
Entsorgungskosten.
Verkehrsschild in unmittelbarer Umgebung fachgerecht
in einem Betonfundament C 12/15
(L x B x H ca. 30 x 30 x 30 cm) versetzen,
einschl. der erforderlichen Erdarbeiten.
Menge: 2,000 St

**02.02.0060 Verkehrsschild aufnehmen und lagern**
Verkehrsschild aufnehmen,
bestehend aus Stahlrohrpfosten, Durchmesser 8 cm,
Höhe über Gelände ca. 2,00 m,
Schildergröße ca. 0,2 m²,
Fundament aus Beton (L x B x H ca. 30 x 30 x 30 cm)
abschlagen und Schutt entsorgen; einschl.
Entsorgungskosten.
Verkehrsschild im Bereich der Baustelle bis zum
Wiedereinbau zwischenlagern, einschließlich der
erforderlichen Erdarbeiten.
Menge: 2,000 St

**02.02.0070 Schachtabdeckung aufn. und entsorgen, D = 625 mm**
Schachtabdeckung aufnehmen,
im Zuge von Aushubarbeiten,
D = 625 mm, Kl. D 400,
aus Stahl und Beton,
Material entsorgen; einschl. Entsorgungskosten.
Menge: 13,000 St

**02.02.0080 Straßeneinlauf aufnehmen und entsorgen**
Straßeneinlauf mit Fundament aufnehmen,
Abbruchgut entsorgen; einschl. Entsorgungskosten,
einschließlich der erforderlichen Erdarbeiten,
Straßeneinlauf bestehend aus Boden, Schaft und
Konus mit Auflagering und Aufsatz, Höhe ca. 2 m,
Fundament aus Beton (L x B x D ca. 30 x 30 x 20 cm).
Menge: 1,000 St

**02.02.0090 Boden für Suchgraben und Kopflöcher ausheben**
Boden für Suchgraben und Kopflöcher ausheben
zur Freilegung von Kabeln und Rohrleitungen,
Aushub im Bereich der vorhandenen Leitungen von Hand,
mit Behinderung durch Ver- und Entsorgungsleitungen,
ab Geländeoberfläche,
Verbau ist einzurechnen,
Aushub seitlich lagern, verfüllen und verdichten,
Aushubtiefe bis 1,75 m,
Homogenbereich
'1-3 ' gem. DIN 18300 mit den im Baugrundgutachten1.
und 2. BA  angegebenen Kennwerten,
Bodenverdrängung 30 bis 50 %,
Die Wiedereinbettung der Leitungen mit steinfreiem
Sand 0/4 im Bereich der Leitungszone einschließlich
30 cm Abdeckung ist einzurechnen.
Menge: 20,000 m3

*Hinweis*
Der Anteil der AGG, von rund 1.600m² an, Bituminöse
Befestigung aufbrechen, ist im Teil A  der Stadt
enthalten.
Wird aber im Teil B über die AGG vergütet.

**02.02.0100 Asphalt liefern**
Asphalt liefern
für Anrampungen nach Wahl des AN
herstellen und nach Gebrauch entfernen.
Material entsorgen; einschl. Entsorgungskosten,
Ausführung in Teilmengen.
Menge: 2,000 t

**02.02.0110 Gehweg- und Straßenaufbruch aus kohlenteerhaltigen Bitumengemischen**
Gehweg- und Straßenaufbruch aus kohlenteerhaltigen
Bitumengemischen aufnehmen, laden, zu einer
zugelassenen Deponie fördern und beseitigen.
PAK-Belastung gemäß Baugrunggutachten
Abfallschlüssel-Nr. (ASN) = 170301.
Die Deponiekosten, die Einholung aller erforderlichen
Entsorgungsnachweise und die Abwicklung des
Begleitschein-, Übernahmescheinverfahrens, einschl.
aller anfallenden Gebühren sind einzurechnen.
Abgerechnet wird als Zulage zu den Vorpositionen.

Anlagen: Baugrundgutachten 1. und 2. BA.
(DK3)
Menge: 300,000 t

**02.02.0120 Oberbau aus kohlenteerhaltigen Bitumengemischen, als Zulage**
Oberbau aus kohlenteerhaltigen Bitumengemischen,
unterhalb der bituminösen Befestigung aufnehmen und
laden,
zu einer zugelassenen Deponie fördern und entsorgen.
Die Deponiekosten, Einholung aller erforderlichen
Entsorgungsnachweise und die Abwicklung des
Begleitschein-, Übernahmescheinverfahrens, einschl.
aller anfallenden Gebühren sind einzurechnen.
PAK-Belastung gemäß Baugrunggutachten
als Zulage zu den Aushubpositionen.

Anlagen: Baugrundgutachten 1. und 2. BA.
(DK3)
Menge: 600,000 t

**02.02.0130 Bit. Befestigung schneiden, D bis 10 cm**
Bituminöse Befestigung schneiden,
Dicke der bituminösen Befestigung bis 10 cm,
in Teilbereichen.
Ausführung mit Fugenschneidegerät,
Aufbruchgut entsorgen; einschl. Entsorgungskosten.
Menge: 900,000 m

**02.02.0140 Ungebundene Befestigung aufbrechen und aufnehmen**
Ungebundene Befestigung aufbrechen und aufnehmen,
aus provisorisch geschlossene Gruben und Gräben und der
wiederverwertung zuführen.
In Stärke der Asphaltwiederherstellung!!
Aus Mineralstoffen,
Dicke bis
'14 ' cm.
Anfallende Stoffe entsorgen; einschl.
Entsorgungskosten,
Abgerechnet wird als Zulage zu den Aushubpositionen.
Menge: 230,000 m3

**02.02.0150 Kleinpflaster/Mosaik aufnehmen und lagern**
Kleinpflaster/Mosaik aus Natursteinen,
einschl. Bettung aus Sand, Dicke ca. 3-5 cm
und Schottertragschicht, Dicke bis 30 cm
aufnehmen,
in Teilflächen, in Gehwegen, Parkflächen und
Fahrbahnnebenflächen,
verlegt in Mörtel oder Sand,
Fugenfüllung aus Sand/Brechsand.
Stoffe reinigen und im Bereich der Baustelle
zur Wiederverwendung lagern,
Abbruchstoffe entsorgen, einschl. Entsorgungskosten.
Menge: 5,000 m2

**02.02.0160 Betonpflaster aufnehmen und lagern**
Betonpflaster,
Dicke ca. 8 cm, a x b = 10 x 20 cm,
einschl. Bettung aus Sand, Dicke ca. 3-5 cm
und Schottertragschicht, Dicke bis 30 cm
aufnehmen,
in Teilflächen, in Gehwegen, Parkflächen und
Fahrbahnnebenflächen,
verlegt in Mörtel oder Sand,
Fugenfüllung aus Sand/Brechsand.
Stoffe reinigen und im Bereich der Baustelle
zur Wiederverwendung lagern,
Abbruchstoffe entsorgen; einschl. Entsorgungskosten.
Menge: 5,000 m2

**02.02.0170 Doppelverbundpflaster aufnehmen und lagern**
Doppelverbundpflaster aus Betonsteinen,
Dicke bis 10 cm, a x b ca. 20 x 16,5 cm,
einschl. Bettung aus Sand, Dicke ca. 3-5 cm
und Schottertragschicht, Dicke bis 30 cm
aufnehmen,
in Teilflächen, in Gehwegen, Parkflächen und
Fahrbahnnebenflächen,
verlegt in Mörtel oder Sand,
Fugenfüllung aus Sand/Brechsand.
Stoffe reinigen und im Bereich der Baustelle
zur Wiederverwendung lagern,
Abbruchstoffe entsorgen; einschl. Entsorgungskosten.
Menge: 5,000 m2

**02.02.0180 Bordstein aufnehmen und lagern, Form H**
Bordstein aus Beton einschl. Bettung aufnehmen,
DIN 483 - Form H,
in Beton versetzt als Hochbord,
Tiefbord, Kurvernbord, Absenkstein,
Dicke des Unterbetons bis ca. 20 cm.
Ausführung in Einzelabschnitten.
Stoffe reinigen und im Bereich der Baustelle
bis zur Wiederverwendung lagern,
Abbruchstoffe entsorgen, einschl. Entsorgungskosten.
Menge: 5,000 m

**02.02.0190 Randsteine aus Beton aufnehmen und lagern**
Randsteine Format E, verschiedene Abmessungen,
aus Beton aufnehmen,
einschl. Bettung und Rückenstütze aus Beton,
Dicke über 5 bis 6 cm,
in Teillängen,
in Geh-, Radwegen und Nebenflächen,
Stoffe reinigen und im Bereich der Baustelle
zur Wiederverwendung lagern,
Abbruchmaterial entsorgen, einschl. Entsorgungskosten.
Menge: 5,000 m

**02.02.0200 Abwasserhaltung für Hausanschlussleitungen**
Abwasserhaltung
während der Übernahme der vorhandenen
Hausanschlußleitung bis DN 200 an die neue
Entwässerungsleitung ausführen.
Die Abwasserhaltung ist so auszuführen, dass der Boden
in der Baugrube nicht durchnässt wird.
Ausführung nach Wahl des AN.
Abgerechnet wird ein Stück pro Hausanschluss.
Menge: 75,000 St

**02.02.0210 Abwasserhaltung in der Baugrube, vorh Entwässerungskanal bis DN 400**
Abwasserhaltung in der Baugrube für vorh.
Entwässerungskanal bis DN 400 in Teilabschnitten als
geschlossenes Leitungssystem während der Nacht bzw.
durch Überpumpen aus dem vorhandenen Kanal in den
bereits verlegten Rohrstrang während der
Rohrverlegearbeiten bis DN
'400' nach Wahl des AN einrichten,
für die Dauer der Arbeiten betreiben und nach Gebrauch
beseitigen.
Durchflussquerschnitt entsprechend dem vorhandenen
Kanal,
einschl. erforderlichem Aufstauen mittels Sandsäcken
o.ä. im jeweiligen Kanalabschnitt.
Einzurechnen sind alle erforderlichen Materialien und
Geräte sowie die Erschwernisse bei den Verbau-, Erd-
und
Rohrverlegearbeiten.
Einschl. Einrichten und Räumen der erforderlichen Saug-
bzw. Druckrohrleitungen.
Auch bei Regenwetter und Vollfüllung des Kanals darf
kein Rückstau entstehen.
Das Aufmaß erfolgt durchlaufend in der Achse der
städtischen
Entwässerungsleitung ohne besondere Zulage für
Schachtbereiche und den Neuanschluß von Seitenzuläufen.
Menge: 175,000 m

**02.02.0220 jedoch vorh. Entwässerungskanal > DN 400 bis DN 600**
jedoch für vorhandenen Entwässerungskanal > DN 400
bis DN 600,
während der Rohrverlegearbeiten bis DN
'600'.
Menge: 95,000 m

**02.02.0230 jedoch vorh. Entwässerungskanal > DN 600 bis DN 700**
jedoch für vorhandenen Entwässerungskanal > DN 600
bis DN 800,
während der Rohrverlegearbeiten bis DN
' 700'.
Menge: 170,000 m

**02.02.0240 Prov. Abwasserüberleitung 2-Qt bis 15 l/s, Schächte**
Provisorische Abwasserüberleitung
für vorh. Entwässerungskanal,
mittels Schmutzwasserpumpen für den
Trockenwetterabfluß 2-Qt bis 15 l/s herstellen,
einschließlich Einrichten und Räumen der erforderlichen
Saug- bzw. Druckrohrleitungen, L bis 150 m,
Förderhöhe bis 5,0 m.
Ausführung für das Herstellen von neuen Schächten
(gemauert, betoniert oder als Fertigteil) im Bereich
der Anschlüsse an vorhandene Kanalbestände.
Abwasserüberleitung für die Dauer der Arbeiten
vorhalten, betreiben und beseitigen.
Das für das Überleiten erforderliche Aufstauen des
Entwässerungskanals mittels Sandsäcken o.ä. ist
einzurechnen.
Der Betrieb des vorhandenen Kanals ist ständig aufrecht
zu erhalten.
Eine Überlaufmöglichkeit im Aufstaubereich ist
vorzusehen.

Abgerechnet wird je Stück vorhandene
Entwässerungskanal-leitung aus der das Abwasser
überzuleiten ist.
Menge: 13,000 St

**02.02.0250 Prov. Abwasserüberleitung, Haltungen**
Provisorische Abwasserüberleitung
für Entwässerungskanal bis DN
'700 ',
mittels Schmutzwasserpumpen für den
Trockenwetterabfluß herstellen,
einschließlich Einrichten und Räumen der
erforderlichen Saug- bzw. Druckrohrleitungen.

Abwasserüberleitung für die Dauer der Arbeiten
vorhalten, betreiben und beseitigen.
Das für das Überleiten erforderliche Aufstauen des
Entwässerungskanals mittels Sandsäcken o.ä. ist
einzurechnen.
Der Betrieb des vorhandenen Kanals ist ständig aufrecht
zu erhalten.
Eine Überlaufmöglichkeit im Aufstaubereich ist
vorzusehen.
Menge: 12,000 St

**02.02.0260 Prov. Umleitung DN 300 bis DN 400 für Schachteinbau**
Provisorische Umleitung für Abwasserkanal
DN 350 und DN 400 in DN 700
DN 350 provisorisch aufrechterhalten bis DN 400
erneuert ist und ersetzt. (Grüner-Weg)
als geschlossene Leitung,
einschließlich erforderlicher Bögen, Form-,
Anschlußstücke
und Krümmer,
Werkstoff nach Wahl des AN entspr. statischer
Erfordernis,
einschl. Herstellen und späterem Schließen der
wasserdichten Anschlußöffnungen unter ständiger
Inbetriebhaltung,
Umleitung innerhalb der Baugrube,
auf Konsolen aufgelagert.
Die Abwasserumleitung ist für den Lastfall
"Vollfüllung" zu bemessen und dem Durchmesser der
vorhandenen Leitung anzupassen.
Provisorium nach Gebrauch beseitigen,
Ausführung für den Neubau von gemauerten und
betonierten Schächten.
Die Abwasserüberleitung für die Um- und Rückbauphase
wird gesondert vergütet.
Abgerechnet wird die in der offenen Baugrube sichtbare
Länge der Achse der Umleitung.
Menge: 1,000 St

**02.02.0270 Prov. Umleitung DN 350 und 500 in 600/900 für Schachteinbau**
Provisorische Umleitung für Abwasserkanal DN 350 und
500 in DN 600/900 (Schonnebecker-Straße)
als geschlossene Leitung,
einschließlich erforderlicher Bögen, Form-,
Anschlußstücke
und Krümmer,
Werkstoff nach Wahl des AN entspr. statischer
Erfordernis,
einschl. Herstellen und späterem Schließen der
wasserdichten Anschlußöffnungen unter ständiger
Inbetriebhaltung,
Umleitung innerhalb der Baugrube,
auf Konsolen aufgelagert.
Die Abwasserumleitung ist für den Lastfall
"Vollfüllung" zu bemessen und dem Durchmesser der
vorhandenen Leitung anzupassen.
Provisorium nach Gebrauch beseitigen,
Ausführung für den Neubau von gemauerten und
betonierten Schächten.
Die Abwasserüberleitung für die Um- und Rückbauphase
wird gesondert vergütet.
Abgerechnet wird die in der offenen Baugrube sichtbare
Achse der Umleitung.
Menge: 1,000 St

#### Hierarchiestuf 02.03 Erdarbeiten und Verbau

*Hinweis*
Der Bodenaushub für die Herstellung der Baugruben und
Rohrgräben ist entsprechend den in den
Schnittzeichnungen und Höhenplänen angegebenen
Sohlhöhen und Abmessungen auszuführen.

Die Mengenermittlung für die Abrechnung der
Bodenbewegungen erfolgt nach Aufmass an der
Entnahmestelle nach Abtrag des Oberbodens bzw. der
Oberflächenbefestigung.

Der unter den Bauwerken und Rohrauflagern zu tief
ausgehobene Boden ist ohne besondere Vergütung durch
Kies, Mineralgemisch o.ä. zu ersetzen.

Aushubtiefen werden bis UK Filterschicht bzw. UK
Rohrauflager abgerechnet.

Mengen, die nach Längen- und/oder Flächenmass
abzurechnen sind, werden durch horizontale Messung
ermittelt.

*Hinweis*
Wichtige Hinweise zu den Erdbau-Positionen

In die Bodenaushubpositionen ist die Entsorgung von
Bodenmaterial der Klasse BM-F2 gemäß
Ersatzbaustoffverordnung (EBV) einzurechnen.

'Bei technischer und chemischer Eignung gemäß EBV des
Aushubmaterials für den Wiedereinbau (Verfüllung der
Rohrgräben und Baugruben oberhalb der Leitungszonen
bzw. oberhalb der Grundwasserdeckschicht gemäß EBV)
wird empfohlen, im Taktverfahren mit möglichst kurzen
Abschnitten zu arbeiten. Das beim Grabenaushub
gewonnene Material ist dabei ohne Zwischenlagerung im
benachbarten Grabenabschnitt wieder einzubauen.

Bei erforderlicher Zwischenlagerung ist der zum
Wiedereinbau vorgesehene Boden so zu lagern, dass er
wieder zur Grabenverfüllung verwendet werden kann.
Diese Arbeiten einschl. Entwässerung, Abdeckung o.ä.
werden nicht besonders vergütet, sondern sind in die
Einheitspreise einzurechnen.

(Da keine Zwischenlagerflächen zur Verfügung stehen
bzw. der vorhandene Boden zur Wiederverfüllung nicht
bzw. nur bedingt geeignet ist, ist das komplette
Aushubmaterial zu laden, abzufahren und zu entsorgen.)'

Der Boden im Bereich der Rohrleitungszone ist komplett
durch Liefermaterial zu ersetzen.
Ausführung der Leitungszonenverfüllung bis 30 cm über
Rohrscheitel.

Vom AN zu liefernder Erdbaustoff muss die Anforderungen
der Klasse BM-F2 oder RC-1 gemäß EBV erfüllen. Der
Nachweis ist durch den AN unmittelbar zu erbringen.

Ein Einbau von anzeigepflichtigen Ersatzbaustoffen
gemäß EBV ist grundsätzlich nicht zulässig.

Erdarbeiten für Gräben und Schachtgruben werden nach
tatsächlichem Aufmaß, jedoch höchstens wie folgt
abgerechnet:

a)  bei Gräben für Rohre nach DIN 4124 und
DIN EN 1610,
zuzüglich bei verbauten Gräben 2x10 cm für Verbau

b)  bei Schachtgruben nach DIN 4124, Ziffer 9.1.1 b
Arbeitsraum 0,60 m zuzüglich 0,40 m für Schalung
bei Ortbetonbauwerken und 0,10 m für Verbau

c)  Mehraushub, -verbau und -füllboden im Bereich von
Rohrglocken, Tangentialschächten und Fertigteil-
sowie gemauerten Schächten DN 1000 bis DN 1500
werden gegenüber den Grabenbreiten unter Punkt a)
nicht berücksichtigt und sind einzukalkulieren.

Der AN hat einen Entsorgungsverantwortlichen zu
benennen, der im Rahmen eines Verwertungs- und
Entsorgungskonzeptes den Verbleib der anfallenden Böden
und Abfälle mit den Entsorgungsnachweisen nach Maßgabe
der Nachweisverordnung vom 01.02.2007 dokumentiert.
Die Nachweise des Verbleibs der Bodenmassen sind dem
vom AG beauftragten Baugrundgutachter unaufgefordert
wöchentlich zu übergeben.
Hieraus entstehende zusätzliche Kosten sind in die
Einheitspreise der entsprechenden Positionen
einzukalkulieren.

Die Verdichtung des Füllbodens mit Verdichtungsgeräten
als Baggeranbauteile ist erst ab 1,0 m über OK der
eingebauten Rohre zugelassen.
Im Bereich um die Schachtaufbauteile sind
Baggeranbauteile zur Verdichtung des Füllbodens nicht
zugelassen.

**02.03.0010 Baggerschürfe herstellen**
Boden/Auffüllungen profilgerecht ausheben,
Material seitlich lagern,
Aushubtiefe bis
'4,00 ' m,
Homogenbereich
'1-2 ' gem. DIN 18300 mit den im Baugrundgutachten
angegebenen Kennwerten,
Schaufelbreite ca. 1,0 m,
Länge der Schürfgrube ca. 3,0 m,
Ausführung für Probennahme,
Material nach erfolgter Beprobung wieder einbauen und
verdichten,
abgerechnet wird je Schürfe.
Menge: 4,000 St

**02.03.0020 Boden der Gräben für Entwässerungskanal 1. BA T bis 4,0 m, Homogenbere**
Boden der Gräben für Entwässerungskanäle des 1. BA,
nach Abtrag des Oberbodens bzw. der
Oberflächenbefestigung
profilgerecht ausheben und entsorgen, einschl.
Entsorgungskosten,
Verbau wird gesondert vergütet,
einschl. Behinderung durch Verbau und
Grundwasserabsenkungseinrichtung,
Aushubtiefe 0 bis 4,0 m,
Homogenbereich
'1' gem. DIN 18300 mit den im Baugrundgutachten
angegebenen Kennwerten,
Ausführung für Rohrverlegearbeiten DN
'300 bis 600 '.
Menge: 160,000 m3

**02.03.0030 Boden der Gräben für Entwässerungskanal 1. BA T bis 4,0 m, Homogenbere**
Boden der Gräben für Entwässerungskanäle des 1. BA,
nach Abtrag des Oberbodens bzw. der
Oberflächenbefestigung
profilgerecht ausheben und entsorgen, einschl.
Entsorgungskosten,
Verbau wird gesondert vergütet,
einschl. Behinderung durch Verbau und
Grundwasserabsenkungseinrichtung,
Aushubtiefe 0 bis 4,0 m,
Homogenbereich
'2 ' gem. DIN 18300 mit den im Baugrundgutachten
angegebenen Kennwerten,
Ausführung für Rohrverlegearbeiten DN
'400 '.
Menge: 1100,000 m3

**02.03.0040 jedoch im Bereich der Baustelle lagern**
jedoch Boden im Bereich der Baustelle fördern und zur
Wiederverfüllung zwischenlagern.
Menge: 170,000 m3

**02.03.0050 Boden der Gräben für Entwässerungskanal 2. BA T bis 4,0 m, Homogenbere**
Boden der Gräben für Entwässerungskanäle des 2. BA,
nach Abtrag des Oberbodens bzw. der
Oberflächenbefestigung
profilgerecht ausheben und entsorgen, einschl.
Entsorgungskosten,
Verbau wird gesondert vergütet,
einschl. Behinderung durch Verbau und
Grundwasserabsenkungseinrichtung,
Aushubtiefe 0 bis 4,0 m,
Homogenbereich
'1 ' gem. DIN 18300 mit den im Baugrundgutachten
angegebenen Kennwerten,
Ausführung für Rohrverlegearbeiten DN
'700 '.
Menge: 320,000 m3

**02.03.0060 Boden der Gräben für Entwässerungskanal 2. BA T bis 4,0 m, Homogenbere**
Boden der Gräben für Entwässerungskanäle des 2. BA,
nach Abtrag des Oberbodens bzw. der
Oberflächenbefestigung
profilgerecht ausheben und entsorgen, einschl.
Entsorgungskosten,
Verbau wird gesondert vergütet,
einschl. Behinderung durch Verbau und
Grundwasserabsenkungseinrichtung,
Aushubtiefe 0 bis 4,0 m,
Homogenbereich
'2 ' gem. DIN 18300 mit den im Baugrundgutachten
angegebenen Kennwerten,
Ausführung für Rohrverlegearbeiten DN
'700 '.
Menge: 200,000 m3

**02.03.0070 jedoch im Bereich der Baustelle lagern**
jedoch Boden im Bereich der Baustelle fördern und zur
Wiederverfüllung zwischenlagern.
Menge: 90,000 m3

**02.03.0080 Boden der Gräben für Entwässerungskanal 2. BA T bis 4,0 m, Homogenbere**
Boden der Gräben für Entwässerungskanäle des 2. BA,
nach Abtrag des Oberbodens bzw. der
Oberflächenbefestigung
profilgerecht ausheben und entsorgen, einschl.
Entsorgungskosten,
Verbau wird gesondert vergütet,
einschl. Behinderung durch Verbau und
Grundwasserabsenkungseinrichtung,
Aushubtiefe 0 bis 4,0 m,
Homogenbereich
'3 ' gem. DIN 18300 mit den im Baugrundgutachten
angegebenen Kennwerten,
Ausführung für Rohrverlegearbeiten DN
'700 '.
Menge: 460,000 m3

**02.03.0090 Verfestigte Schlacken, als Zulage**
Verfestigte Schlacken ausdem 1. und 2. BA,
Homogenbereich
'1 ' gem. DIN 18300 mit den im Baugrundgutachten
angegebenen Kennwerten
ausheben und entsorgen,
als Zulage zum Bodenaushub der Vorposition.
Menge: 450,000 m3

**02.03.0100 Boden der Baugruben für Schachtbauwerke, 1. BA T bis 4,0 m, Homogenber**
Boden der Baugruben für Schachtbauwerke
nach Abtrag des Oberbodens bzw. der
Oberflächenbefestigung
profilgerecht ausheben und entsorgen, einschl.
Entsorgungskosten,
Verbau wird gesondert vergütet,
einschl. Behinderung durch Verbau und
Grundwasserabsenkungseinrichtung,
Aushubtiefe 0 bis 4,0 m,
Homogenbereich
'1 ' gem. DIN 18300 mit den im Baugrundgutachten
angegebenen Kennwerten.
Menge: 10,000 m3

**02.03.0110 Boden der Baugruben für Schachtbauwerke, 1. BA T bis 4,0 m, Homogenber**
Boden der Baugruben für Schachtbauwerke
nach Abtrag des Oberbodens bzw. der
Oberflächenbefestigung
profilgerecht ausheben und entsorgen, einschl.
Entsorgungskosten,
Verbau wird gesondert vergütet,
einschl. Behinderung durch Verbau und
Grundwasserabsenkungseinrichtung,
Aushubtiefe 0 bis 4,0 m,
Homogenbereich
'2 ' gem. DIN 18300 mit den im Baugrundgutachten
angegebenen Kennwerten.
Menge: 50,000 m3

**02.03.0120 Boden der Baugruben für Schachtbauwerke, 2. BA T bis 4,0 m, Homogenber**
Boden der Baugruben für Schachtbauwerke
nach Abtrag des Oberbodens bzw. der
Oberflächenbefestigung
profilgerecht ausheben und entsorgen, einschl.
Entsorgungskosten,
Verbau wird gesondert vergütet,
einschl. Behinderung durch Verbau und
Grundwasserabsenkungseinrichtung,
Aushubtiefe 0 bis 4,0 m,
Homogenbereich
'1 ' gem. DIN 18300 mit den im Baugrundgutachten
angegebenen Kennwerten.
Menge: 10,000 m3

**02.03.0130 Boden der Baugruben für Schachtbauwerke, 2. BA T bis 4,0 m, Homogenber**
Boden der Baugruben für Schachtbauwerke
nach Abtrag des Oberbodens bzw. der
Oberflächenbefestigung
profilgerecht ausheben und entsorgen, einschl.
Entsorgungskosten,
Verbau wird gesondert vergütet,
einschl. Behinderung durch Verbau und
Grundwasserabsenkungseinrichtung,
Aushubtiefe 0 bis 4,0 m,
Homogenbereich
'2 ' gem. DIN 18300 mit den im Baugrundgutachten
angegebenen Kennwerten.
Menge: 60,000 m3

**02.03.0140 Boden der Baugruben für Schachtbauwerke, 2.BA T bis 4,0 m, Homogenbere**
Boden der Baugruben für Schachtbauwerke
nach Abtrag des Oberbodens bzw. der
Oberflächenbefestigung
profilgerecht ausheben und entsorgen, einschl.
Entsorgungskosten,
Verbau wird gesondert vergütet,
einschl. Behinderung durch Verbau und
Grundwasserabsenkungseinrichtung,
Aushubtiefe 0 bis 4,0 m,
Homogenbereich
'3 ' gem. DIN 18300 mit den im Baugrundgutachten
angegebenen Kennwerten.
Menge: 10,000 m3

**02.03.0150 Boden der Gräben für Anschlußleitungen, T bis 4,0 m**
Boden der Gräben für Anschlußleitungen/-kanäle
profilgerecht ausheben ab Geländeoberfläche, zur
Erneuerung der Anschlußleitungen gemäß der Anlagen 5
"8340_Anschließen-Ja-Nein" Listen, 1. und 2. BA,
Verbau wird gesondert vergütet, mit Behinderung
durch Ver- Entsorgungsleitungen,
Boden laden und entsorgen, einschl. Entsorgungskosten,
Aushubtiefe 0 bis 4,0 m,
Lichte Breite der Gräben bis 1,50 m,
Homogenbereiche 1 bis 3
gem. DIN 18300 mit den im Baugrundgutachten angegebenen
Kennwerten,
Ausführung zum Verlegen von Hausanschluss- u.
Straßenentwässerungsleitungen außerhalb des
Kanalgrabens des neu verlegten Kanals,
der erforderliche Handaushub im Bereich vorhandener
Rohrleitungen ist einzurechnen.
Menge: 180,000 m3

**02.03.0160 Boden der Gräben für Versorgungsleitungen**
Boden der Gräben und Kopflöcher für
Versorgungsleitungen
nach Abtrag des Oberbodens bzw. der
Oberflächenbefestigung,
profilgerecht ausheben, laden und entsorgen,
einschl. Entsorgungskosten,
Aushubtiefe bis 1,75 m, Homogenbereiche 1 bis 3
gem. DIN 18300 mit den im Baugrundgutachten angegebenen
Kennwerten.
Menge: 50,000 m3

**02.03.0170 Fels und Festgestein, als Zulage**
Fels und Festgestein aus Homogenbereich
'3 '
gem. DIN 18300 mit den im Baugrundgutachten
angegebenen Kennwerten
ausheben und entsorgen,
als Zulage zu den Bodenaushubpositionen.
Menge: 20,000 m3

**02.03.0180 Ausheben Hand als Zulage**
Ausheben von Hand
als Zulage zur Bodenbewegung.
Ausführung nach besonderer Anordnung des AG.
Menge: 40,000 m3

**02.03.0190 Füllmaterial einbauen, zur Einbettung von Rohrleitungen und Kabeln**
Füllmaterial
profilgerecht einbauen und verdichten,
in Baugruben,
für die Einbettung von Rohrleitungen und Kabeln
nach dem Merkblatt für das Verfüllen von Kabel-
und Leitungsgräben,
mit vom AN zu liefernden Sand 0/4 mm,
Schichtdicken 10 bis 30 cm.
Menge: 50,000 m3

**02.03.0200 Verfüllen von Kabel- und Leitungsgräben, D 20-30 cm**
Verfüllen von Kopflöchern, Kabel- und Leitungsgräben
profilgerecht in Schichtdicken von 20 bis 30 cm,
mit vom AN zu lieferndem Boden,
Material: verdichtungsfähiger, volumenbeständiger,
körniger Erdbaustoff oder Mineralersatzbaustoff der
Klassen BM-0*, BM-F0*, BM-F1, BM-F2 gemäß EBV,
verdichten, Verdichtungsgrad DPr mind. 97 %.
Menge: 30,000 m3

**02.03.0210 Bodeneinbau zu Bodenaustausch, Gruben und Gräben**
Bodeneinbau, zu Bodenaustausch, gemäß Baugrundgutachten
1. und 2. BA,  profilgerecht in Baugruben mit Verbau,
in Schichtdicke von
20 cm Stärke.
Mit vom AN zu liefernden hartkalksteinmineralgemisch
0/45 mm, verdichten, Verdichtungsgrad DPr 97 %,
Mengenermittlung im Auftragsprofil.

Erdaushub wird in den Pos. zu Grägen und Gruben in den
jeweiligen Homogenbereichen vergütet.
Menge: 160,000 m3

**02.03.0220 Füllmaterial Ltgszone, Beton- u. Stahlbetonleitungen**
Füllmaterial (30cm Rohrüberdeckung)
für die Einbettung von Rohrleitungen aus Beton u.
Stahlbeton,
profilgerecht in Schichtdicken von 15 bis 20 cm,
in der Leitungszone einbauen und verdichten,
Verdichtungsgrad DPr mind. 97 %,
mit vom AN zu lieferndem steinfreien Sand 0/4 mm.
Ausführung für Rohrverlegearbeiten bis DN
'700 '.
Menge: 800,000 m3

**02.03.0230 Füllmaterial liefern und einbauen, Kanalgräben, Hauptverfüllung**
Füllmaterial liefern
und in Baugruben der Entwässerungskanäle bis DN
' 700 ' profilgerecht in Schichtdicken von 20 bis 30 cm
einbauen und verdichten,
Verdichtungsgrad DPr mind. 97 %.
Material: verdichtungsfähiger, volumenbeständiger,
körniger Erdbaustoff oder Mineralersatzbaustoff der
Klassen BM-0*, BM-F0*, BM-F1, BM-F2 sowie RC-1 gemäß
EBV.
Menge: 1100,000 m3

**02.03.0240 Füllmaterial liefern und einbauen, Schachtbaugruben**
Füllmaterial liefern
und in Baugruben der Schachtbauwerke,
profilgerecht in Schichtdicken von 20 bis 30 cm
einbauen und verdichten,
Verdichtungsgrad DPr mind. 97 %.
Material: verdichtungsfähiger, volumenbeständiger,
körniger Erdbaustoff  oder Mineralersatzbaustoff der
Klassen BM-0*, BM-F0*, BM-F1, BM-F2 sowie RC-1 gemäß
EBV.
Menge: 150,000 m3

**02.03.0250 Boden einbauen in Kanalgräben**
Boden
in Baugruben der Entwässerungskanäle bis DN
'700 ',
profilgerecht in Schichtdicken von 20 bis 30 cm
einbauen und verdichten,
Verdichtungsgrad DPr mind. 97 %,
mit auf der Baustelle lagerndem Boden.
Menge: 260,000 m3

**02.03.0260 Dokumentation Einbau Ersatzbaustoffe**
Lieferung einer Dokumentation der eingebauten
Ersatzbaustoffe, bestehend aus den Lieferscheinen,
einer Aufstellung über die Gesamtmassen sowie ein
Deckblatt gemäß Anhang 10 der
Ersatzbaustoffverordnung.
Menge: 1,000 St

*Hinweis*
Wichtiger Hinweis zu Arbeiten im Bereich der
Versorgungsleitungen

In den folgenden Positionen sind alle Erschwernisse bei
den Erd-, Verbau- und Rohrverlegearbeiten einzurechnen,
einschl. des erforderlichen Handaushubs und einschl.
des fachgerechten Verbaus im Bereich der kreuzenden
Versorgungsleitungen (v. GOK bis Grabensohle).

Die Wiedereinbettung der Versorgungsleitungen mit
steinfreiem Sand, Körnung 0/4 mm, im Bereich der
Leitungszone einschließlich 30 cm Abdeckung ist
einzurechnen.

Eine zusätzliche Vergütung für erforderlichen
Handaushub im Bereich vorhandener Kabel und Leitungen
ist ausdrücklich ausgeschlossen.

**02.03.0270 Kabelkreuzung sichern, 1 - 2 Stck.**
Kabelkreuzung
aus unterschiedlichen erdverlegten Kabeln,
lichter Kabelabstand bis 30 cm,
Kabel unter Spannung,
Anzahl der Kabel 1 bis 2,
sichern, einschl. der Erschwernisse bei den Erd-,
Verbau- und
Rohrverlegearbeiten.
Länge der Einzelabschnitte über 1 bis 5 m,
Tiefe der Leitungsachse unter Gelände bis 1,75 m.
Menge: 15,000 St

**02.03.0280 jedoch 2 - 5 Stck.**
jedoch Anzahl der Kabel 2 bis 5 Stück.
Menge: 15,000 St

**02.03.0290 Kabelkreuzung sichern, 1 - 2 Stck., in Kabelformsteinen**
Kabelkreuzung
aus unterschiedlichen erdverlegten Kabeln,
in Kabelformsteinen verlegt,
lichter Kabelabstand bis 30 cm,
Kabel unter Spannung,
Anzahl der Kabel 1 bis 2,
sichern, einschl. der Erschwernisse bei den Erd-,
Verbau- und
Rohrverlegearbeiten.
Länge der Einzelabschnitte über 1 bis 5 m,
Tiefe der Leitungsachse unter Gelände bis 1,75 m.
Menge: 4,000 St

**02.03.0300 Leitungskreuzung sichern, 1 - 2 Stck., in Kabelschutzrohre**
Leitungskreuzung
aus in Kabelschutzrohren verlegten Kabeln
unterschiedlicher Art,
lichter Kabelschutzrohrabstand bis 30 cm,
Kabel unter Spannung,
Anzahl der Kabelschutzrohre 1 bis 2,
sichern, einschl. der Erschwernisse bei den Erd-,
Verbau- und
Rohrverlegearbeiten.
Länge der Einzelabschnitte über 1 bis 5 m,
Tiefe der Leitungsachse unter Gelände bis 1,75 m.
Menge: 5,000 St

**02.03.0310 Leitungskreuzung sichern, in Betrieb - Anzahl 1 bis 2, T bis 1,75 m**
Rohrleitungskreuzung
aus Kunststoff, Guß oder Stahl,
lichter Rohrleitungsabstand bis 30 cm,
Außendurchmesser bis 150 mm,
in Betrieb,
sichern, einschl. der Erschwernisse
bei den Erd- und Verbauarbeiten,
Anzahl der Leitungen 1 bis 2.
Länge der Einzelabschnitte über 1 bis 5 m,
Tiefe der Leitungsachse unter Gelände bis 1,75 m.
Menge: 20,000 St

**02.03.0320 jedoch Anzahl über 2 bis 5 Stck.**
jedoch Anzahl der Schutzrohre über 2 bis 5 Stück.
Menge: 10,000 St

**02.03.0330 Leitungskreuzung sichern, in Betrieb - Anzahl 1 bis 2, D bis 300 mm**
Rohrleitungskreuzung
aus Kunststoff, Guß oder Stahl,
lichter Rohrleitungsabstand bis 60 cm,
Außendurchmesser > 150 bis 300 mm,
in Betrieb,
sichern, einschl. der Erschwernisse
bei den Erd- und Verbauarbeiten,
Anzahl der Leitungen 1 bis 2.
Länge der Einzelabschnitte über 1 bis 5 m,
Tiefe der Leitungsachse unter Gelände bis 1,75 m.
Menge: 4,000 St

**02.03.0340 Erschwernisszulage für das Freilegen vorh. Rohre DN 300 bis DN 600**
Erschwernisszulage für das Freilegen, Säubern und
Sichern
von vorhandenen Kanalrohrleitungsenden DN 300 bis DN
600
im Zuge der Baugrubenherstellung,
für den Anschluss an neu zu erstellende Schächte,
einschl. der erforderlichen Handschachtung
und Erschwernisse beim Verbau.
Als Zulage zu den Aushubarbeiten.
Menge: 3,000 St

**02.03.0350 Erschwernisszulage für das Freilegen vorh. Rohre DN 700 bis DN 900**
Erschwernisszulage für das Freilegen, Säubern und
Sichern
von vorhandenen Kanalrohrleitungsenden DN 700 bis DN
900
(Eiprofiel)
im Zuge der Baugrubenherstellung,
für den Anschluss an neu zu erstellende Schächte,
einschl. der erforderlichen Handschachtung
und Erschwernisse beim Verbau.
Als Zulage zu den Aushubarbeiten.
Menge: 1,000 St

**02.03.0360 Mauerwerk u. Beton vorh. Schachtbauwerke abbrechen und entsorgen, als**
Hindernis im Boden,
bestehend aus vorhandenen Schächten und Bauwerken
aus Mauerwerk und Beton,
im Zuge von Aushubarbeiten abbrechen,
Abbruchmaterial entsorgen, einschl. Entsorgungskosten,
als Zulage zu den Aushubarbeiten.
Menge: 30,000 m3

**02.03.0370 jedoch Abbruch von Hand**
jedoch Abbruch von Hand.
Ausführung nur in Absprache mit dem AG.
Menge: 10,000 m3

**02.03.0380 Hindernis im Boden aus Mauerwerk u. Beton abbrechen**
Hindernis im Boden
aus Mauerwerk und Beton abbrechen und aufnehmen,
das Abbruchmaterial entsorgen, einschl.
Entsorgungskosten,
als Zulage zu den Aushubarbeiten.
Menge: 10,000 m3

**02.03.0390 Hindernis im Boden aus Stahlbeton abbrechen**
Hindernis im Boden
aus Stahlbeton abbrechen und aufnehmen,
das Abbruchmaterial entsorgen, einschl.
Entsorgungskosten,
als Zulage zu den Aushubarbeiten.
Menge: 5,000 m3

**02.03.0400 Hindernis im Boden, Rohrleitung DN 300 - 400 Beton, abbrechen uns ents**
Hindernis im Boden
bestehend aus außer Betrieb befindlichen Rohrleitungen
DN 300 bis 400 aus Beton,
im Zuge von Aushubarbeiten abbrechen, aufnehmen und
entsorgen,
als Zulage zum Bodenaushub,
einschl. Entsorgungskosten.
Ausführung in Teillängen.
Menge: 270,000 m

**02.03.0410 jedoch DN 500 - 600 Beton**
jedoch außer Betrieb befindliche Rohrleitungen
DN 500 bis 600 aus Beton.
Menge: 170,000 m

**02.03.0420 Beton C 12/15, X0 liefern und einbauen**
Beton C 12/15, X0
15cm unter den Schachtbauwerkenals Sauberkeitsschicht,
s. ZTV-GE-Entw.

Ummantelung, Unterstopfung und ähnlichem,
in Teilmengen liefern und einbauen.
Menge: 7,000 m3

*Hinweis*
Die Lagerungsdichte der wieder eingebauten und
verdichteten Böden sowie der Rohreinbettung muss den
Werten der ATV-DVWK-A139 entsprechen, soweit in den
Positionen nichts anderes angegeben ist.
Hierbei hat der Auftragnehmer (AN) die nach dem
Leitfaden für die Eigenüberwachung der Gütesicherung
Kanalbau gewonnenen Ergebnisse der Eigen- und
Fremdprüfungen in Art und Umfang gemäß den
Anforderungen der ZTVE-StB 17 und ZTVA-StB 12 dem
Auftraggeber (AG), einschl. aller Prüfprotokolle ohne
Vergütung unaufgefordert und umgehend (z.B. zu den
laufenden Baubesprechungen) zu übergeben.

Dem Auftraggeber müssen die oben geforderten
Verdichtungsnachweise vor Einbau des bituminösen Oberbaus bzw. des
Pflasters vorliegen.

Werden Rammsondierungen als indirektes Verfahren zu
nachträglichen Verdichtungsprüfungen, an Baugrubenverfüllungen herangezogen, so wird der Nachweis der
geforderten Verdichtung vom AG nur dann anerkannt, wenn
eine schriftliche Beurteilung der Sondierergebnisse
durch
einen anerkannten Baugrundsachverständigen vorliegt.

Der Auftraggeber (AG) behält sich vor, die erzielte
Verdichtung zu kontrollieren. Stellt sich dabei heraus,
dass die geforderte Verdichtung nicht erreicht wird,
trägt der Auftragnehmer (AN) die Kosten der
Untersuchung.

**02.03.0430 Rammsondierung im Bereich der Grabenverfüllung**
Rammsondierung im Bereich der Grabenverfüllung zur
Feststellung der erreichten Verdichtung durch eine
staatlich anerkannte Materialprüfanstalt
ausführen lassen.
Ergebnisse einschl. gutachterlicher Stellungnahme
2-fach protokollieren und der BÜ übergeben.
Diese Position kommt nur zur Auszahlung, wenn eine
ausreichende Verdichtung nachgewiesen wird.

Nur auf Anweisung der BÜ.
Menge: 12,000 St

*Hinweis*
Wichtiger Hinweis zu den Verbaupositionen

Sofern nicht ein Normenverbau nach DIN 4124 gewählt
wird,
ist ein geprüfter statischer Nachweis einschl. Nachweis
der Sicherheit gegen hydraulischen Grundbruch vor
Baubeginn unaufgefordert der BL in 2-facher
Ausfertigung vorzulegen.
Hierdurch entstehender Mehraufwand ist in die
Einheitspreise
der betreffenden Verbauposition einzukalkulieren.

Verbau und Verbauträger werden o h n e Einspannung
zuzüglich
10 cm über OK Graben abgerechnet. Notwendige
Einspannungen sind einzurechnen.
Die Länge wird in der Achse des Verbaus gemessen,
Träger u. ä. werden übermessen.

Die Erschwernisse und Anpassungen des Verbaumaterials
infolge von Leitungskreuzungen sind in die Positionen
der
Kabel- und Leitungskreuzungen einzurechnen.

Der entsprechend der Arbeitstaktung des AN
erforderliche
Vor-Kopfverbau ist in die Einheitspreise der
betreffenden
Verbauposition einzukalkulieren.

**02.03.0440 Fertigteil-Normverbau für Entw.-Kanalgräben, B bis 2,50 m, T bis 4,0 m**
Verbau für Kanalgräben
als Fertigteil-Normverbau nach DIN 4124 herstellen,
lichte Baugrubenbreite bis 2,50 m,
Verbautiefe bis 4,0 m,
Boden gemäß beigefügtem Baugrundgutachten,
Verbau wieder beseitigen.
Menge: 2400,000 m2

**02.03.0450 Kammerdielenverbau für Entw.Kanal B bis 2,5 m, T bis 4,0 m**
Verbau für Kanalgräben,
als Kammerdielenverbau herstellen,
lichte Baugrubenbreite bis 2,50 m,
Verbautiefe bis 4,0 m,
Boden gemäß beigefügtem Baugrundgutachten,
Verbau wieder beseitigen.
Menge: 200,000 m2

**02.03.0460 Grabenverbau-Kombination, Verbautiefe bis 4,0 m**
Verbau für Kanalgräben und Schachtbaugruben,
als Kombination aus Kammerdielen- und Plattenverbau,
lichte Baugrubenbreite bis 3,0 m,
Verbautiefe bis 4,0 m,
Boden gemäß beigefügtem Baugrundgutachten,
Verbau wieder beseitigen.
Menge: 100,000 m2

#### Hierarchiestuf 02.04 Entsorgung von belastetem Aushubmaterial

*Hinweis*
Hinweis zur Verwertung von Bodenmaterial

Für die Verwertung gilt die Ersatzbaustoffverordnung
(EBV)

Die erforderliche Deklarationsanalytik gemäß EBV ist im
Baugrundgutachten enthalten bzw. erfolgt baubegleitend
durch
den AG .
Der AN hat sich mit dem Fachgutachter des AG frühzeitig
bezügl. des erforderlichen Analyseumfangs abzustimmen.
(Analyseergebnisse benötigen ca. 6 bis 10 Arbeitstage)
Der o.g. Vorlauf für die Analysen ist vom AN im
Bauablauf zu berücksichtigen. Darüber hinaus gehende
Analysekosten wie z.B. Kontrollanalytik des Verwerters
sowie die Verwiegung des zu verwertenden
Aushubmaterials sind in die Einheitspreise
einzukalkulieren.

**02.04.0010 Entsorgung, Bodenmaterial Materialklasse BM-F3 nach EBV**
Entsorgung von anstehendem gewachsenem
Boden oder verdrängtem und für den Wiedereinbau
ungeeignetem Bodenmaterial,
Materialklasse BM-F3 gemäß EBV
einschl. Entsorgungskosten.
Als Zulage zum Aushub von Rohrgräben und Baugruben.
Menge: 20,000 t

*Hinweis*
Hinweis zur Beseitigung von belastetem Aushubmaterial

Die erforderliche Deklarationsanalytik gemäß EBV  ist
im Baugrundgutachten enthalten bzw. erfolgt
baubegleitend durch den AG (Analyseergebnisse benötigen
ca. 6 bis 10
Arbeitstage).
Der AN hat sich mit dem Fachgutachter des AG frühzeitig
bezügl. des erforderlichen Analyseumfangs abzustimmen.
Der o.g. Vorlauf für die Analysen ist vom AN im
Bauablauf zu berücksichtigen. Darüber hinaus gehende
Analysekosten wie z.B.
Kontrollanalytik des Verwerters sowie die Verwiegung
des zu verwertenden Aushubmaterials sind in die
Einheitspreise
einzukalkulieren.

**02.04.0020 Bearbeitungsgebühren**
Einholung aller erforderlichen Entsorgungsnachweise für
das gesamte zu verbringende Aushubmaterial, welches die
Anforderungen an die Verwertung gemäß EBV nicht
erfüllt,
incl. aller anfallenden Gebühren für die nachfolgenden
Positionen.
Abwicklung des Begleitschein-,Übernahmescheinverfahrens
incl. aller anfallenden Gebühren.
Einschl. sonstiger Genehmigungs,- bzw.
Bearbeitungsgebühren.
Menge: 1,000 psch

*Hinweis*
Hinweis zur Einstufung der Aushubmaterialien in die
Deponieklassen DK 0, DK I, DK II und DK III

In den zu beseitigenden Aushubmaterialien können
erhöhte TOC-Werte und Glühverluste auftreten. Die
erhöhten TOC-Werte und Glühverluste sind überwiegend
nicht auf Abfallbestandteile zurück zu führen, die zu
erheblicher Deponiegasbildung führen.

Folgende Ursachen sind in der Regel für erhöhte
TOC-Werte
und Glühverluste verantwortlich:

- Humose Bodenbestandteile, Schlackebeimengungen
(unvollständige Verbrennung, leicht zersetzbare
Karbonate),
Tonminerale (Hydroxylgruppen)

Die Zuordnung zu den Deponieklassen DK 0, DK I, DK II
und
DK III erfolgt somit nicht auf Grundlage der absoluten
TOC-Werte bzw. Glühverluste, sondern unter
Berücksichtigung weiterer Parameter (Brennwert HO,
Atmungsaktivität AT4, Gasbildungsrate GB 21) auf
Grundlage der Genehmigungsfähigkeit.
Im Rahmen der Angebotserstellung hat der Bieter
Deponiebetreiber bzw. Deponien auszuwählen, bei denen
nach Abfallablagerungsverordnung - AbfAblV-  § 3(2) die
Möglichkeiten zur Beseitigung von mineralischen Böden
unter Einbeziehung der o.g. Parameter zur Einstufung in
untere Deponieklassen angewendet werden.

**02.04.0030 Beseitigung nach DepV, DK 0**
Entsorgung von Aushubmaterial
das die Kriterien der DepV, Deponieklasse 0 erfüllt,
einschl. Entsorgungskosten.
Als Zulage zum Aushub von Rohrgräben und Baugruben.
Menge: 3000,000 t

**02.04.0040 Beseitigung nach DepV, DK I**
Entsorgung von Aushubmaterial
das die Kriterien der DepV, Deponieklasse I erfüllt,
einschl. Entsorgungskosten.
Als Zulage zum Aushub von Rohrgräben und Baugruben.
Menge: 20,000 t

**02.04.0050 Beseitigung nach DepV, DK II**
Entsorgung von Aushubmaterial
das die Kriterien der DepV, Deponieklasse II erfüllt,
einschl. Entsorgungskosten.
Als Zulage zum Aushub von Rohrgräben und Baugruben.
Menge: 20,000 t

**02.04.0060 Beseitigung nach DepV, DK III**
Entsorgung von Aushubmaterial
, sowie das die Kriterien der DepV, Deponieklasse III
erfüllt,
Materialklasse BM-F3 gemäß EBV
einschl. Entsorgungskosten.
Als Zulage zum Aushub von Rohrgräben und Baugruben.
Menge: 1300,000 t

**02.04.0070 Massenbilanzierung**
Durch den AN sind sämtliche Massen, die im Rahmen der
Baumaßnahme bewegt werden (Aushub, Bereitstellung,
Einbau, externe Entsorgung und Anlieferung), in Form
einer übersichtlich gestalteten Gesamt-Massenbilanz zu
erfassen und zu bilanzieren. Dabei sind sämtliche
Massenströme inkl. der Bereitstellung und Umlagerung zu
berücksichtigen. Die Gesamt-Massenbilanz ist
quartalsweise an den AG zu übergeben.
Menge: 1,000 psch

#### Hierarchiestuf 02.05 Rohrverlegearbeiten

*Hinweis*
Hinweise und Bedingungen für die Lieferung und den
Einbau von Anschlusselementen

Liefern und Einbauen der Anschlusselemente für den
Anschluss von Haus- und Straßenentwässerungsleitungen
gemäß ZTV-GE-Entw, Pkt. 3.

**02.05.0010 Anschlusselement als Sattelstück, Rohr DN 300 - Anschluss DN 200**
Sattelstück DN 200,
Rohrwanddicke 30 bis 99 mm,
Hauptrohrnennweite DN 300,
aus weichmacherfreiem Polyvinylchlorid (PVC-U),
zum nachträglichen Anschluss von Abwasserrohren und
Formstücken aus Steinzeug an Abwasserrohre aus Beton
und Stahlbeton nach DIN EN 1916
und alle glattwandigen Kanalrohre DN 300 mit zuvor
aufgeführten Wanddicken, einschließlich aller
Materialien frei Baustelle, liefern und einbauen.

Im Einheitspreis ist der fachgerechte Anschluss mittels
Kernbohrgerät (Bohrung Ø 250) am Hauptkanal einschl.
Entsorgung des Bohrkerns einzurechnen.

Die Verarbeitungsvorschriften des Herstellers sind zu
beachten.
Menge: 10,000 St

**02.05.0020 Anschlusselement als Sattelstück, Rohr DN 400 - Anschluss DN 200**
Sattelstück DN 200,
Rohrwanddicke 30 bis 99 mm,
Hauptrohrnennweite DN 400,
aus weichmacherfreiem Polyvinylchlorid (PVC-U),
zum nachträglichen Anschluss von Abwasserrohren und
Formstücken aus Steinzeug an Abwasserrohre aus Beton
und Stahlbeton nach DIN EN 1916
und alle glattwandigen Kanalrohre DN 400 mit zuvor
aufgeführten Wanddicken, einschließlich aller
Materialien frei Baustelle, liefern und einbauen.

Im Einheitspreis ist der fachgerechte Anschluss mittels
Kernbohrgerät (Bohrung Ø 250) am Hauptkanal einschl.
Entsorgung des Bohrkerns einzurechnen.

Die Verarbeitungsvorschriften des Herstellers sind zu
beachten.
Menge: 21,000 St

**02.05.0030 Anschlusselement als Sattelstück, Rohr DN 600 - Anschluss DN 200**
Sattelstück DN 200,
Rohrwanddicke 35 bis 115 mm,
Hauptrohrnennweite DN 600,
aus weichmacherfreiem Polyvinylchlorid (PVC-U),
zum nachträglichen Anschluss von Abwasserrohren und
Formstücken aus Steinzeug an Abwasserrohre aus Beton
und Stahlbeton nach DIN EN 1916
und alle glattwandigen Kanalrohre DN 600 mit zuvor
aufgeführten Wanddicken, einschließlich aller
Materialien frei Baustelle, liefern und einbauen.

Im Einheitspreis ist der fachgerechte Anschluss mittels
Kernbohrgerät (Bohrung Ø 250) am Hauptkanal einschl.
Entsorgung des Bohrkerns einzurechnen.

Die Verarbeitungsvorschriften des Herstellers sind zu
beachten.
Menge: 13,000 St

**02.05.0040 Anschlusselement als Sattelstück, Rohr DN 700 - Anschluss DN 200**
Sattelstück DN 200,
Rohrwanddicke 30 bis 130 mm,
Hauptrohrnennweite DN 700,
aus weichmacherfreiem Polyvinylchlorid (PVC-U),
zum nachträglichen Anschluss von Abwasserrohren und
Formstücken aus Steinzeug an Abwasserrohre aus Beton
und Stahlbeton nach DIN EN 1916
und alle glattwandigen Kanalrohre DN 700 mit zuvor
aufgeführten Wanddicken, einschließlich aller
Materialien frei Baustelle, liefern und einbauen.

Im Einheitspreis ist der fachgerechte Anschluss mittels
Kernbohrgerät (Bohrung Ø 250) am Hauptkanal einschl.
Entsorgung des Bohrkerns einzurechnen.

Die Verarbeitungsvorschriften des Herstellers sind zu
beachten.
Menge: 29,000 St

**02.05.0050 Übergangsstück Stz, DN 150/200**
Übergangsstück aus Steinzeug als Zulage,
Tragfähigkeitsklasse '34'
DN '150/200'.
Verbindungssystem DN 150 F, DN 200 C.
Menge: 59,000 St

*Hinweis*
Hinweise und Bedingungen zur Herstellung, Lieferung und
Verlegung von Abwasserrohren aus Beton

Güte und Qualitätssicherung

Für die Herstellung und Lieferung von Betonrohren
gelten die DIN EN 1916 und DIN V 1201 sowie die
erhöhten Anforderungen der FBS-Qualitätsrichtlinie,
Teil 1.

Sofern nicht anderslautend im Positionstext angegeben,
sind Rohre mit durchgehendem Fuß und Glockenmuffe,
KF-GM, Typ 2 gem. DIN V 1201 zu liefern.

Alle Betonrohre sind ausschließlich Schalungserhärtet
herzustellen, zu liefern und einzubauen.
Sofort entschalte Rohre sind nicht zugelassen!

Für die Herstellung, Verarbeitung und Nachbehandlung
des Betons gelten sinngemäß die Anforderungen der DIN
EN 206 / DIN 1045.

Die Rohre sind gemäß DIN V 1201, Abschnitt 7.3.3 und
FBS-Qualitätsrichtlinie, Teil 1 fremdzuüberwachen.

Als güteüberwachende Stelle sind

- der Bund Güteschutz Beton- und Stahlbetonfertigteile
e. V.,
- der Güteschutzverband Beton B II-Baustellen e. V.
- oder ein amtlich anerkanntes Prüfinstitut

zugelassen.

Das entsprechende Zertifikat nach DIN V 1201, Abschnitt
7.4
und der Nachweis der FBS-Qualität durch den ergänzenden
Prüfbericht der güte-überwachenden Stelle sind auf
Verlangen vorzulegen.

Die Dichtringe sind aus Elastomeren  mit dichter
Struktur und hohlraumfreiem Querschnitt gemäß DIN EN
681-1 in Verbindung mit DIN 4060 und den erhöhten
Anforderungen der FBS-Qualitätsrichtlinie, Teil 1
herzustellen und vom Rohrhersteller werkseitig
vorzumontieren. Bei Verwendung eines Klebers zum
Einkleben des Dichtungsprofils muss dieser vom
Dichtmittel-hersteller freigegeben sein.

Statische Randbedingungen

Erdüberdeckung der herzustellenden Rohrleitungen gemäß
beigefügten Planunterlage(n) und/oder Vorbemerkungen.

Es ist ein geprüfter statischer Nachweis unter
Berücksichtigung des Einbaus der Rohre in den
Rohrgraben, die vorgesehene Bettung und
Seitenverfüllung sowie Abdeckung und Hauptverfüllung
und den Rückbau des Verbaus gem. ATV-DVWK-A 127zu
erstellen und vorzulegen.
Die Statik ist jeweils für die verschiedenen Nennweiten
und Tiefen zu erstellen. Die Kosten sind in die
Positionen einrechnen.

Erst nach erfolgter Genehmigung und Freigabe durch den
AG darf mit der Rohrproduktion begonnen werden.

Lieferung und Verlegung

Aufgrund der beengten Verhältnisse und begrenzten
Lagerungsmöglichkeiten sind die Kosten für
Zwischenlagerung und -transport der Rohre auf der
Baustelle in die Einheitspreise einzurechnen.

Neben der Verlegevorschrift der Herstellerwerke ist für
die Verlegung der Rohrleitungen und Kanäle in Anlehnung
an die DIN EN 1610 besonders das DWA-Arbeitsblatt A 139
zu beachten.

Zum Transport und zum Verlegen der Rohre sind
Rohrzangen, Galgen, Bänder, Kugelkopfanker o.ä. zu
verwenden.
Bei Verwendung von Kugelkopfankern sind die Ankerlöcher
nach der Verlegung mit kunststoffmodifiziertem Mörtel
zu verschließen.

Die Verlegetiefen sind den beiliegenden Planunterlagen
und den entsprechenden Leistungspositionen zu
entnehmen.

Liefern und Einbauen der unteren Bettungsschicht der
Rohrleitung aus Hartkalkstein 0/32 über die gesamte
Grabenbreite, Dicken der Schicht a = DN/10 + 10 cm.
Bei Rohren mit Fuß ist unter der Rohrsohle zum
Ausgleich
von Unebenheiten eine Frischmörtelschicht einzubauen.
Die Randbereich des Fußes sind nachzustopfen.
Verfüllung der Leitungszone, Abdeckung und
Hauptverfüllung werden gesondert vergütet.

Die Abdeckung der Rohrleitung unmittelbar über dem
Rohrscheitel ist 30 cm dick auszuführen.

**02.05.0060 FBS-Betonrohre DN 300, Grabentiefe bis 3,50 m**
Betonrohr DN 300,
in der Schalung erhärtet,
gem. obigen Hinweisen liefern und einbauen,
Grabentiefe bis
'3,50 ' m.
Menge: 65,000 m

**02.05.0070 FBS-Betonrohre DN 400, Grabentiefe bis 3,50 m**
Betonrohr DN 400,
in der Schalung erhärtet,
gem. obigen Hinweisen liefern und einbauen,
Grabentiefe bis
'3,50 ' m.
Menge: 115,000 m

**02.05.0080 FBS-Betonrohre DN 600, Grabentiefe bis 3,50 m**
Betonrohr DN 600 gem. obigen Hinweisen liefern und
einbauen,
Grabentiefe bis
'3,50 ' m.
Menge: 95,000 m

**02.05.0090 FBS-Betonrohre DN 700, Grabentiefe bis 3,70 m**
Betonrohr DN 700 gem. obigen Hinweisen liefern und
einbauen,
Grabentiefe bis
'3,70 ' m.
Menge: 170,000 m

**02.05.0100 Betongelenkstück DN 300, Zulage**
Gelenkstück aus Beton DN 300,
als Zulage
Menge: 4,000 St

**02.05.0110 Betongelenkstück DN 400, Zulage**
Gelenkstück aus Beton DN 400,
als Zulage
Menge: 6,000 St

**02.05.0120 Betongelenkstück DN 600, Zulage**
Gelenkstück aus Beton DN 600,
als Zulage
Menge: 4,000 St

**02.05.0130 Betongelenkstück DN 700, Zulage**
Gelenkstück aus Beton DN 700,
als Zulage.
Menge: 0,800 St

**02.05.0140 Betonpassstück DN 300, Zulage**
Passstück aus Beton, DN 300,
als Zulage'.
Menge: 2,000 St

**02.05.0150 Betonpassstück DN 400, Zulage**
Passstück DN 400 aus Beton, als Zulage.
Menge: 3,000 St

**02.05.0160 Betonpassstück DN 600, Zulage**
Passstück DN 600 aus Beton, als Zulage.
Menge: 2,000 St

**02.05.0170 Betonpassstück DN 700, Zulage**
Passstück DN 700 aus Beton, als Zulage.
Menge: 4,000 St

**02.05.0180 Abwasserkanal reinigen, DN300 bis DN 400**
Mischwasserkanal, Kreisquerschnitt, aus
Beton/Stahlbeton reinigen im Hochdruckstrahlverfahren,
als Vorlauf für optische
Inspektion/Wasserdichtheitsprüfung, Abfall aufsaugen,
Flüssigphase rückleiten, Transport und Entsorgung der
Abfälle werden gesondert vergütet, DN 300 bis DN 400,
Haltungslänge bis 60 m, Tiefe über 2 bis 4 m
Menge: 180,000 m

**02.05.0190 Abwasserkanal reinigen, DN500 bis DN 600**
Mischwasserkanal, Kreisquerschnitt, aus
Beton/Stahlbeton reinigen im Hochdruckstrahlverfahren,
als Vorlauf für optische
Inspektion/Wasserdichtheitsprüfung, Abfall aufsaugen,
Flüssigphase rückleiten, Transport und Entsorgung der
Abfälle werden gesondert vergütet, DN 500 bis DN 600,
Haltungslänge bis 60 m, Tiefe über 2 bis 4 m
Menge: 95,000 m

**02.05.0200 Abwasserkanal reinigen, DN700 bis DN 800**
Mischwasserkanal, Kreisquerschnitt, aus
Beton/Stahlbeton reinigen im Hochdruckstrahlverfahren,
als Vorlauf für optische
Inspektion/Wasserdichtheitsprüfung, Abfall aufsaugen,
Flüssigphase rückleiten, Transport und Entsorgung der
Abfälle werden gesondert vergütet, DN 700 bis DN 800,
Haltungslänge bis 60 m, Tiefe über 2 bis 4 m
Menge: 170,000 m

*Hinweis*
Wichtige Hinweise für die Ausführung der
Dichtheitsprüfungen

Für die Ausführung der in den nachfolgenden Positionen
beschriebenen Einzelmuffenprüfungen sind
Doppel-Packersysteme mit integrierter Kamera zu
verwenden, die eine kontinuierliche Überwachung des
Prüfraumes im Bereich der Rohrverbindung gewährleisten.

Bei Absperrelementen mit ringförmigem Prüfraum
(Durchflusspacker) sind die Prüfzeiten gem. ATV-DVWK-A
139 zu berechnen. Hierfür ist die Ermittlung des
Prüfvolumens des eingesetzten Muffenprüfgerätes,
einschl. des Volumens der zuführenden Schläuche
erforderlich.
Es sind bevorzugt Prüfgeräte zu verwenden, deren luftzuführende Schläuche während der Prüfung keine
Verbindung zum Prüfraum aufweisen.

Die Dokumentation erfolgt durch automatische und
kontinuierliche Aufzeichnung der Messwerte nach
ATV-DVWK-M 143 Teil 6 mit graphischer Darstellung der
Prüfergebnisse und Erstellung eines Prüfprotokolls
(haltungsweise).

Werden bei der Einzelmuffenprüfung mit Luft
Abweichungen von den Prüfkriterien festgestellt, ist
eine Wiederholungsprüfung mit Wasser durchzuführen.
Sollte bei der Wiederholungsprüfung durch Druckabfall
ein Defekt festgestellt werden, so ist dies im
Prüfprotokoll zu dokumentieren. Die dann notwendigen
Maßnahmen sind vor Beginn mit AGG/Gelsenkanal in
Verbindung mit dem Rohrhersteller gemeinsam
abzustimmen.

Ohne Zustimmung von AGG/Gelsenkanal darf keine
Nachdichtung (Sanierung) der Rohrverbindung erfolgen.

**02.05.0210 Dichtheitsprüfung (Einzelmuffe), Verfahren 'L', DN 300 - DN 400**
Haltungsweise Dichtheitsprüfung gemäß DIN EN 1610 in
Verbindung mit ATV-DVWK-A 139, Verfahren "L",
einschließlich
Dokumentation nach ATV-DVWK-M 143 Teil 6 als
Einzelmuffenprüfung,
Aufzeichnung der Messwerte automatisch und
kontinuierlich,
Ausführung für Entwässerungskanäle DN 300 - DN 400.
Menge: 180,000 m

**02.05.0220 Dichtheitsprüfung (Einzelmuffe), Verfahren 'L', DN 500 - DN 600**
Haltungsweise Dichtheitsprüfung gemäß DIN EN 1610 in
Verbindung mit ATV-DVWK-A 139, Verfahren "L",
einschließlich
Dokumentation nach ATV-DVWK-M 143 Teil 6 als
Einzelmuffenprüfung,
Aufzeichnung der Messwerte automatisch und
kontinuierlich,
Ausführung für Entwässerungskanäle DN 500 - DN 600.
Menge: 95,000 m

**02.05.0230 Dichtheitsprüfung (Einzelmuffe), Verfahren 'L', DN 700 - DN 800**
Haltungsweise Dichtheitsprüfung gemäß DIN EN 1610 in
Verbindung mit ATV-DVWK-A 139, Verfahren "L",
einschließlich
Dokumentation nach ATV-DVWK-M 143 Teil 6 als
Einzelmuffenprüfung,
Aufzeichnung der Messwerte automatisch und
kontinuierlich,
Ausführung für Entwässerungskanäle DN 700 - DN 800.
Menge: 170,000 m

**02.05.0240 Abmauerung DN 350**
Abmauerung innerhalb des Abwasserkanals
wasserdicht herstellen,
aus Kanalklinkern DIN 4051,
einschl. einseitigem Putz P III DIN 18550,
Wanddicke 24 cm,
Kanal DN 350,
Kanaltiefe bis
'3,5 ' m,
vorhandene Anlage ist nicht in Betrieb.
Menge: 2,000 St

**02.05.0250 Verfüllen Kanal DN 350**
Stillgelegten Kanal DN 300 verfüllen,
mit hydraulisch gebundenem, fließfähigem Füllstoff,
Druckfestigkeit mind. 5 N/mm2,
einschl. Entlüftungs- und Einfüllöffnungen,
Ausführung zwischen Schacht Nr.  M6 - M7
und zwischwn Schacht Nr. M11 - M12.
Im Falle, das eine Trassengleiche Verlegung auf Grund
überlagernder Versorgungsleitungen nicht möglich ist.
In Absprache, durch die Pos. Schürfe zu ermitteln.
Menge: 1,500 m3

*Hinweis*
Für die Herstellung und Lieferung von PP-Rohren gilt
die DIN EN 14758.
Der Hersteller der zu liefernden Rohre und Formstücke
muss über das RAL - Gütezeichen verrfügen und nach DIN
ISO 9001 zertifiziert sein.

Die Rohre und Formstücke müssen in der Werkstoffliste
der Gütegemeinschaft Kunststoffrohre e.V. Bonn gelistet
sein und den Anforderungen der Güterichtlinie R 14.3.1
entsprechen.

Liefern und Einbauen von Hochlastrohren KG-2000 mit
einer Ringsteifigkeit von = 10 kN/m² mit dreistufiger
Lippendichtung. Die Verlegetiefen sind den beiliegenden
Planunterlagen zu entnehmen.
Aufgrund der beengten Verhältnisse und begrenzten
Lagerungsmöglichkeiten sind die Kosten für
Zwischenlagerung und -transport der Rohre auf der
Baustelle in die Einheitspreise einzurechnen.

Neben der Verlegevorschrift des Herstellerwerkes ist
für die Verlegung der Rohrleitungen und Kanäle in
Anlehnung an die DIN EN 1610 besonders die
ATV-Richtlinie A 139 sowie die Verlegeanleitung für
erdverlegte Abwasserkanäle und Leitungen des
Kunststoffrohrverbandes e.V., Dyroffstr. 2, 53113 Bonn
zu beachten.

Abgerechnet wird die tatsächlich verlegte Rohrlänge.
Alle Rohre sind in größtmöglichen Längen zu verlegen.
Rohrstücke dürfen nicht aus Reststücken bestehen.
Verschnittzuschlag ist einzurechnen und wird nicht
gesondert vergütet.

Liefern und Einbauen der unteren Bettungsschicht der
Rohrleitung aus Sand 0/4 mm über die gesamte
Grabenbreite,
Dicken der Schicht a = DN/10 + 10 cm.
Verfüllung der Leitungszone, Abdeckung und
Hauptverfüllung werden gesondert vergütet.

Die Abdeckung der Rohrleitung unmittelbar über dem
Rohrscheitel ist 30 cm dick auszuführen.

**02.05.0260 Kanal PP, DN 100**
Abwasserkanal DIN EN 1610
aus PP-Rohren DIN EN 1401 - SN 10,
mit Steckmuffe,
DN 100,
Baulängen der Rohre nach Wahl des AN,
einschl. Auflager aus eingebrachtem Sand.
Seiten- und Hauptverfüllung sowie Abdeckung
(30 cm über Rohrscheitel) werden gesondert vergütet.
Ausführung in vorhandenem Graben mit Verbau und
Aussteifungen.
Menge: 5,000 m

**02.05.0270 Kanal PP, DN 150**
Abwasserkanal DIN EN 1610
aus PP-Rohren DIN EN 1401 - SN 10,
mit Steckmuffe,
DN 150,
Baulängen der Rohre nach Wahl des AN,
einschl. Auflager aus eingebrachtem Sand.
Seiten- und Hauptverfüllung sowie Abdeckung
(30 cm über Rohrscheitel) werden gesondert vergütet.
Ausführung in vorhandenem Graben mit Verbau und
Aussteifungen.
Menge: 120,000 m

**02.05.0280 Kanal PP, DN 200**
Abwasserkanal DIN EN 1610
aus PP-Rohren DIN EN 1401 - SN 10,
mit Steckmuffe,
DN 200,
Baulängen der Rohre nach Wahl des AN,
einschl. Auflager aus eingebrachtem Sand.
Seiten- und Hauptverfüllung sowie Abdeckung
(30 cm über Rohrscheitel) werden gesondert vergütet.
Ausführung in vorhandenem Graben mit Verbau und
Aussteifungen.
Menge: 65,000 m

**02.05.0290 Kanal PP, DN 250**
Abwasserkanal DIN EN 1610
aus PP-Rohren DIN EN 1401 - SN 10,
mit Steckmuffe,
DN 250,
Baulängen der Rohre nach Wahl des AN,
einschl. Auflager aus eingebrachtem Sand.
Seiten- und Hauptverfüllung sowie Abdeckung
(30 cm über Rohrscheitel) werden gesondert vergütet.
Ausführung in vorhandenem Graben mit Verbau und
Aussteifungen.
Menge: 1,000 m

**02.05.0300 Paßstück DN 100 als Zulage**
Paßstück aus PP als Zulage,
DN 100.
Menge: 1,000 St

**02.05.0310 Paßstück DN 150 als Zulage**
Paßstück aus PP als Zulage,
DN 150.
Menge: 65,000 St

**02.05.0320 Paßstück DN 200 als Zulage**
Paßstück aus PP als Zulage,
DN 200.
Menge: 20,000 St

**02.05.0330 Paßstück DN 250 als Zulage**
Paßstück aus PP als Zulage,
DN 250.
Menge: 1,000 St

**02.05.0340 Bogen DN 100, '15-45 Grad', Zulage**
Bogen 15-45 Grad aus PP als Zulage,
DN 100.
Menge: 2,000 St

**02.05.0350 Bogen DN 150, '15-45 Grad', Zulage**
Bogen 15-45 Grad aus PP als Zulage,
DN 150.
Menge: 150,000 St

**02.05.0360 Bogen DN 200, '15-45 Grad', Zulage**
Bogen 15-45 Grad aus PP als Zulage,
DN 200.
Menge: 30,000 St

**02.05.0370 Bogen DN 250, '15-45 Grad', Zulage**
Bogen 15-45 Grad aus PP als Zulage,
DN 250.
Menge: 2,000 St

**02.05.0380 Ü-Rohr DN 150/100 als Zulage**
Übergangsrohr KGR aus PP als Zulage,
DN '150/100'.
Menge: 1,000 St

**02.05.0390 Ü-Rohr DN 200/150 als Zulage**
Übergangsrohr KGR aus PP als Zulage,
DN 200/150.
Menge: 5,000 St

**02.05.0400 Ü-Rohr DN 250/200 als Zulage**
Übergangsrohr KGR aus PP als Zulage,
DN 250/200.
Menge: 5,000 St

**02.05.0410 Muffe DN 100 als Zulage**
Überschiebmuffe KGU aus PP als Zulage,
DN '100'.
Menge: 1,000 St

**02.05.0420 Muffe DN 150 als Zulage**
Überschiebmuffe KGU aus PP als Zulage,
DN 150.
Menge: 65,000 St

**02.05.0430 Muffe DN 200 als Zulage**
Überschiebmuffe KGU aus PP als Zulage,
DN 200.
Menge: 20,000 St

**02.05.0440 Muffe DN 250 als Zulage**
Überschiebmuffe KGU aus PP als Zulage,
DN 250.
Menge: 1,000 St

**02.05.0450 Anschluss KGUS DN 100 als Zulage**
Anschlussstück aus PP
für Rohre aus anderen Werkstoffen als Zulage,
KGUS für Anschluss von Steinzeugrohrspitzende,
DN 100.
Menge: 1,000 St

**02.05.0460 Anschluss KGUS DN 150 als Zulage**
Anschlussstück aus PP
für Rohre aus anderen Werkstoffen als Zulage,
KGUS für Anschluss von Steinzeugrohrspitzende,
DN 150.
Menge: 65,000 St

**02.05.0470 Anschluss KGUS DN 200 als Zulage**
Anschlussstück aus PP
für Rohre aus anderen Werkstoffen als Zulage,
KGUS für Anschluss von Steinzeugrohrspitzende,
DN 200.
Menge: 20,000 St

#### Hierarchiestuf 02.06 Schächte und Bauwerke

*Hinweis*
Hinweise und Bedingungen zur Herstellung, Lieferung und
Einbau von Betonfertigteilschachtunterteilen

Güte und Qulitätssicherung:

Herstellung und Lieferung von
Beton-Fertigteilschachtunterteilen Typ 2, gemäß DIN EN
1917 und DIN V 4034-1 sowie den erhöhten Anforderungen
der FBS-Qualitätsrichtlinie, Teil 2 mit mind. 200 mm
Wanddicke.

Für die Herstellung, Verarbeitung und Nachbehandlung
des Betons gelten sinngemäß die Anforderungen der DIN
EN 206 / DIN 1045.

Die Schachtunterteile sind gemäß DIN V 4034-1,
Abschnitt 7.3.3 und gemäß der FBS-Qualitätsrichtlinie,
Teil 2 durch den Güteschutz Beton- und Fertigteilwerke
Nord e.V. fremdzuüberwachen.
Das entsprechende Zertifikat nach DIN V 4034-1,
Abschnitt 7.4 und der Nachweis der FBS-Qualität durch
den ergänzenden Prüfbericht der güteüberwachenden
Stelle sind auf Verlangen vorzulegen.

Sofern nicht anders angegeben sind Auftritt und Gerinne
aus Beton herzustellen. Die Höhe der Bermen ist bis 2
cm über Rohrscheitel des abgehenden Rohres auszuführen.

Absturzhöhen bis 60 cm Höhe sind im Gerinne zu
verziehen (Schwanenhals). Innenliegende Unterstürze bei
Absturzhöhen
> 60 cm werden gesondert beschrieben und vergütet.

Einbau der Schachtunterteile auf einer 15 cm starken
Sauberkeitsschicht aus Beton C 12 /15, X0.

Die werkseitig einzubauenden Schachtanschlußstücke für
die gelenkige Einbindung von Leitungen und Kanälen bzw.
das Herstellen von Anschlussöffnungen auf den Zu- und
Ablaufseiten sind in den Positionen für die
Schachtunterteile enthalten. Zusätzliche seitliche
Anschlüsse werden über Zulagepositionen gesondert
vergütet. In diese Zulagepositionen ist der Mehraufwand
für das Herstellen der Schachtgerinne und
Bermen im Bereich der zusätzlichen Anschlüsse
einzurechnen.

Einschl. werkseitig integrierten Dicht- und
Lastausgleichs-elementen nach DIN 4060 und den erhöhten
Anforderungen
der FBS-Qualitätsrichtlinie, Teil 2, zur bruchsicheren
Übertragung von statischen und dynamischen
Vertikallasten (ohne Vermörtelung). Die Dicht- und
Last-ausgleichselemente sind aus
Elastomeren mit dichter Struktur und hohlraumfreiem
Querschnitt gemäß DIN EN 681-1 auszuführen.

Ohne Steighilfen - mit Hülsen für den nachträglichen
Einbau von Steigeisengängen (Sicherheitssteigbügel) auf
der Baustelle.
Der nachträgliche Einbau der Steigbügel auf der
Baustelle wird gesondert beschrieben und vergütet.

Vor Bestellung der einbaufertigen Schachtformteile sind
für die Angaben der Abwinkelungsmaße beim
Herstellerwerk die Gradzahlen genauestens an Ort und
Stelle zu ermitteln.

Statische Randbedingungen:

Erdüberdeckung der einzubauenden Schachtunterteile
gemäß beigefügten Planunterlage(n) und/oder
Vorbemerkungen.

Es gelten sinngemäß die gleichen statischen
Randbedingungen wie für die anzuschließenden
Rohrleitungen und Kanäle.

Bei Einbautiefen > 10 m oder von der Verkehrslast SLW
60 abweichenden ungünstigeren Belastungsfällen ist ein
geprüfter statischer Nachweis unter Berücksichtigung
des Einbaus des Schachtunterteiles in der Baugrube, der
vorgesehenen Verfüllung und des Rückbaus des Verbaus zu
erstellen und vorzulegen. Die Kosten sind in die
Positionen einzurechnen.

**02.06.0010 Schachtunterteil D 1000 mm, monolithisch M1**
FBS - Schachtunterteil,
SU-M DN 1000 gemäß DIN DIN EN 1917 / DIN V 4034-1, Typ
2,
wie in den Hinweisen beschrieben,
mit Anschlüssen für FBS-Betonrohre DN 300 und DN 400,
Gerinneverlauf gerade.
Schachtkörper, Gerinne und Auftritt monolithisch aus
Beton C 40/50 aus einem Guss in einheitlicher
Betonqualität in der Schalung erhärtet gefertigt.
Wassereindringtief nach DIN EN 12390-8 < 20 mm.
Menge: 1,000 St

**02.06.0020 Schachtunterteil D 1000 mm, monolithisch M2 + M3 + M5**
FBS - Schachtunterteil,
SU-M DN 1000 gemäß DIN DIN EN 1917 / DIN V 4034-1, Typ
2,
wie in den Hinweisen beschrieben,
mit Anschlüssen für FBS-Betonrohre DN 300 und DN 400,
Gerinneverlauf gerade.
Schachtkörper, Gerinne und Auftritt monolithisch aus
Beton C 40/50 aus einem Guss in einheitlicher
Betonqualität in der Schalung erhärtet gefertigt.
Wassereindringtief nach DIN EN 12390-8 < 20 mm.
Menge: 3,000 St

**02.06.0030 Schachtunterteil D 1200 mm, monolithisch M6 + M11**
FBS - Schachtunterteil,
SU-M DN 1200 gemäß DIN DIN EN 1917 / DIN V 4034-1, Typ
2,
wie in den Hinweisen beschrieben,
mit Anschlüssen für FBS-Betonrohre DN 600 und DN 700,
abgewinkelter Gerinneverlauf.
Schachtkörper, Gerinne und Auftritt monolithisch aus
Beton C 40/50 aus einem Guss in einheitlicher
Betonqualität in der Schalung erhärtet gefertigt.
Wassereindringtief nach DIN EN 12390-8 < 20 mm.
Menge: 2,000 St

**02.06.0040 Schachtunterteil D 1000 mm, monolithisch M13**
FBS - Schachtunterteil,
SU-M DN 1000 gemäß DIN DIN EN 1917 / DIN V 4034-1, Typ
2,
wie in den Vorbemerkungen beschrieben,
mit Anschlüssen für FBS-Betonrohre DN 350 bis DN 400,
abgewinkelter Gerinneverlauf.
Schachtkörper, Gerinne und Auftritt monolithisch aus
Beton C 40/50 aus einem Guss in einheitlicher
Betonqualität in der Schalung erhärtet gefertigt.
Wassereindringtief nach DIN EN 12390-8 < 20 mm.
Menge: 1,000 St

**02.06.0050 Schachtunterteil D 1200 mm, monolithisch M9 + M10**
FBS - Schachtunterteil,
SU-M DN 1200 gemäß DIN DIN EN 1917 / DIN V 4034-1, Typ
2,
wie in den Hinweisen beschrieben,
mit Anschlüssen für FBS-Betonrohre DN 700,
Gerinneverlauf gerade.
Schachtkörper, Gerinne und Auftritt monolithisch aus
Beton C 40/50 aus einem Guss in einheitlicher
Betonqualität in der Schalung erhärtet gefertigt.
Wassereindringtief nach DIN EN 12390-8 < 20 mm.
Menge: 2,000 St

**02.06.0060 Schachtunterteil D 1500 mm, monolithisch M7**
FBS - Schachtunterteil,
SU-M DN 1500 gemäß DIN DIN EN 1917 / DIN V 4034-1, Typ
2,
wie in den Hinweisen beschrieben,
mit Anschlüssen für FBS-Betonrohre DN 400 und DN 600,
abgewinkelter Gerinneverlauf.
Schachtkörper, Gerinne und Auftritt monolithisch aus
Beton C 40/50 aus einem Guss in einheitlicher
Betonqualität in der Schalung erhärtet gefertigt.
Wassereindringtief nach DIN EN 12390-8 < 20 mm.
Menge: 1,000 St

**02.06.0070 Schachtunterteil D 2000 mm, monolithisch M8**
FBS - Schachtunterteil,
SU-M DN 2000 gemäß DIN DIN EN 1917 / DIN V 4034-1, Typ
2,
wie in den Hinweisen beschrieben,
mit Anschlüssen für FBS-Betonrohre DN 600 bis DN 700,
abgewinkelter Gerinneverlauf.
Schachtkörper, Gerinne und Auftritt monolithisch aus
Beton C 40/50 aus einem Guss in einheitlicher
Betonqualität in der Schalung erhärtet gefertigt.
Wassereindringtief nach DIN EN 12390-8 < 20 mm.
Menge: 1,000 St

**02.06.0080 Schachtunterteil D 2000 mm, monolithisch M12**
FBS - Schachtunterteil,
SU-M DN 2000 gemäß DIN DIN EN 1917 / DIN V 4034-1, Typ
2,
wie in den Hinweisen beschrieben,
mit Anschlüssen für FBS-Betonrohre DN 600 bis DN 700,
Gerinneverlauf gerade.
Schachtkörper, Gerinne und Auftritt monolithisch aus
Beton C 40/50 aus einem Guss in einheitlicher
Betonqualität in der Schalung erhärtet gefertigt.
Wassereindringtief nach DIN EN 12390-8 < 20 mm.
Menge: 1,000 St

**02.06.0090 Seitenzulauf DN 200 Beton als Zulage M1**
Anschluss Seitenzulauf aus Betonrohren DN 200,
als Zulage zu den Schachtunterteilen.
Menge: 2,000 St

**02.06.0100 Seitenzulauf DN 400 Beton als Zulage M7**
Anschluss Seitenzulauf aus Betonrohren DN 400,
als Zulage zu den Schachtunterteilen.
Menge: 1,000 St

**02.06.0110 Seitenzulauf DN 600 Beton als Zulage M8**
Anschluss Seitenzulauf aus Betonrohren DN 600,
als Zulage zu den Schachtunterteilen.
Menge: 1,000 St

**02.06.0120 Seitenzulauf DN 700 Beton als Zulage M12**
Anschluss Seitenzulauf aus Betonrohren DN 700,
als Zulage zu den Schachtunterteilen.
Menge: 1,000 St

*Hinweis*
Hinweise und Bedingungen für die Herstellung, Lieferung
und den Einbau von Schachtaufbauteilen

Qüte und Qulitätssicherung:

Herstellung und Lieferung von Beton-Schachtaufbauteilen
Typ 2, gemäß DIN EN 1917 und DIN V 4034-1 sowie den
erhöhten Anforderungen der FBS-Qualitätsrichtlinie,
Teil 2 mit 200 mm Wanddicke.

Für die Herstellung, Verarbeitung und Nachbehandlung
des Betons gelten sinngemäß die Anforderungen der DIN
EN 206 / DIN 1045.

Die Schachtaufbauteile sind gemäß DIN V 4034-1,
Abschnitt 7.3.3 und gemäß der FBS-Qualitätsrichtlinie,
Teil 2 durch den Güteschutz Beton- und Fertigteilwerke
Nord e.V. fremdzuüberwachen.
Das entsprechende Zertifikat nach DIN V 4034-1,
Abschnitt 7.4 und der Nachweis der FBS-Qualität durch
den ergänzenden Prüfbericht der güteüberwachenden
Stelle sind auf Verlangen vorzulegen.

Einschl. werkseitig integrierten Dicht- und
Lastausgleichs-elementen nach DIN 4060 und den erhöhten
Anforderungen der FBS-Qualitätsrichtlinie, Teil 2, zur
bruchsicheren Übertragung von statischen und
dynamischen Vertikallasten (ohne Vermörtelung).
Die Dicht- und Lastausgleichselemente sind aus
Elastomeren mit dichter Struktur und hohlraumfreiem
Querschnitt gemäß DIN EN 681-1 auszuführen.

Ausführung der Schachtaufbauteile mit Hülsen aus
Edelstahl, Werkstoff-Nr. 1.4571 für den nachträglichen
Einbau von
Steighilfen für einläufige Steigeisengänge
(Sicherheitssteigbügel) nach dem Versetzen/Einbau der
Schachtaufbauteile auf der Baustelle.
Der Einbau wird gesondert beschrieben und vergütet.

**02.06.0130 Schachtring D 1000 mm, H 1000 mm**
Schachtring SR - M 1000 x 1000,
gemäß obigen Hinweisen liefern und einbauen.
Menge: 1,000 St

**02.06.0140 Schachtring D 1000 mm, H 750 mm**
Schachtring SR - M 1000 x 750,
gemäß obigen Hinweisen liefern und einbauen.
Menge: 2,000 St

**02.06.0150 Schachtring D 1000 mm, H 500 mm**
Schachtring SR - M 1000 x 500,
gemäß obigen Hinweisen liefern und einbauen.
Menge: 3,000 St

**02.06.0160 Schachthals D 1000/625 mm, H 850 mm**
Schachthals SH - M 1000/625 x 850,
gemäß obigen Hinweisen liefern und einbauen.
Menge: 1,000 St

**02.06.0170 Schachthals D 1000/625 mm, H 600 mm**
Schachthals SH - M 1000/625 x 600,
gemäß obigen Hinweisen liefern und einbauen.
Menge: 4,000 St

**02.06.0180 Schachtring D 1200 mm, H 1000 mm**
Schachtring SR - M 1200 x 1000,
gemäß obigen Hinweisen liefern und einbauen.
Menge: 1,000 St

**02.06.0190 Schachtring D 1200 mm, H 750 mm**
Schachtring SR - M 1200 x 750,
gemäß obigen Hinweisen liefern und einbauen.
Menge: 1,000 St

**02.06.0200 Schachtring D 1200 mm, H 500 mm**
Schachtring SR - M 1200 x 500,
gemäß obigen Hinweisen liefern und einbauen.
Menge: 4,000 St

**02.06.0210 Schachthals D 1200/625 mm, H 850 mm**
Schachthals SH - M 1200/625 x 850,
gemäß obigen Hinweisen liefern und einbauen.
Menge: 3,000 St

**02.06.0220 Schachthals D 1200/625 mm, H 600 mm**
Schachthals SH - M 1200/625 x 600,
gemäß obigen Hinweisen liefern und einbauen.
Menge: 1,000 St

**02.06.0230 Schachtring D 1500 mm, H 750 mm**
Schachtring SR - M 1500 x 750,
gemäß obigen Hinweisen liefern und einbauen.
Menge: 1,000 St

**02.06.0240 Schachtring D 1500 mm, H 500 mm**
Schachtring SR - M 1500 x 500,
gemäß obigen Hinweisen liefern und einbauen.
Menge: 1,000 St

**02.06.0250 Schachthals D 1500/625 mm, H 600 mm**
Schachthals SH - M 1500/625 x 600,
gemäß obigen Hinweisen liefern und einbauen.
Menge: 1,000 St

**02.06.0260 Schachtring D 2000 mm, H 750 mm**
Schachtring SR - M 2000 x 750,
gemäß obigen Hinweisen liefern und einbauen.
Menge: 1,000 St

**02.06.0270 Schachtring D 2000 mm, H 500 mm**
Schachtring SR - M 2000 x 500,
gemäß obigen Hinweisen liefern und einbauen.
Menge: 3,000 St

**02.06.0280 Schachthals D 2000/625 mm, H 850 mm**
Schachthals SH - M 1200/625 x 850,
gemäß obigen Hinweisen liefern und einbauen.
Menge: 1,000 St

**02.06.0290 Schachthals D 2000/625 mm, H 600 mm**
Schachthals SH - M 1200/625 x 600,
gemäß obigen Hinweisen liefern und einbauen.
Menge: 1,000 St

*Hinweis*
Hinweise und Bedingungen für die Herstellung, Lieferung
und den Einbau von Schachtaufbauteilen

Qüte und Qulitätssicherung:

Herstellung und Lieferung von Beton-Schachtaufbauteilen
Typ 2, gemäß DIN EN 1917 und DIN V 4034-1 sowie den
erhöhten Anforderungen der FBS-Qualitätsrichtlinie,
Teil 2 mit 200 mm Wanddicke.

Für die Herstellung, Verarbeitung und Nachbehandlung
des Betons gelten sinngemäß die Anforderungen der DIN
EN 206 / DIN 1045.

Die Schachtaufbauteile sind gemäß DIN V 4034-1,
Abschnitt 7.3.3 und gemäß der FBS-Qualitätsrichtlinie,
Teil 2 durch den Güteschutz Beton- und Fertigteilwerke
Nord e.V. fremdzuüberwachen.
Das entsprechende Zertifikat nach DIN V 4034-1,
Abschnitt 7.4 und der Nachweis der FBS-Qualität durch
den ergänzenden Prüfbericht der güteüberwachenden
Stelle sind auf Verlangen vorzulegen.

Einschl. werkseitig integrierten Dicht- und
Lastausgleichs-elementen nach DIN 4060 und den erhöhten
Anforderungen der FBS-Qualitätsrichtlinie, Teil 2, zur
bruchsicheren Übertragung von statischen und
dynamischen Vertikallasten (ohne Vermörtelung).
Die Dicht- und Last-ausgleichselemente sind aus
Elastomeren mit dichter Struktur und hohlraumfreiem
Querschnitt gemäß DIN EN 681-1 auszuführen.

Ausführung der Schachtaufbauteile mit Hülsen aus
Edelstahl, Werkstoff-Nr. 1.45.71 zum nachträglichen
Einbau von
Steighilfen für einläufige Steigeisengänge
(Sicherheitssteigbügel) nach dem Versetzen/Einbau der
Schachtaufbauteile auf der Baustelle.
Der Einbau wird gesondert beschrieben und vergütet.

Abrechnung:

Abgerechnet wird die Höhe von OK Schachtunterteil bis
OK Schachthals bei Fertigschachtunterteilen (SU-M) und
von OK Decke Bauwerke bis OK Schachthals bei
Schachtbauwerken und sonstigen abwassertechnischen
Bauwerken.

**02.06.0300 Auflagering D 625 mm, H 100 mm**
Auflagering AR - V 625 x 100,
gemäß obigen Hinweisen liefern und einbauen.
Menge: 7,000 St

**02.06.0310 Auflagering D 625 mm, H 80 mm**
Auflagering AR - V 625 x 80,
gemäß obigen Hinweisen liefern und einbauen.
Menge: 2,000 St

**02.06.0320 Auflagering D 625 mm, H 60 mm**
Auflagering AR - V 625 x 60,
gemäß obigen Hinweisen liefern und einbauen.
Menge: 5,000 St

#### Hierarchiestuf 02.07 Einbauteile

**02.07.0010 Schachtabdeckung D 400, l.W. 625 mm**
Schachtabdeckung für die Schächte der Schmutz-, Misch-
und Reinwasserentwässerungsleitungen,
Klasse D 400, gem. DIN EN 124 / DIN 1229 liefern
und für den Einbau auf der Baustelle bereit stellen.
Abdeckung rund,
lichte Weite 625 mm,
Rahmen aus Guss mit integrierter Aufnahmebuchse für
eine Haltestange (Einsteighilfe), System MEISTEP,
sowie dämpfender Elastomereinlage (SBR),
Deckel aus Beton-Guss nach DIN 19584-2
mit Lüftungsöffnungen.

Hersteller/Typ :  MEIERGUSS, System MEISTEP, Klasse D,
Art.-Nr. 104371

Aufgrund der Unterhaltung (Systemeinheit!) sind andere
Schachtabdeckungen nicht zugelassen!

Beim Einbau muss die Aufnahmebuchse für die
Einsteighilfe  über dem Steigbügelgang ausgerichtet
werden!

Um eine Zuordnung der Schachteinstiege zu den
entsprechenden Kanälen im Verkehrsraum zu ermöglichen,
sind die Schachtabdeckungen jeweils mit werkseitigen
Aufdrucken zu kennzeichnen - Schmutzwasser: SW und
Regenwasser: RW
Für Mischwasserkanäle erfolgt keine Kennzeichnung.
Menge: 12,000 St

**02.07.0020 Ringschmutzfänger 600**
Ringschmutzfänger in Anlehnung an DIN 1221.
Schmutzfänger für Schachtabdeckungen aus Gusseisen,
verzinkt. Boden und Mantel aus einem Stück gezogen,
schwere Ausführung, Kennmaß 600, Stutzen DN 220.
Liefern, abladen, zur Verwendungsstelle transportieren
und versetzen.
Menge: 12,000 St

**02.07.0030 Steigbügel**
Steigbügel
gem. DIN 19555 für einläufige Steigeisengänge
und als Haltegriffe
aus Edelstahl, Vollkern, Werkstoff-Nr. 1.4571,
Form A, rechtwinklig gekröpft, Aussendurchmesser 25 mm,
geschützt mit griff- und trittsicherer
Polyäthylenummantelung',
Schenkelabstand 330 mm, Schenkellänge 220 mm
Steigmaß 250 mm bei Ausführung als Steigeisengang,
Form entsprechend GUV-R 177 (Ausgabe 04/96), Anhang 1,
Bild 1,
Ausführung 'einschl. Kernbohrungen und einschlagen,
einbauen in Beton und Stahlbeton'.
Menge: 170,000 St

**02.07.0040 Steigkasten**
Steigkasten DIN 19555,
Werkstoff-Nr. 1.4571
einbauen in Beton,
einschl. Stemmarbeiten und Verguss mit
Zementmörtel.
Menge: 12,000 St

#### Hierarchiestuf 02.08 Wasserhaltung

*Hinweis*
Wichtige Hinweise

Wie aus dem Baugrundgutachten zu entnehmen ist, muss
mit Grundwasser gerechnet werden.

Zwischen Schonnebecker Straße und Grüner Weg:
Die Absenkung des Grundwassers erfolgt über
'Vakuumlanzen',
die Ableitung von Niederschlags-, Oberflächen- und
Bodenrestwasser über eine offene Wasserhaltung.
Detaillierte Angaben sind den nachfolgenden
Leistungspositionen zu entnehmen.

Das geförderte Grundwasser kann über die öffentliche
Kanalisation abgeleitet werden.

Die nachfolgenden Leistungen sind Nebenleistungen und
werden nicht gesondert vergütet:

-  Bemessung der gesamten Grundwasserabsenkungsanlage
mit dem Absenkziel von 50 cm unter Rohrgraben- bzw.
Baugrubensohle

-  Betreuung der Anlage während des Betriebs von einem
Fachkundigem. Dieser muss die Anlage bei Ausfall
unmittelbar wieder instandsetzen können.

-  Auf der Baustelle sind betriebsfähige Reservepumpen
in ausreichender Zahl vorzuhalten.

-  Es ist ein ausreichend dimensioniertes Stromaggregat
vorzuhalten, dass bei Stromausfall den Betrieb der
Anlage
gewährleistet.

-  Tägliche Überprüfung der Anlage auf Sandfreiheit des
geförderten Grundwassers.

-  Einrichtung, Vorhaltung, Wartung, Betrieb und
Räumung von ausreichend dimensionierten Pumpen,
einschl.
aller Saug- u.Druckrohrleitungen, Armaturen, Form-
und
Passstücke und Herstellung und Beseitigung von
Pumpensümpfen zur Sicherung der ausgehobenen
Baugruben, Rohr- und Leitungsgräben gegen
Niederschlags-
und Oberflächenwasser sowie aus dem Baugrund in die
Baugrube strömenden Restwassers.

**02.08.0010 Beantragen einer Wasserrechtliche Erlaubnis in Absprache**
Beantragen einer Wasserrechtliche Erlaubnis bei 60/3.1
UWB in zusammenarbeit mit der  Baufachkundliche
Begleitung
Menge: 1,000 St

**02.08.0020 GW-Absenkung durch Vakuumlanzen.**
Grundwasserabsenkung durch Vakuumlanzen
herstellen, vorhalten, betreiben, überwachen und
Beseitigen. Gemäß Bodengutachten.
Die Absenkbrunnen als Vakuumfilter werden außerhalb
des Kanalgrabens auf einer Seite, auf der gesamten
Länge und auf der anderen Seite gemäß
Verkehrsrechtlicher Anforderung auf Höhe des Aktuellen
Tiefbaus niedergebracht, bzw. mitgeführt.
(Sicherstellung des Rettungsweges)
Gemäß Bodengutachten, können aktuelle Grundwasserstände
eine Abweichung erlauben.

Aushubsohle ab GOK bis
'4,00 ' m
Bodenverhältnisse gemäß beigefügtem Bodengutachten.
Die Brunnenrohre bestehen aus Sumpf-, Filter- und
Aufsatzrohr ab Geländeoberfläche,
einschl. der erforderlichen Dichtungen aus geeignetem
quellfähigem Material.
Das Ziehen der Rohre und Verfüllen der Löcher sowie
die Abflußleitungen zu dem Vorfluter sind einzurechnen.
Von Schacht Nr.
'M7 ' bis Schacht Nr.
'M12 '.
Abgerechnet wird die Länge der Rohrachse von
Schachtmitte bis Schachtmitte.
Menge: 180,000 m

**02.08.0030 Wassermengenmeßvorrichtung**
Wassermengen-Meßvorrichtung
nach Wahl des AN
in Abflußleitungen
einbauen, bei Bedarf umsetzen, für die Dauer der
Grundwasserabsenkung vorhalten/betreiben und
nach Gebrauch beseitigen.
Zählerstand täglich ablesen, im Betriebstagebuch
eintragen und dem vom AG beauftragten Baugrundgutachter
im wöchentlichen Rythmus übergeben.
Das Beriebstagebuch ist dem AG auf Verlangen vorzulegen. Es wird nach Abschluß der Bauarbeiten Eigentum
des AG.
Menge: 1,000 St

#### Hierarchiestuf 02.09 Oberflächenwiederherstellung und Sonstig

*Hinweis*
Hinweise zu den Frostschutzschichten

Baustoffgemische für den Einsatz als Frostschutzschicht
(FSS) müssen gemäß TL G SoB-StB in Verbindung mit TL
SoB-StB und TL Gestein-StB güteüberwacht sein.

Für die nachfolgend ausgeschrieben Frostschutzschichten
werden nicht anzeigepflichtige Ersatzbaustoffe gemäß
EBV als Nebenangebote zugelassen.

Ein Einbau von anzeigepflichtigen Ersatzbaustoffen
gemäß EBV ist grundsätzlich nicht zulässig.

Vor Baubeginn hat der Auftragnehmer unaufgefordert ein
aktuelles Fremdüberwachungszeugnis, aufgestellt von
einer nach RAP Stra anerkannten Prüfstelle, rechtzeitig
vorzulegen.

Beim Einsatz von Baustoffgemischen aus
Recycling-Baustoffen müssen ergänzend zu den zuvor
genannten bautechnischen Anforderungen auch die
umwelttechnischen Anforderungen gemäß Gem. RdErl. des
Ministeriums für Wirtschaft und Mittelstand, Energie
und Verkehr -VI A 3-32-40/45- und des Ministeriums für
Umwelt und Naturschutz, Landwirtschaft und
Verbraucherschutz -IV-3-953-26308-IV-8-1573-30052- vom
09.10.2001 "Güteüberwachung von mineralischen Stoffen
im Straßen- und Erdbau" an ein Recycling-Baustoff I
(RCL I) einhalten.

Vor Baubeginn hat der Auftragnehmer unaufgefordert ein
aktuelles Fremdüberwachungszeugnis, aufgestellt von
einer nach RAP Stra anerkannten Prüfstelle, rechtzeitig
vorzulegen.

Beim Einsatz von Baustoffgemischen aus
Recycling-Baustoffen
ist ergänzend das zugehörige Testat rechtzeitig
vorzulegen.

**02.09.0010 Frostschutzschicht in Fahrbahnen herstellen**
Frostschutzschicht gem. ZTV SoB-StB 04 als
1.Tragschicht
aus kornabgestuftem Baustoffgemisch aus natürlichen
gebrochenen Gesteinskörnungen,
Körnung 0/45 mm,
Schichtdicke in verdichtetem Zustand
' 30 ' cm,
liefern, einbauen und verdichten.
Einbau in Teilflächen,
in Fahrbahnen der Belastungsklasse (Bk)
' 1,0  ',
Verformungsmodul EV2 mind.
' 120 ' MN/m².
Abgerechnet wird nach Auftragsprofilen.
Menge: 1300,000 m2

**02.09.0020 Frostschutzschicht in Geh- und Radwegen herstellen**
Frostschutzschicht gem. ZTV SoB-StB 04 aus
kornabgestuftem Baustoffgemisch aus natürlichen
gebrochenen Gesteinskörnungen,
Körnung 0/45 mm,
Schichtdicke in verdichtetem Zustand 20 cm,
liefern, einbauen und verdichten,
in Geh- und Radwegen.
Verformungsmodul EV2 mind. 80 MN/m².
Einbau in Teilflächen,
Abgerechnet wird nach Auftragsprofilen.
Menge: 10,000 m2

**02.09.0030 Frostschutzschicht in Parkstreifen/Überfahrten herstellen**
Frostschutzschicht gem. ZTV SoB-StB 04 aus
kornabgestuftem Baustoffgemisch aus natürlichen
gebrochenen Gesteinskörnungen,
Körnung 0/45 mm,
Schichtdicke in verdichtetem Zustand 35 cm,
liefern, einbauen und verdichten,
in Parkstreifen/Parkflächen, sowie Überfahrten und
Zufahrten.
Verformungsmodul EV2 mind. 120 MN/m².
Einbau in Teilflächen,
Abgerechnet wird nach Auftragsprofilen.
Menge: 10,000 m2

*Hinweis*
Hinweise zu den Schottertragschichten

Baustoffgemische für den Einsatz als
Schottertragschicht (STS)
müssen gemäß TL G SoB-StB in Verbindung mit TL SoB-StB
und TL Gestein-StB güteüberwacht sein.

Für die nachfolgend ausgeschrieben
Schottertragschichten werden nicht anzeigepflichtige
Ersatzbaustoffe gemäß EBV als Nebenangebote zugelassen.

Ein Einbau von anzeigepflichtigen Ersatzbaustoffen
gemäß EBV ist grundsätzlich nicht zulässig.

Vor Baubeginn hat der Auftragnehmer unaufgefordert ein
aktuelles Fremdüberwachungszeugnis, aufgestellt von
einer nach RAP Stra anerkannten Prüfstelle, rechtzeitig
vorzulegen.

**02.09.0040 Schottertragschicht in Fahrbahnen herstellen**
Schottertragschicht gem. ZTV SoB-StB 04, in Fahrbahnen,
aus Baustoffgemisch aus natürlichen gebrochenen
Gesteinskörnungen,
Körnung 0/45 mm, Schichtdicke
' 15 ' cm,
liefern, einbauen und verdichten.
Einbau in Teilflächen,
in Fahrbahnen der Belastungsklasse (Bk)
' 1,0  ',
Verformungsmodul mind. EV2
'  150 ' MN/m².
Abgerechnet wird nach Auftragprofilen.
Menge: 1600,000 m2

**02.09.0050 Schottertragschicht in Fahrbahnen herstellen**
Zur provisorischen Verfüllung bis OK Fahrbahn, zur
Freigabe der Fahrbahn für die Anlieger.
Schottertragschicht gem. ZTV SoB-StB 04, in Fahrbahnen,
aus Baustoffgemisch aus natürlichen gebrochenen
Gesteinskörnungen,
Körnung 0/45 mm, Schichtdicke
' 14 ' cm,
liefern, einbauen und verdichten.
Einbau in Teilflächen.

Abgerechnet wird nach Auftragprofilen.

Die Ungebundene Befestigung aufbrechen und aufnehmen
aus provisorisch geschlossene Gruben und Gräben und der
wiederverwertung zuführen, wird an anderer Stelle
vergütet.
Menge: 1200,000 m2

**02.09.0060 Schottertragschicht in Geh- und Radwegen herstellen**
Schottertragschicht gem. ZTV SoB-StB 04
aus Baustoffgemisch aus natürlichen gebrochenen
Gesteinskörnungen,
Körnung 0/45 mm, Schichtdicke 20 cm,
liefern, einbauen und verdichten.
Einbau in Teilflächen in Geh- und Radwegen,
Verformungsmodul EV2 mind. 80 MN/m².
Menge: 10,000 m2

**02.09.0070 Schottertragschicht in Parkstreifen/Überfahrten herstellen**
Schottertragschicht gem. ZTV SoB-StB 04 aus
kornabgestuftem Baustoffgemisch aus natürlichen
gebrochenen Gesteinskörnungen,
Körnung 0/45 mm,
Schichtdicke in verdichtetem Zustand 15 cm,
liefern, einbauen und verdichten,
in Parkstreifen/Parkflächen, sowie Überfahrten und
Zufahrten.
Verformungsmodul EV2 mind. 150 MN/m².
Einbau in Teilflächen,
Abgerechnet wird nach Auftragsprofilen.
Menge: 10,000 m2

**02.09.0080 Hartkalkstein zur Nachprofilierung liefern und einbauen**
Schottertragschichtmaterial als Baustoffgemisch aus
natürlichen
kornabgestuften Gesteinskörnungen,
Körnung 0/32 mm,
gem. TL Gestein-StB 04 liefern
und in Fahrbahnen und Fahrbahnnebenflächen in ca. 10 cm
Stärke
bzw. nach Angabe der Bauleitung einbauen.
Ausführung zur Nachprofilierung der Fahrbahnflächen
außerhalb der Kanalgräben und Schachtbaugruben.
Menge: 2,000 t

**02.09.0090 Lastplattendruckversuch**
Lastplattendruckversuch gemäss ZTV E-StB 12 und DIN
18134
als Kontrollprüfung von einer staatlich anerkannten
Materialprüfanstalt ausführen lassen.
Die Ergebnisse sind der BL zu übergeben.
Wird festgestellt, daß die Verdichtung nicht ausreicht,
muss neu verdichtet und der Versuch so oft wiederholt
werden, bis nachgewiesen wird, dass die
Verdichtung ausreicht. Die Kosten für die
Wiederholungen werden nicht vergütet.
Diese Position kommt nur zur Auszahlung, wenn eine
ausreichende Verdichtung nachgewiesen wird.
Nur auf Anweisung der BL.
Menge: 16,000 St

*Hinweis*
Im Teil A: Verkehrswegebauarbeiten ist der Anteil der
AGG von rund 1.600m² Bituminöser Arbeiten miterfasst.
Gemäß der Einheitspreise werden, Bituminöser Aufbruch,
Herstellen von Asphalttragschicht, aufbringen
Bituminöser Bindemittel, Asphaltdeckschicht und
Abstreumaterial, durch ein gemeinsames Aufmaß ermittelt
und im Teil B: Kanalbauarbeiten (AGG) vergütet.

**02.09.0100 Decke aus Asphalt fräsen, Asphaltbeton, Tiefe 4 cm**
Asphaltbetondecke in Fahrbahnen kaltfräsen,
Tiefe 4 cm,
Ränder senkrecht abkanten und an Einbauten
nacharbeiten,
Flächen reinigen und nicht festhaftende Schichten
lösen,
anfallende Stoffe entsorgen, einschl.
Entsorgungskosten.
Menge: 300,000 m2

**02.09.0110 Bit. Bindemittel auf Fräsflächen aufsprühen**
Polymermodifizierte Bitumenemulsion C 60BP1-S gem. TL
BE StB mit einer Bindemittelmenge von 250 bis 350 g/m²
zur Herstellung des Schichtenverbundes ansprühen.
Unterlage: Fräsfläche
Menge: 300,000 m2

**02.09.0120 Durchtrennte Asphaltsdeckchicht vorbehandeln**
Durchtrennte Asphaltdeckschicht vor dem Herstellen der
neuen Asphaltschicht als Längsnaht durch volldeckendes
Anstreichen oder Anspritzen mit einem heiß
aufzubringenden, polymermodifizierten Bitumem
vorbehandeln,
Fugenflanken vorab säubern, Anstrich ausreichend
trocknen lassen,
Haftkleber darf nicht verwendet werden,
Menge:  50 g/m je cm Schichtdicke
Schichtdicke:  3,5 bis 4,5 cm
Menge: 60,000 m

**02.09.0130 Fuge anlegen, Breite 10mm, Tiefe 40mm**
Fuge beim Herstellen der Asphaltschicht durch Einlegen
von schmelzbarem Bitumenband anlegen,
an Deckschichten,
als Längs- und Querfuge,
Fugenflanke säubern und soweit erforderlich trocknen,
Fugenband einseitig anschmelzen und an vorbereitete
Fugenflanke festhaftend andrücken,
Fugenbreite 10 mm, Fugentiefe 40 mm.
Menge: 60,000 m

*Hinweis*

**02.09.0140 Randabdichtung herstellen**
Flankenfläche des hochliegenden Randes der
Asphaltschichten abdichten
durch heiß aufzubringendes Bindemittel.
Auftragsmenge:  4,0 kg/m2 auf der geneigten Fläche.
Bindemittel:  50/70
Bei schichtweiser Ausführung ist die angrenzende
Oberfläche der
jeweiligen Schicht 10 cm breit und mit einer
Auftragsmenge von
1,5 kg/m2 in die Abdichtung miteinzubeziehen.
Menge: 60,000 m2

*Hinweis*
Das höhenmäßige Anpassen  von Schachtabdeckungen wird
gemäß nachsehender Position nur einmal vergütet.
Eventuell erforderliches mehrfaches Versetzen ist in
den Einheitspreis einzurechnen.

**02.09.0150 Hydr.-/Schieberk. höhenm. anpassen**
Hydrant und Schieberkappe in bituminöser Befestigung
freilegen und auf Höhe setzen.
Bis 10 cm regulieren.
Die Kappe mit Gußasphalt unter- und hinterfüllen.
Obere Lage 4 cm dick mit Gußasphalt, einschl. bit.
Fugenband herstellen und anschließend die Oberfläche
mit Edelsplitt abstreuen.
Unbrauchbares Material ist zu beseitigen; einschl.
Entsorgungskosten.
Menge: 5,000 St

**02.09.0160 Prov. Schachtabdecksystem DN 610 mm herstellen**
Mittelpunktanzeigendes, zentriertes Schachtabdecksystem
mit Revisionsöffnung als provisorische Abdeckung von
Schachtöffnungen mit Kennmaß 610 mm wie folgt einbauen,
vorhalten und wieder ausbauen:

-  Prov. Stahl-Schachtabdeckplatte mit integrierter
Zentriervorrichtung vorhalten, anliefern und auf die
Schachtöffnung auflegen

Abdecksystem mit einer eingebauten,
verschließbaren  Reinigungsöffnung  als
verschiebbarer Zylinder

-  max. Tiefenlage des Systems : 28 cm
-  Zylinderanpassung an die Asphaltlagen beim
Asphalteinbau
-  Eingebautes System nach Herstellung aller
Asphaltlagen
ausbohren (Bohrdurchmesser 850 mm),

-  Bohrkern ausheben und Asphalt entsorgen,
einschl.  Entsorgungskosten
-  Säubern des  Schachtabdecksystems

Hinweis:
Die Schachtsohle muss in jeder Bauphase für
Spülgeräte und Kamera erreichbar sein!
Menge: 12,000 St

**02.09.0170 Bordstein Beton HB 15/25**
Bordstein aus Beton, DIN EN 1340, Maße DIN 483,
Form HB 15/25,
Witterungswiderstand D, Abriebwiderstand I,
Biegezugfestigkeit T,
Oberfläche hell gewaschen,
liefern und engfugig versetzen,
mit Fundament, Dicke 20 cm,
und Rückenstütze, Breite der Rückenstütze 15 cm,
Fundament und Rückenstütze DIN 18318
aus Beton C 20/25 DIN EN 206-1,
versetzt als Hochbord, Tiefbord, Kurvenbord oder
Absenkstein,
in Teillängen.
Menge: 5,000 m

**02.09.0180 Bordstein Beton HB 18/30**
Bordstein aus Beton, DIN EN 1340, Maße DIN 483,
Form HB 18/30,
Witterungswiderstand D, Abriebwiderstand I,
Biegezugfestigkeit T,
Oberfläche hell gewaschen,
liefern und engfugig versetzen,
mit Fundament, Dicke 20 cm,
und Rückenstütze, Breite der Rückenstütze 15 cm,
Fundament und Rückenstütze DIN 18318
aus Beton C 20/25 DIN EN 206-1,
versetzt als Hochbord, Tiefbord, Kurvenbord oder
Absenkstein,
in Teillängen.
Menge: 5,000 m

**02.09.0190 Bordstein Beton HB 15/25, lagernde Steine**
Bordstein aus Beton,
Form HB 15/25,
engfugig versetzen,
mit Fundament, Dicke 20 cm,
und Rückenstütze, Breite der Rückenstütze 15 cm,
Fundament und Rückenstütze DIN 18318
aus Beton C 20/25 DIN EN 206-1,
versetzt als Hochbord, Tiefbord, Kurvenbord oder
Absenkstein,
in Teillängen, mit auf der Baustelle lagernden Steinen.
Menge: 5,000 m

**02.09.0200 Bordstein Beton HB 18/30, lagernde Steine**
Bordstein aus Beton,
Form HB 18/30,
engfugig versetzen,
mit Fundament, Dicke 20 cm,
und Rückenstütze, Breite der Rückenstütze 15 cm,
Fundament und Rückenstütze DIN 18318
aus Beton C 20/25 DIN EN 206-1,
versetzt als Hochbord, Tiefbord, Kurvenbord oder
Absenkstein,
in Teillängen, mit auf der Baustelle lagernden Steinen.
Menge: 5,000 m

**02.09.0210 Einfassung Bordstein Beton E 6/20 cm**
Einfassung, Bordstein aus Beton, DIN EN 1340,
Maße nach DIN 483, Form E 6/20, hell gewaschen,
liefern und in Teillängen versetzen,
einschl. Fundament und Rückenstütze gem. DIN 18318
aus Beton C 12/15 DIN EN 206-1,
Dicke Fundament 20 cm,
Breite der Rückenstütze 10 cm.
Menge: 5,000 m

**02.09.0220 Einfassung Bordstein Beton E 6/20 cm, lagernde Steine**
Einfassung, Bordstein aus Beton,
Form E 6/20,
in Teillängen versetzen,
einschl. Fundament und Rückenstütze gem. DIN 18318
aus Beton C 12/15 DIN EN 206-1,
Dicke Fundament 20 cm,
Breite der Rückenstütze 10 cm,
mit auf der Baustelle lagernden Steinen.
Menge: 5,000 m

**02.09.0230 Einfassungsbordsteine schneiden**
Stoßfläche für Einfassungsbordsteine
winkelgerecht schneiden,
Ausführung mittels Trennschnitt,
nicht verwendbares Material entsorgen,
einschl. Entsorgungskosten.
Menge: 5,000 St

**02.09.0240 Plattenbelag Beton L/B/H 30/30/4,5cm**
Plattenbelag ZTV P-StB aus Gehwegplatten
liefern und herstellen,
aus Beton DIN EN 1339,
Maße L/B/H 30/30/4,5 cm,
Plattenmaßabweichung P, Diagonalabweichung K,
Witterungswiderstand D, Biegezugfestigkeit U,
Abriebwiderstand I,
Bruchlast 7,
Bettung aus Edelbrechsand-Splitgemisch, Körnung 0/5,
Dicke 3 bis 5 cm,
Pflasterfugen einschlämmen mit Sand, Körnung 0/2,
Schachbrettverband diagonal,
einschl. Bischofsmützen, in Gehwegen.
Menge: 10,000 m2

**02.09.0250 Plattenbelag Beton L/B/H 30/30/4,5cm, lagernde Steine**
Plattenbelag ZTV P-StB aus Gehwegplatten herstellen,
aus Beton DIN EN 1339,
Maße L/B/H 30/30/4,5 cm,
Plattenmaßabweichung P, Diagonalabweichung K,
Witterungswiderstand D, Biegezugfestigkeit U,
Abriebwiderstand I,
Bruchlast 7,
Bettung aus Edelbrechsand-Splitgemisch, Körnung 0/5,
Dicke 3 bis 5 cm,
Pflasterfugen einschlämmen mit Sand, Körnung 0/2,
Schachbrettverband diagonal,
einschl. Bischofsmützen, in Gehwegen,
mit auf der Baustelle lagernden Steinen.
Menge: 10,000 m2

**02.09.0260 Mosaikpflaster, gelagerte Steine**
Pflasterdecke ZTV P-StB herstellen,
mit auf der Baustelle gelagerten Natursteinen,
DIN EN 1342, in Reihen und Segmentbögen,
in Geh- und Radwegen,
Bettung aus Edelbrechsand-Splitgemisch Körnung 0/4,
Dicke 3 bis 5 cm,
Pflasterfugen mit Edelbrechsand Körnung 0/2 füllen.
Menge: 10,000 m2

**02.09.0270 Pflasterdecke 200/100 mm, H=80 mm**
Pflasterdecke gem. ZTV herstellen,
aus zu liefernden Pflastersteinen aus Beton DIN EN
1338,
max. Differenzen K, Witterungswiderstand D,
Abriebwiderstand I,
gefast, Maße L x B = 200 x 100 mm, Höhe 80 mm,
Farbton grau,
Bettung aus Brechsand-Splitt-Gemisch, Körnung 0/5,
Dicke im verdichtetem Zustand 4 cm,
Pflasterfugen einschlämmen mit Sand, Körnung 0/2,
einschl. erforderlicher Rand- und Abschlusssteine.
Menge: 10,000 m2

**02.09.0280 Pflasterdecke 200/100 mm, H=80 mm, lagernde Steine**
Pflasterdecke gem. ZTV herstellen,
aus Pflastersteinen aus Beton DIN EN 1338,
max. Differenzen K, Witterungswiderstand D,
Abriebwiderstand I,
gefast, Maße L x B = 200 x 100 mm, Höhe 80 mm,
Farbton grau,
Bettung aus Brechsand-Splitt-Gemisch, Körnung 0/5,
Dicke im verdichtetem Zustand 4 cm,
Pflasterfugen einschlämmen mit Sand, Körnung 0/2,
einschl. erforderlicher Rand- und Abschlusssteine,
mit auf der Baustelle lagernden Steinen.
Menge: 10,000 m2

**02.09.0290 Doppelverbundpflaster**
Pflasterdecke ZTV-LW herstellen,
aus zu liefernden Pflastersteinen aus Beton DIN EN
1338,
Doppelverbundpflaster,
max. Differenzen K, Witterungswiderstand D,
Abriebwiderstand I,
gefast, a x b = 20 x 16,5 cm,
Höhe 8 cm, in Wegen und Nebenflächen,
Bettung aus Edelbrechsand-Splittgemisch Körnung 0/4,
Dicke 3 bis 5 cm,
Pflasterfugen mit Edelbrechsand Körnung 0/2 füllen,
einschl. der erforderlichen Rand- und Abschlusssteine.
Menge: 10,000 m2

**02.09.0300 Doppelverbundpflaster, lagernde Steine**
Pflasterdecke ZTV-LW herstellen,
aus Pflastersteinen aus Beton DIN EN 1338,
Doppelverbundpflaster,
max. Differenzen K, Witterungswiderstand D,
Abriebwiderstand I,
gefast, a x b = 20 x 16,5 cm,
Höhe 8 cm, in Wegen und Nebenflächen,
Bettung aus Edelbrechsand-Splittgemisch Körnung 0/4,
Dicke 3 bis 5 cm,
Pflasterfugen mit Edelbrechsand Körnung 0/2 füllen,
einschl. der erforderlichen Rand- und Abschlusssteine,
mit auf der Baustelle lagernden Steinen.
Menge: 10,000 m2

**02.09.0310 Verkehrsschild einbauen**
Verkehrsschild,
bestehend aus Stahlrohrpfosten, Durchmesser 8 cm,
Schildergröße ca. 0,2 m²,
Schild lagert auf der Baustelle,
in einem herzustellenden Fundament aus Beton (L x B x H
ca. 30 x 30 x 30 cm) mit einer Höhe von ca. 2,00 m über
Gelände einbauen, einschließlich der erforderlichen
Erdarbeiten.
Verdrängte Bodenmassen laden und entsorgen,
einschl. Entsorgungskosten.
Menge: 2,000 St

**02.09.0320 Verkehrsschild einbauen**
Verkehrsschild,
bestehend aus Stahlrohrpfosten, Durchmesser 8 cm,
Schildergröße ca. 0,2 m²,
Schild lagert auf der Baustelle,
in einem herzustellenden Fundament aus Beton (L x B x H
ca. 30 x 30 x 30 cm) mit einer Höhe von ca. 2,00 m über
Gelände einbauen, einschließlich der erforderlichen
Erdarbeiten.
Verdrängte Bodenmassen laden und entsorgen,
einschl. Entsorgungskosten.
Menge: 2,000 St

USt %: 19,00
